# Rotonda a la intersecció entre la carretera T-314 i el camí de Sant Joan. Vinyols i els Arcs.

- Propietat de l'arxiu: SOFT S.A.
- Format: FIEBDC-3/2012
- Programa: Presto 13.03
- Tipus: pressupost
- Data dels preus: 07/12/1994
- Divisa: EUR
- Codi: P072018
Import: 340012.01

## 01 MOVIMENT DE TERRES I DEMOLICIONS
Import: 48128.69

**E0213** m2 Demolició paviment de mescla bituminosa, mitjans mecànics, fondària 25 cm
1338.15 m2 × 6.45 = 8631.07
Demolició de paviment de mescla bituminosa,amb mitjans mecànics, fins a una profunditat de 25 cm., inclòs transport dels materials de runa a l'abocador, cànon i condicionament del mateix.

| Codi | Ut | Descripció | Rendiment | Preu | Import |
|---|---|---|---|---|---|
| O0110 | h | Peó (mà d'obra; 23/07/1998) | 0.04 | 16.75 | 0.670 |
| M0201 | h | Compressor amb dos martells (maquinària; 12/01/2009) | 0.03 | 21.088194 | 0.633 |
| M0204 | h | Pala carregadora neumàtics (maquinària; 12/01/2009) | 0.04 | 58.268112 | 2.331 |
| M0212B | h | Camió de trabuc de 20 t (maquinària; 23/07/1998) | 0.04 | 37.33 | 1.493 |
| P1613 | u | Cànon d'abocador (23/07/1998) | 1.2 | 0.8 | 0.960 |
| %1613 | % | Despeses indirectes | 6 % | 6.087 | 0.365 |
|  |  | Total |  |  | 6.45 |

| Amidament | Uts. | Llarg | Parcial |
|---|---|---|---|
| Rotonda | 1 | 286.52 | 286.52 |
| Avgda. dels Arcs-Avda. Reus | 1 | 987.91 | 987.91 |
| 5% imprevistos | 0.05 | 1274.43 | 63.72 |
| Total |  |  | 1338.15 |

**E0211** m2 Demolició de paviment de formigó, transport abocador
317.25 m2 × 4.66 = 1478.39
Demolició de paviment de formigó, inclòs transport dels materials de runa a l'abocador, cànon i condicionament del mateix.

| Codi | Ut | Descripció | Rendiment | Preu | Import |
|---|---|---|---|---|---|
| O0110 | h | Peó | 0.05 | 16.75 | 0.84 |
| M0203 | h | Retroexcavadora amb martell trencador (maquinària; 12/01/2009) | 0.016 | 66.767262 | 1.07 |
| M0212B | h | Camió de trabuc de 20 t | 0.016 | 37.33 | 0.60 |
| M0204 | h | Pala carregadora neumàtics | 0.016 | 58.268112 | 0.93 |
| P1613 | u | Cànon d'abocador | 1.2 | 0.8 | 0.96 |
| %1613 | % | Despeses indirectes | 6 % | 4.40 | 0.26 |
|  |  | Total |  |  | 4.66 |

| Amidament | Uts. | Llarg | Ample | Parcial |
|---|---|---|---|---|
| Camí interior vivendes dalt | 1 | 184.32 |  | 184.32 |
| Cunetes existents | 1 | 132.93 | 1 | 132.93 |
| Total |  |  |  | 317.25 |

**E0334** m Tall serra disc paviment mescles bituminoses, formigó o panot, fins 25 cm
346 m × 1.75 = 605.50
Tall amb serra de disc de paviment de mescles bituminoses, formigó o panot, fins a una fondària de 25 cm.

| Codi | Ut | Descripció | Rendiment | Preu | Import |
|---|---|---|---|---|---|
| O0101 | h | Cap de colla (mà d'obra; 23/07/1998) | 0.01 | 20.6 | 0.21 |
| O0110 | h | Peó | 0.05 | 16.75 | 0.84 |
| M0334 | h | Serra de disc (maquinària; 10/07/2006) | 0.05 | 12 | 0.60 |
| %1613 | % | Despeses indirectes | 6 % | 1.65 | 0.10 |
|  |  | Total |  |  | 1.75 |

| Amidament | Uts. | Llarg | Parcial |
|---|---|---|---|
| Entroncaments | 4 | 10 | 40.00 |
|  | 1 | 6 | 6.00 |
| Noves vorades i cunetes | 1 | 300 | 300.00 |
| Total |  |  | 346 |

**E0313** m2 Esbrossada del terreny, inclòs càrrega i transport.
1445.5 m2 × 0.53 = 766.12
Esbrossada del terreny de qualsevol tipus, excepte zones boscoses, càrrega i transport.a l'interior d'obra o abocador controlat inclòs canon d'abocador i condicionament del mateix

| Codi | Ut | Descripció | Rendiment | Preu | Import |
|---|---|---|---|---|---|
| O0101 | h | Cap de colla | 0.001 | 20.6 | 0.02 |
| O0110 | h | Peó | 0.004 | 16.75 | 0.07 |
| M0207 | h | Retroexcavadora (maquinària; 23/07/1998) | 0.001 | 59.41 | 0.06 |
| M0205 | h | Pala carregadora sobre orugues (maquinària; 23/07/1998) | 0.002 | 73.35 | 0.15 |
| M0212B | h | Camió de trabuc de 20 t | 0.001 | 37.33 | 0.04 |
| P1613 | u | Cànon d'abocador | 0.2 | 0.8 | 0.16 |
| %1613 | % | Despeses indirectes | 6 % | 0.50 | 0.03 |
|  |  | Total |  |  | 0.53 |

| Amidament | Uts. | Llarg | Parcial |
|---|---|---|---|
| s/llistats |  |  |  |
| Eix 2 | 1 | 949.01 | 949.01 |
| Rotonda | 1 | 427.66 | 427.66 |
| 5% imprevistos | 0.05 | 1376.67 | 68.83 |
| Total |  |  | 1445.5 |

**E0314** m3 Excavació de terra vegetal, càrrega i transport.
1128 m3 × 3.13 = 3530.64
Excavació de terra vegetal, inclosa càrrega, transport a l'abocador, aplec o lloc d'ús i manteniment fins la seva utilització, inclòs cànon d'abocament i manteniment de l'abocador

| Codi | Ut | Descripció | Rendiment | Preu | Import |
|---|---|---|---|---|---|
| O0101 | h | Cap de colla | 0.008 | 20.6 | 0.16 |
| O0110 | h | Peó | 0.02 | 16.75 | 0.34 |
| M0207 | h | Retroexcavadora | 0.01 | 59.41 | 0.59 |
| M0212B | h | Camió de trabuc de 20 t | 0.015 | 37.33 | 0.56 |
| P1613 | u | Cànon d'abocador | 1 | 0.8 | 0.80 |
| P1615 | u | Condicionament de l'abocador (05/07/2010) | 1 | 0.5 | 0.50 |
| %1613 | % | Despeses indirectes | 6 % | 2.95 | 0.18 |
|  |  | Total |  |  | 3.13 |

| Amidament | Uts. | Llarg | Alt | Parcial |
|---|---|---|---|---|
| s/llistats |  |  |  |  |
| Eix 1 | 1 | 15 |  | 15.00 |
| Eix 2 | 1 | 564.37 |  | 564.37 |
| Eix 3 | 1 | 2.25 |  | 2.25 |
| Rotonda | 1 | 486.72 |  | 486.72 |
| Guals entrada finca casa T-314 | 1 | 29.75 | 0.2 | 5.95 |
| 5% imprevistos | 0.05 | 1074.29 |  | 53.71 |
| Total |  |  |  | 1128 |

**E0301** m3 Excavació en desmunt en qualsevol tipus de terreny, abocador i condicionament (10% roca)
766.55 m3 × 3.24 = 2483.62
Excavació en desmunt en qualsevol tipus de terreny, amb càrrega i transport a l'interior d'obra o abocador controlat inclòs canon d'abocador i condicionament del mateix.

| Codi | Ut | Descripció | Rendiment | Preu | Import |
|---|---|---|---|---|---|
| O0101 | h | Cap de colla | 0.008 | 20.6 | 0.165 |
| O0110 | h | Peó | 0.016 | 16.75 | 0.268 |
| M0207 | h | Retroexcavadora | 0.012 | 59.41 | 0.713 |
| M0212B | h | Camió de trabuc de 20 t | 0.012 | 37.33 | 0.448 |
| P1613 | u | Cànon d'abocador | 1.2 | 0.8 | 0.960 |
| P1615 | u | Condicionament de l'abocador | 1 | 0.5 | 0.500 |
| %1613 | % | Despeses indirectes | 6 % | 3.054 | 0.183 |
|  |  | Total |  |  | 3.24 |

| Amidament | Uts. | Llarg | Alt | Parcial |
|---|---|---|---|---|
| s/llistats |  |  |  |  |
| Eix 1 | 1 | 96.68 |  | 96.68 |
| Eix 2 | 1 | 42.7 |  | 42.70 |
| Eix 3 | 1 | 14.49 |  | 14.49 |
| Eix 5 | 1 | 59.2 |  | 59.20 |
| Rotonda | 1 | 107.54 |  | 107.54 |
| Saneig parcel·la casa T-314 | 1 | 418.75 | 1 | 418.75 |
| Guals entrada finca casa T-314 | 1 | 29.75 | 0.2 | 5.95 |
| 5% imprevistos | 0.05 | 424.7 |  | 21.24 |
| Total |  |  |  | 766.55 |

**E0316** m3 Terraplè amb compactació segons plec, material pròpia obra, inclòs transport
224.43 m3 × 4.66 = 1045.84
Terraplè amb material procedent de la pròpia obra amb grau de compactació segons plec, inclòs el transport.

| Codi | Ut | Descripció | Rendiment | Preu | Import |
|---|---|---|---|---|---|
| O0101 | h | Cap de colla | 0.006 | 20.6 | 0.12 |
| O0102 | h | Oficial 1ª (mà d'obra; 23/07/1998) | 0.01 | 20.46 | 0.20 |
| O0110 | h | Peó | 0.025 | 16.75 | 0.42 |
| M0208 | h | Motonivelladora (maquinària; 12/01/2009) | 0.011 | 73.35024 | 0.81 |
| M0213 | h | Camió cisterna de 8 m3 (maquinària; 12/01/2009) | 0.009 | 47.997018 | 0.43 |
| M0209 | h | Corró vibratori autop. 8 a 10 t (maquinària; 12/01/2009) | 0.015 | 46.25598 | 0.69 |
| M0204 | h | Pala carregadora neumàtics | 0.015 | 58.268112 | 0.87 |
| M0212B | h | Camió de trabuc de 20 t | 0.023 | 37.33 | 0.86 |
| %1613 | % | Despeses indirectes | 6 % | 4.40 | 0.26 |
|  |  | Total |  |  | 4.66 |

| Amidament | Uts. | Llarg | Ample | Parcial |
|---|---|---|---|---|
| terraplè amb material pròpia obra | 1 | 320.61 | 0.7 | 224.43 |
| Total |  |  |  | 224.43 |

**E0328** m3 Terraplè amb compactació PN o PM, material préstec, inclòs càrrega i transport
1739.23 m3 × 8.78 = 15270.44
Terraplè amb material procedent de préstec amb grau de compactació segons capa i assaig Proctor Normal o Modificat segons assaig de referència, inclòs canon d'extracció i transport.

| Codi | Ut | Descripció | Rendiment | Preu | Import |
|---|---|---|---|---|---|
| O0101 | h | Cap de colla | 0.006 | 20.6 | 0.12 |
| O0102 | h | Oficial 1ª | 0.01 | 20.46 | 0.20 |
| O0110 | h | Peó | 0.025 | 16.75 | 0.42 |
| P0307 | m3 | Terra de préstec (material; 23/07/1998) | 1 | 3.4 | 3.40 |
| M0208 | h | Motonivelladora | 0.013 | 73.35024 | 0.95 |
| M0213 | h | Camió cisterna de 8 m3 | 0.013 | 47.997018 | 0.62 |
| M0209 | h | Corró vibratori autop. 8 a 10 t | 0.015 | 46.25598 | 0.69 |
| M0204 | h | Pala carregadora neumàtics | 0.015 | 58.268112 | 0.87 |
| M0212B | h | Camió de trabuc de 20 t | 0.027 | 37.33 | 1.01 |
| %1613 | % | Despeses indirectes | 6 % | 8.28 | 0.50 |
|  |  | Total |  |  | 8.78 |

| Amidament | Uts. | Llarg | Ample | Alt | Parcial |
|---|---|---|---|---|---|
| s/llistats |  |  |  |  |  |
| Eix 1 | 1 | 91.68 |  |  | 91.68 |
| Eix 2 | 1 | 680.99 |  |  | 680.99 |
| Eix 3 | 1 | 7.53 |  |  | 7.53 |
| Rotonda | 1 | 614.32 |  |  | 614.32 |
| Saneig parcel·la casa T-314 | 1 | 418.75 |  | 1 | 418.75 |
| Rebliment cunetes profundes: |  |  |  |  |  |
| T-314 esq. | 1 | 64.88 | 1.3 | 0.3 | 25.30 |
| T-314 dreta | 1 | 31.55 | 1.3 | 0.3 | 12.30 |
| 5% imprevistos | 0.05 | 2255.75 |  |  | 112.79 |
| terraplè amb material pròpia obra | -1 | 320.61 | 0.7 |  | -224.43 |
| Total |  |  |  |  | 1739.23 |

**E0343** m2 Reperfilat i compactació de la base del terraplè, amb mitjans mecànics i compactació del 95% PM
1072.5 m2 × 1.16 = 1244.10

| Codi | Ut | Descripció | Rendiment | Preu | Import |
|---|---|---|---|---|---|
| O0101 | h | Cap de colla | 0.005 | 20.6 | 0.10 |
| O0102 | h | Oficial 1ª | 0.015 | 20.46 | 0.31 |
| O0110 | h | Peó | 0.015 | 16.75 | 0.25 |
| M0208 | h | Motonivelladora | 0.002 | 73.35024 | 0.15 |
| M0209 | h | Corró vibratori autop. 8 a 10 t | 0.003 | 46.25598 | 0.14 |
| M0213 | h | Camió cisterna de 8 m3 | 0.003 | 47.997018 | 0.14 |
| %1613 | % | Despeses indirectes | 6 % | 1.09 | 0.07 |
|  |  | Total |  |  | 1.16 |

| Amidament | Uts. | Llarg | Parcial |
|---|---|---|---|
| Camí Sant Joan a rotonda | 1 | 1072.5 | 1072.50 |
| Total |  |  | 1072.5 |

**E0210** m Demolició de vorada i rigola, inclosa la fonamentació, i transport
360.62 m × 6.12 = 2206.99
Demolició de vorada i rigola, inclosa la fonamentació, transport a abocador, cànon i condicionament del mateix.

| Codi | Ut | Descripció | Rendiment | Preu | Import |
|---|---|---|---|---|---|
| O0110 | h | Peó | 0.2 | 16.75 | 3.35 |
| M0207 | h | Retroexcavadora | 0.02 | 59.41 | 1.19 |
| M0212B | h | Camió de trabuc de 20 t | 0.02 | 37.33 | 0.75 |
| P1613 | u | Cànon d'abocador | 0.6 | 0.8 | 0.48 |
| %1613 | % | Despeses indirectes | 6 % | 5.77 | 0.35 |
|  |  | Total |  |  | 6.12 |

| Amidament | Uts. | Llarg | Parcial |
|---|---|---|---|
| Avinguda dels Arcs dret | 1 | 91.23 | 91.23 |
| Avinguda dels Arcs esq | 1 | 132.4 | 132.40 |
| Xamfrà Av. Reus | 1 | 10 | 10.00 |
| Av. Reus | 1 | 50.09 | 50.09 |
| Illeta Av. Reus-T-314 | 1 | 39.4 | 39.40 |
| Vorada ctra. T-314 | 1 | 37.5 | 37.50 |
| Total |  |  | 360.62 |

**E0212** m2 Demolició de paviment de panots de morter de ciment, transport abocador
376.37 m2 × 5.13 = 1930.78
Demolició de paviment de panots de morter de ciment col·locats sobre formigó, inclosa la base de formigó i transport dels materials de runa a l'abocador, cànon i condicionament del mateix.

| Codi | Ut | Descripció | Rendiment | Preu | Import |
|---|---|---|---|---|---|
| O0110 | h | Peó | 0.06 | 16.75 | 1.01 |
| M0203 | h | Retroexcavadora amb martell trencador | 0.02 | 66.767262 | 1.34 |
| M0212B | h | Camió de trabuc de 20 t | 0.016 | 37.33 | 0.60 |
| M0204 | h | Pala carregadora neumàtics | 0.016 | 58.268112 | 0.93 |
| P1613 | u | Cànon d'abocador | 1.2 | 0.8 | 0.96 |
| %1613 | % | Despeses indirectes | 6 % | 4.84 | 0.29 |
|  |  | Total |  |  | 5.13 |

| Amidament | Uts. | Llarg | Parcial |
|---|---|---|---|
| Avinguda dels Arcs dret | 1 | 120.03 | 120.03 |
| Avinguda dels Arcs esq | 1 | 233.14 | 233.14 |
| Xamfrà Av. Reus | 1 | 23.2 | 23.20 |
| Total |  |  | 376.37 |

**E0636** m2 Fresat paviment mbc fins 10 cm
210 m2 × 5.57 = 1169.70
Fresada del paviment existent de m.b.c. fins a una profunditat màxima de 10 cm.,inclòs càrrega i transport a l'abocador, cànon d'abocament, i neteja de la superfície fresada.

| Codi | Ut | Descripció | Rendiment | Preu | Import |
|---|---|---|---|---|---|
| O0101 | h | Cap de colla | 0.02 | 20.6 | 0.41 |
| O0110 | h | Peó | 0.035 | 16.75 | 0.59 |
| M0242 | h | Fresadora (maquinària; 12/01/2009) | 0.02 | 133.009122 | 2.66 |
| M0212B | h | Camió de trabuc de 20 t | 0.02 | 37.33 | 0.75 |
| M0220 | h | Escombradora autopropulsada (maquinària; 12/01/2009) | 0.02 | 42.145482 | 0.84 |
| %1613 | % | Despeses indirectes | 6 % | 5.25 | 0.32 |
|  |  | Total |  |  | 5.57 |

| Amidament | Uts. | Llarg | Ample | Parcial |
|---|---|---|---|---|
| Entroncaments ctra. T-314 | 2 | 10 | 10 | 200.00 |
| 5% imprevistos | 0.05 | 200 |  | 10.00 |
| Total |  |  |  | 210 |

**E0217** u Arrencament d'arbre, inclòs planta de compostatge, i tapat forat aportació terra
40 u × 29.15 = 1166.00
Arrencament d'arbre, càrrega i transport de les arrels a planta de compostatge i neteja de l'obra, inclòs tapat del forat amb aportació de terra.

| Codi | Ut | Descripció | Rendiment | Preu | Import |
|---|---|---|---|---|---|
| O0101 | h | Cap de colla | 0.1 | 20.6 | 2.06 |
| O0102 | h | Oficial 1ª | 0.25 | 20.46 | 5.12 |
| O0110 | h | Peó | 0.6 | 16.75 | 10.05 |
| M0212B | h | Camió de trabuc de 20 t | 0.1 | 37.33 | 3.73 |
| M0214 | h | Camió grua (maquinària; 12/01/2009) | 0.1 | 42.073368 | 4.21 |
| M0350 | h | Motoserra (maquinària; 23/07/1998) | 0.6 | 2.55 | 1.53 |
| P1613 | u | Cànon d'abocador | 1 | 0.8 | 0.80 |
| %1613 | % | Despeses indirectes | 6 % | 27.50 | 1.65 |
|  |  | Total |  |  | 29.15 |

| Amidament | Uts. | Parcial |
|---|---|---|
| Jardinera T-314 i xipresos | 40 | 40.00 |
| Total |  | 40 |

**E0221B** u Tall d'arbre de diàmetre entre 10 i 25 cm. i extracció de la soca
3 u × 103.99 = 311.97
Tall d'arbre de diàmetre entre 10 i 25 cm. i extracció de la soca i retirada de branques, inclòs càrrega i transport de restes a planta de compostatge, i tapat del forat.

| Codi | Ut | Descripció | Rendiment | Preu | Import |
|---|---|---|---|---|---|
| O0101 | h | Cap de colla | 0.1 | 20.6 | 2.06 |
| O0102 | h | Oficial 1ª | 0.4 | 20.46 | 8.18 |
| O0110 | h | Peó | 0.8 | 16.75 | 13.40 |
| M0214 | h | Camió grua | 0.8 | 42.073368 | 33.66 |
| M0335 | h | Equip de tala i poda (maquinària; 17/05/2012) | 0.8 | 50 | 40.00 |
| P1613 | u | Cànon d'abocador | 1 | 0.8 | 0.80 |
| %1613 | % | Despeses indirectes | 6 % | 98.10 | 5.89 |
|  |  | Total |  |  | 103.99 |

| Amidament | Uts. | Parcial |
|---|---|---|
| Arbres afectats | 3 | 3.00 |
| Total |  | 3 |

**E0221** u Tall d'arbre de grans dimensions i extracció de la soca
2 u × 454.24 = 908.48
Tall d'arbre de grans dimensions i extracció de la soca, retirada de branques i runes i tapat del forat, inclòs transport de restes a planta de compostatge, i neteja de l'obra

| Codi | Ut | Descripció | Rendiment | Preu | Import |
|---|---|---|---|---|---|
| O0101 | h | Cap de colla | 0.5 | 20.6 | 10.30 |
| O0102 | h | Oficial 1ª | 4 | 20.46 | 81.84 |
| O0110 | h | Peó | 8 | 16.75 | 134.00 |
| M0212B | h | Camió de trabuc de 20 t | 4 | 37.33 | 149.32 |
| M0214 | h | Camió grua | 1 | 42.073368 | 42.07 |
| M0350 | h | Motoserra | 4 | 2.55 | 10.20 |
| P1613 | u | Cànon d'abocador | 1 | 0.8 | 0.80 |
| %1613 | % | Despeses indirectes | 6 % | 428.53 | 25.71 |
|  |  | Total |  |  | 454.24 |

| Amidament | Uts. | Parcial |
|---|---|---|
| Arbres afectats | 2 | 2.00 |
| Total |  | 2 |

**E0205** m3 Enderroc murs de contenció de formigó armat
75.2 m3 × 41.71 = 3136.59
Enderroc de murs de contenció de formigó armat, inclòs transport dels materials a l'abocador, cànon i condicionament del mateix.

| Codi | Ut | Descripció | Rendiment | Preu | Import |
|---|---|---|---|---|---|
| O0102 | h | Oficial 1ª | 0.15 | 20.46 | 3.07 |
| O0110 | h | Peó | 0.6 | 16.75 | 10.05 |
| M0207B | h | Retroexcavadora amb martell trencador (maquinària; 23/07/1998) | 0.25 | 68.89 | 17.22 |
| M0229 | h | Electrobomba sumergible 20 kW (maquinària; 12/01/2009) | 0.4 | 7.05687 | 2.82 |
| M0212B | h | Camió de trabuc de 20 t | 0.14 | 37.33 | 5.23 |
| P1613 | u | Cànon d'abocador | 1.2 | 0.8 | 0.96 |
| %1613 | % | Despeses indirectes | 6 % | 39.35 | 2.36 |
|  |  | Total |  |  | 41.71 |

| Amidament | Uts. | Llarg | Ample | Alt | Parcial |
|---|---|---|---|---|---|
| Mur 1 | 1 | 28 | 0.4 | 2.5 | 28.00 |
| Mur 2 | 1 | 36 | 0.4 | 1.5 | 21.60 |
| Sabates murs | 1 | 64 | 1 | 0.4 | 25.60 |
| Total |  |  |  |  | 75.2 |

**E0207** m3 Enderroc estructures de maó, inclòs transport a abocador
17.28 m3 × 25.09 = 433.56
Enderroc d'estructures de maó, inclòs transport a l'abocador, cànon i condicionament del mateix.

| Codi | Ut | Descripció | Rendiment | Preu | Import |
|---|---|---|---|---|---|
| O0102 | h | Oficial 1ª | 0.04 | 20.46 | 0.82 |
| O0110 | h | Peó | 0.37 | 16.75 | 6.20 |
| M0207B | h | Retroexcavadora amb martell trencador | 0.16 | 68.89 | 11.02 |
| M0212B | h | Camió de trabuc de 20 t | 0.125 | 37.33 | 4.67 |
| P1613 | u | Cànon d'abocador | 1.2 | 0.8 | 0.96 |
| %1613 | % | Despeses indirectes | 6 % | 23.67 | 1.42 |
|  |  | Total |  |  | 25.09 |

| Amidament | Uts. | Llarg | Ample | Alt | Parcial |
|---|---|---|---|---|---|
| Mur 1 | 1 | 28 | 0.4 | 1 | 11.20 |
| Mur contenció parcel·la casa T-314 | 1 | 14 | 0.2 | 2 | 5.60 |
| Pilars porta finca dalt mur 1 | 2 | 0.4 | 0.4 | 1.5 | 0.48 |
| Total |  |  |  |  | 17.28 |

**E0219** m Desmuntatge tanca metàl·lica de tancament de parcel·la i posterior muntatge.
90 m × 12.11 = 1089.90
Desmuntatge de tanca metàl·lica de tancament de parcel·la i posterior muntatge a nova cota de vorera, deixant la partida completament acabada.

| Codi | Ut | Descripció | Rendiment | Preu | Import |
|---|---|---|---|---|---|
| O0102 | h | Oficial 1ª | 0.06 | 20.46 | 1.23 |
| O0110 | h | Peó | 0.4 | 16.75 | 6.70 |
| M0201 | h | Compressor amb dos martells | 0.02 | 21.088194 | 0.42 |
| M0226 | h | Grup electrògen de 20/30 kVA (maquinària; 12/01/2009) | 0.02 | 4.73892 | 0.09 |
| M0212B | h | Camió de trabuc de 20 t | 0.08 | 37.33 | 2.99 |
| %1613 | % | Despeses indirectes | 6 % | 11.43 | 0.69 |
|  |  | Total |  |  | 12.11 |

| Amidament | Uts. | Llarg | Parcial |
|---|---|---|---|
| Parcel·la vallada | 1 | 90 | 90.00 |
| Total |  |  | 90 |

**E0206** m3 Enderroc estructures de pedra, inclòs transport a abocador
25 m3 × 28.76 = 719.00
Enderroc d'estructures de pedra, inclòs transport a l'abocador, cànon i condicionament del mateix.

| Codi | Ut | Descripció | Rendiment | Preu | Import |
|---|---|---|---|---|---|
| O0102 | h | Oficial 1ª | 0.05 | 20.46 | 1.02 |
| O0110 | h | Peó | 0.4 | 16.75 | 6.70 |
| M0207B | h | Retroexcavadora amb martell trencador | 0.2 | 68.89 | 13.78 |
| M0212B | h | Camió de trabuc de 20 t | 0.125 | 37.33 | 4.67 |
| P1613 | u | Cànon d'abocador | 1.2 | 0.8 | 0.96 |
| %1613 | % | Despeses indirectes | 6 % | 27.13 | 1.63 |
|  |  | Total |  |  | 28.76 |

| Amidament | Uts. | Llarg | Ample | Parcial |
|---|---|---|---|---|
| Mur Camí Sant Joan | 1 | 18 | 1 | 18.00 |
|  | 1 | 7 | 1 | 7.00 |
| Total |  |  |  | 25 |

## 02 FERMS I ELEMENTS VIARIS
Import: 105270.46

**E0602** m3 Base granular de tot-u artificial, amb motoanivelladora
994.21 m3 × 19.48 = 19367.21
Base granular de tot-u artificial, col·locada amb motonivelladora i piconatge del material al 100% del PM,amb necessitat d'humectació.

| Codi | Ut | Descripció | Rendiment | Preu | Import |
|---|---|---|---|---|---|
| O0101 | h | Cap de colla | 0.002 | 20.6 | 0.04 |
| O0102 | h | Oficial 1ª | 0.003 | 20.46 | 0.06 |
| O0110 | h | Peó | 0.013 | 16.75 | 0.22 |
| P1601 | m3 | Aigua (material; 23/07/1998) | 0.05 | 0.65 | 0.03 |
| P0306 | m3 | Tot-u artificial (material; 23/07/1998) | 1.15 | 15 | 17.25 |
| M0208 | h | Motonivelladora | 0.005 | 73.35024 | 0.37 |
| M0213 | h | Camió cisterna de 8 m3 | 0.001 | 47.997018 | 0.05 |
| M0210 | h | Corró vibratori autop. 10 a 12 t (maquinària; 12/01/2009) | 0.007 | 51.540906 | 0.36 |
| %1613 | % | Despeses indirectes | 6 % | 18.38 | 1.10 |
|  |  | Total |  |  | 19.48 |

| Amidament | Uts. | Llarg | Alt | Parcial |
|---|---|---|---|---|
| Eix 2 | 1 | 189.62 |  | 189.62 |
| Eix 4 | 1 | 212.62 |  | 212.62 |
| Eix 5 | 1 | 29.6 |  | 29.60 |
| Eix 6 | 1 | 56.64 |  | 56.64 |
| Rotonda | 1 | 413.52 |  | 413.52 |
| Caixa ampliació T-314 banda esq. fins cuneta | 1 | 50 | 0.4 | 20.00 |
| Voral camí Sant Joan | 1 | 126.15 | 0.15 | 18.92 |
| Guals entrada finca casa T-314 | 1 | 29.75 | 0.2 | 5.95 |
| 5% imprevistos | 0.05 | 946.87 |  | 47.34 |
| Total |  |  |  | 994.21 |

**E0606** t Paviment de MBC. tipus AC22 base G (G-20)
576.16 t × 46.04 = 26526.41
Paviment de M.B.C. tipus AC22 base G, estesa i compactada al 98 % de l'assaig marshall.

| Codi | Ut | Descripció | Rendiment | Preu | Import |
|---|---|---|---|---|---|
| O0101 | h | Cap de colla | 0.012 | 20.6 | 0.247 |
| O0110 | h | Peó | 0.055 | 16.75 | 0.921 |
| P0417 | t | M.B.C. tipus AC22 base G en obra (material; 28/11/2016) | 1 | 40.15 | 40.150 |
| M0236 | h | Estenedora per a mescles (maquinària; 12/01/2009) | 0.008 | 70.661418 | 0.565 |
| M0239 | h | Corró de llanda metàl·lica (maquinària; 12/01/2009) | 0.008 | 41.56857 | 0.333 |
| M0237 | h | Piconadora de pneumàtics 15 t (maquinària; 12/01/2009) | 0.008 | 62.358006 | 0.499 |
| M0220 | h | Escombradora autopropulsada | 0.008 | 42.145482 | 0.337 |
| M0213 | h | Camió cisterna de 8 m3 | 0.008 | 47.997018 | 0.384 |
| %1613 | % | Despeses indirectes | 6 % | 43.436 | 2.606 |
|  |  | Total |  |  | 46.04 |

| Amidament | Uts. | Llarg | Parcial |
|---|---|---|---|
| s/llistats | 548.719395 |  | 548.72 |
| 5% imprevistos | 0.05 | 548.72 | 27.44 |
| Total |  |  | 576.16 |

**E0603** t Paviment de MBC tipus AC16 surf S (S-12) (d= 2,45 t/m3)
411.54 t × 50.04 = 20593.46
Paviment de M.B.C. tipus AC16 surf S, estesa i compactada al 97 % de l'assaig marshall.

| Codi | Ut | Descripció | Rendiment | Preu | Import |
|---|---|---|---|---|---|
| O0101 | h | Cap de colla | 0.014 | 20.6 | 0.29 |
| O0110 | h | Peó | 0.063 | 16.75 | 1.06 |
| P0414 | t | M.B.C. tipus AC16 surf S en obra (material; 28/11/2016) | 1 | 43.48 | 43.48 |
| M0236 | h | Estenedora per a mescles | 0.009 | 70.661418 | 0.64 |
| M0239 | h | Corró de llanda metàl·lica | 0.009 | 41.56857 | 0.37 |
| M0237 | h | Piconadora de pneumàtics 15 t | 0.009 | 62.358006 | 0.56 |
| M0220 | h | Escombradora autopropulsada | 0.009 | 42.145482 | 0.38 |
| M0213 | h | Camió cisterna de 8 m3 | 0.009 | 47.997018 | 0.43 |
| %1613 | % | Despeses indirectes | 6 % | 47.21 | 2.83 |
|  |  | Total |  |  | 50.04 |

| Amidament | Uts. | Llarg | Parcial |
|---|---|---|---|
| s/llistats | 391.942425 |  | 391.94 |
| 5% imprevistos | 0.05 | 391.94 | 19.60 |
| Total |  |  | 411.54 |

**E0612C** m2 Reg d'adherència amb emulsió termoadherent ECR-1d (dotació 0,4 kg/m2)
3359.51 m2 × 0.3 = 1007.85
Reg d'adherència amb emulsió termoadherent, tipus ECR-1d, amb emulsió catiònica (dotació 0,4 kg/m2)

| Codi | Ut | Descripció | Rendiment | Preu | Import |
|---|---|---|---|---|---|
| O0102 | h | Oficial 1ª | 0.001 | 20.46 | 0.02 |
| O0110 | h | Peó | 0.001 | 16.75 | 0.02 |
| P0406 | kg | Emulsió termoadherent catiònica tipus ECR-1d (material; 23/07/1998) | 0.4 | 0.38 | 0.15 |
| M0217 | h | Camió cisterna reg asfàltic (maquinària; 12/01/2009) | 0.001 | 50.68584 | 0.05 |
| M0220 | h | Escombradora autopropulsada | 0.001 | 42.145482 | 0.04 |
| %1613 | % | Despeses indirectes | 6 % | 0.28 | 0.02 |
|  |  | Total |  |  | 0.3 |

| Amidament | Uts. | Llarg | Parcial |
|---|---|---|---|
| s/llistats | 1 | 3199.53 | 3199.53 |
| 5% imprevistos | 0.05 | 3199.53 | 159.98 |
| Total |  |  | 3359.51 |

**E0611D** m2 Reg emprimació tipus ECI (dotació 1,4 kg/m2)
3359.49 m2 × 0.35 = 1175.82
Reg d'emprimació tipus ECI amb emulsió catiònica (dotació 1,4 kg/m2)

| Codi | Ut | Descripció | Rendiment | Preu | Import |
|---|---|---|---|---|---|
| O0102 | h | Oficial 1ª | 0.001 | 20.46 | 0.02 |
| O0110 | h | Peó | 0.001 | 16.75 | 0.02 |
| P0412 | kg | Emulsió catiònica tipus ECI (material; 23/07/1998) | 1.4 | 0.17 | 0.24 |
| M0217 | h | Camió cisterna reg asfàltic | 0.001 | 50.68584 | 0.05 |
| %1613 | % | Despeses indirectes | 6 % | 0.33 | 0.02 |
|  |  | Total |  |  | 0.35 |

| Amidament | Uts. | Llarg | Parcial |
|---|---|---|---|
| s/llistats | 1 | 3199.53 | 3199.53 |
| 5% imprevistos | 0.05 | 3199.13 | 159.96 |
| Total |  |  | 3359.49 |

**E1108** m Vorada de peces de formigó de 8x20 cm tipus jardí
58.07 m × 15.73 = 913.44
Vorada de peces de formigó de 8x20 cm. tipus jardí, col·locat, inclosa l'excavació i la seva base de formigó HM-20, i rejuntat amb morter de ciment.

| Codi | Ut | Descripció | Rendiment | Preu | Import |
|---|---|---|---|---|---|
| O0101 | h | Cap de colla | 0.03 | 20.6 | 0.62 |
| O0102 | h | Oficial 1ª | 0.06 | 20.46 | 1.23 |
| O0110 | h | Peó | 0.18 | 16.75 | 3.02 |
| P1609 | m3 | Excavació de terres (12/01/2009) | 0.06 | 11.118 | 0.67 |
| P1007 | m | Vorada pref. form. 8x20 cm. tipus jardí (material; 23/07/1998) | 1 | 3.14 | 3.14 |
| P0504 | m3 | Formigó HM-20 posat a l'obra (material; 10/07/2006) | 0.04 | 52 | 2.08 |
| E0108 | m3 | Morter de ciment elaborat a l'obra (23/07/1998) | 0.08 | 50.96 | 4.08 |
| %1613 | % | Despeses indirectes | 6 % | 14.84 | 0.89 |
|  |  | Total |  |  | 15.73 |

| Amidament | Uts. | Llarg | Parcial |
|---|---|---|---|
| Rotonda | 1 | 48.07 | 48.07 |
| Camí St. Joan | 1 | 10 | 10.00 |
| Total |  |  | 58.07 |

**E0631** m2 Paviment de llambordins de formigó de 20x10x8 cm.
93.74 m2 × 40.12 = 3760.85
Paviment de llambordins de formigó de 20x10x8 cm., sobre llit de morter de ciment de 5 cm. de gruix,amb rebliment de junts amb sorra fina i compactació del paviment acabat, inclòs solera de formigó de 15 cm. de gruix.

| Codi | Ut | Descripció | Rendiment | Preu | Import |
|---|---|---|---|---|---|
| O0101 | h | Cap de colla | 0.1 | 20.6 | 2.06 |
| O0102 | h | Oficial 1ª | 0.2 | 20.46 | 4.09 |
| O0110 | h | Peó | 0.35 | 16.75 | 5.86 |
| M0211 | h | Picó vibrant amb placa 60 cm. (maquinària; 12/01/2009) | 0.15 | 9.611766 | 1.44 |
| P0320 | m3 | Sorra de pedrera (material; 12/01/2009) | 0.005 | 9.591162 | 0.05 |
| P1025 | u | Llambordí de formigó 20x10x8 cm. (material; 23/07/1998) | 50 | 0.28 | 14.00 |
| E0108 | m3 | Morter de ciment elaborat a l'obra | 0.05 | 50.96 | 2.55 |
| P0504 | m3 | Formigó HM-20 posat a l'obra | 0.15 | 52 | 7.80 |
| %1613 | % | Despeses indirectes | 6 % | 37.85 | 2.27 |
|  |  | Total |  |  | 40.12 |

| Amidament | Uts. | Llarg | Parcial |
|---|---|---|---|
| Rotonda | 1 | 93.74 | 93.74 |
| Total |  |  | 93.74 |

**E0631V** m2 Paviment de llambordins de formigó de 20x10x8 cm. (color vermell)
152.07 m2 × 41.71 = 6342.84
Paviment de llambordins de color vermell de formigó de 20x10x8 cm., sobre llit de morter de ciment de 5 cm. de gruix, amb rebliment de junts amb sorra fina i compactació del paviment acabat, inclòs solera de formigó de 15 cm. de gruix.

| Codi | Ut | Descripció | Rendiment | Preu | Import |
|---|---|---|---|---|---|
| O0101 | h | Cap de colla | 0.1 | 20.6 | 2.06 |
| O0102 | h | Oficial 1ª | 0.2 | 20.46 | 4.09 |
| O0110 | h | Peó | 0.35 | 16.75 | 5.86 |
| M0211 | h | Picó vibrant amb placa 60 cm. | 0.15 | 9.611766 | 1.44 |
| P0320 | m3 | Sorra de pedrera | 0.005 | 9.591162 | 0.05 |
| P1025V | u | Llambordí de formigó 20x10x8 cm. de color (material; 23/07/1998) | 50 | 0.31 | 15.50 |
| E0108 | m3 | Morter de ciment elaborat a l'obra | 0.05 | 50.96 | 2.55 |
| P0504 | m3 | Formigó HM-20 posat a l'obra | 0.15 | 52 | 7.80 |
| %1613 | % | Despeses indirectes | 6 % | 39.35 | 2.36 |
|  |  | Total |  |  | 41.71 |

| Amidament | Uts. | Llarg | Parcial |
|---|---|---|---|
| Isletas | 1 | 5.6 | 5.60 |
|  | 1 | 4.07 | 4.07 |
|  | 1 | 5.56 | 5.56 |
|  | 1 | 6.55 | 6.55 |
| Illetes agrofolch | 1 | 58.74 | 58.74 |
|  | 1 | 71.55 | 71.55 |
| Total |  |  | 152.07 |

**E0626** m Vorada remuntable de formigó de 25x13 cm estriada (tipus illeta)
174.65 m × 16.97 = 2963.81
Vorada remuntable de formigó de 25x13 cm. amb la superfície estriada, per illetes, col·locada, inclosa l'excavació i la seva base de formigó HM-20, rejuntada amb morter de ciment.

| Codi | Ut | Descripció | Rendiment | Preu | Import |
|---|---|---|---|---|---|
| O0101 | h | Cap de colla | 0.033 | 20.6 | 0.68 |
| O0102 | h | Oficial 1ª | 0.07 | 20.46 | 1.43 |
| O0110 | h | Peó | 0.14 | 16.75 | 2.35 |
| P1609 | m3 | Excavació de terres | 0.052 | 11.118 | 0.58 |
| P0504 | m3 | Formigó HM-20 posat a l'obra | 0.038 | 52 | 1.98 |
| E0108 | m3 | Morter de ciment elaborat a l'obra | 0.003 | 50.96 | 0.15 |
| P1020 | m | Vorada munta. form. 25x13 cm. (material; 01/04/2009) | 1 | 8.8375 | 8.84 |
| %1613 | % | Despeses indirectes | 6 % | 16.01 | 0.96 |
|  |  | Total |  |  | 16.97 |

| Amidament | Uts. | Llarg | Parcial |
|---|---|---|---|
| Rotonda | 1 | 59.06 | 59.06 |
| Isletas | 1 | 12.74 | 12.74 |
|  | 2 | 11.78 | 23.56 |
|  | 1 | 9.98 | 9.98 |
| Illetes agrofolch | 1 | 35.31 | 35.31 |
|  | 1 | 34 | 34.00 |
| Total |  |  | 174.65 |

**E0629** m Rigola blanca de 20x20x8 cm.
459.39 m × 13.11 = 6022.60
Rigola blanca de 20x20x8 cm, inclosa l'excavació i la seva base de formigó HM-20 inclòs, totalment col·locada

| Codi | Ut | Descripció | Rendiment | Preu | Import |
|---|---|---|---|---|---|
| O0101 | h | Cap de colla | 0.005 | 20.6 | 0.10 |
| O0102 | h | Oficial 1ª | 0.06 | 20.46 | 1.23 |
| O0110 | h | Peó | 0.25 | 16.75 | 4.19 |
| P1902 | u | Rigola blanca 20x20x8 cm (material; 23/07/1998) | 5 | 0.8 | 4.00 |
| E0108 | m3 | Morter de ciment elaborat a l'obra | 0.005 | 50.96 | 0.25 |
| P0504 | m3 | Formigó HM-20 posat a l'obra | 0.05 | 52 | 2.60 |
| %1613 | % | Despeses indirectes | 6 % | 12.37 | 0.74 |
|  |  | Total |  |  | 13.11 |

| Amidament | Uts. | Llarg | Parcial |
|---|---|---|---|
| Rotonda | 1 | 59.06 | 59.06 |
| Isletas | 1 | 12.74 | 12.74 |
|  | 2 | 11.78 | 23.56 |
|  | 1 | 9.98 | 9.98 |
| Illetes agrofolch | 1 | 35.31 | 35.31 |
|  | 1 | 34 | 34.00 |
| Avinguda dels Arcs dret+C/ Reus | 1 | 96 | 96.00 |
| Avinguda dels Arcs esq | 1 | 56 | 56.00 |
| Xamfrà Av. Reus | 1 | 12.2 | 12.20 |
| Illeta Av. Reus-T-314 | 1 | 57.54 | 57.54 |
| Vorada ctra. T-314 | 1 | 63 | 63.00 |
| Total |  |  | 459.39 |

**E0517A** m2 Malla electrosoldada en acer corrugat B 500 T, de 20x20 cm i 8 mm
278.06 m2 × 3.68 = 1023.26

| Codi | Ut | Descripció | Rendiment | Preu | Import |
|---|---|---|---|---|---|
| O0101 | h | Cap de colla | 0.001 | 20.6 | 0.02 |
| O0102 | h | Oficial 1ª | 0.003 | 20.46 | 0.06 |
| O0110 | h | Peó | 0.003 | 16.75 | 0.05 |
| P0602 | kg | Filferro recuit (material; 12/01/2009) | 0.008 | 1.565904 | 0.01 |
| P0610A | m2 | Malla electrosoldada en acer corrugat B 500 T, de 20x20 cm i 8 mm de diàmetre (material; 23/07/1998) | 1 | 3.31 | 3.31 |
| M0245 | h | Cisalla elèctrica (maquinària; 12/01/2009) | 0.002 | 3.729324 | 0.01 |
| M0246 | h | Màquina de doblegar rodó d'acer (maquinària; 12/01/2009) | 0.002 | 2.997882 | 0.01 |
| %1613 | % | Despeses indirectes | 6 % | 3.47 | 0.21 |
|  |  | Total |  |  | 3.68 |

| Amidament | Uts. | Llarg | Parcial |
|---|---|---|---|
| Rotonda | 1 | 93.74 | 93.74 |
| Camí interior vivendes dalt | 1 | 184.32 | 184.32 |
| Total |  |  | 278.06 |

**E0620** m3 Paviment de formigó tipus HM-20, amb junts
36.86 m3 × 82.57 = 3043.53
Paviment de formigó tipus HM-20, inclòs junts, encofrat i col·locació.

| Codi | Ut | Descripció | Rendiment | Preu | Import |
|---|---|---|---|---|---|
| O0101 | h | Cap de colla | 0.025 | 20.6 | 0.515 |
| O0102 | h | Oficial 1ª | 0.05 | 20.46 | 1.023 |
| O0110 | h | Peó | 0.15 | 16.75 | 2.513 |
| P0504 | m3 | Formigó HM-20 posat a l'obra | 1 | 52 | 52.000 |
| E0515 | m2 | Encofrat de fusta per a fonaments i/o formigó ocult | 0.5 | 24.49 | 12.245 |
| P1607 | m2 | Junta material inorg. 2 cm. (material; 12/01/2009) | 0.5 | 2.93607 | 1.468 |
| P1608 | m | Fibra bitum. pre-emmotllada (material; 12/01/2009) | 2.5 | 3.162714 | 7.907 |
| M0240 | h | Regle vibratori (maquinària; 12/01/2009) | 0.05 | 4.58439 | 0.229 |
| %1613 | % | Despeses indirectes | 6 % | 77.900 | 4.674 |
|  |  | Total |  |  | 82.57 |

| Amidament | Uts. | Llarg | Alt | Parcial |
|---|---|---|---|---|
| Camí interior vivendes dalt | 1 | 184.32 | 0.2 | 36.86 |
| Total |  |  |  | 36.86 |

**E0621** m Vorada de peces de formigó 17x28 cm (tipus T-3)
284.74 m × 20.84 = 5933.98
Vorada de peces de formigó de 17x28 cm. (tipus T-3), col·locada, inclosa l'excavació i la seva base de formigó HM-20, rejuntada amb morter de ciment.

| Codi | Ut | Descripció | Rendiment | Preu | Import |
|---|---|---|---|---|---|
| O0101 | h | Cap de colla | 0.05 | 20.6 | 1.03 |
| O0102 | h | Oficial 1ª | 0.1 | 20.46 | 2.05 |
| O0110 | h | Peó | 0.12 | 16.75 | 2.01 |
| P1609 | m3 | Excavació de terres | 0.09 | 11.118 | 1.00 |
| P0504 | m3 | Formigó HM-20 posat a l'obra | 0.08 | 52 | 4.16 |
| E0108 | m3 | Morter de ciment elaborat a l'obra | 0.023 | 50.96 | 1.17 |
| P1009 | m | Vorada pref. form. 17x28cm. (material; 23/07/1998) | 1 | 8.24 | 8.24 |
| %1613 | % | Despeses indirectes | 6 % | 19.66 | 1.18 |
|  |  | Total |  |  | 20.84 |

| Amidament | Uts. | Llarg | Parcial |
|---|---|---|---|
| Avinguda dels Arcs dret+C/ Reus | 1 | 96 | 96.00 |
| Avinguda dels Arcs esq | 1 | 56 | 56.00 |
| Xamfrà Av. Reus | 1 | 12.2 | 12.20 |
| Illeta Av. Reus-T-314 | 1 | 57.54 | 57.54 |
| Vorada ctra. T-314 | 1 | 63 | 63.00 |
| Total |  |  | 284.74 |

**E0623** m2 Paviment de panot 9 pastilles de color gris de 20x20x4 cm.
213.23 m2 × 22.81 = 4863.78
Paviment de panot hidràulic de color gris de 20x20x4 cm. i col·locat sobre solera de formigó HM-20 inclosa, amb morter pastat i rejuntat amb morter de ciment.

| Codi | Ut | Descripció | Rendiment | Preu | Import |
|---|---|---|---|---|---|
| O0101 | h | Cap de colla | 0.08 | 20.6 | 1.65 |
| O0102 | h | Oficial 1ª | 0.1 | 20.46 | 2.05 |
| O0110 | h | Peó | 0.2 | 16.75 | 3.35 |
| P0504 | m3 | Formigó HM-20 posat a l'obra | 0.1 | 52 | 5.20 |
| P0812 | m2 | Rajola hidr. gris 20x20x4 cm. (material; 23/07/1998) | 1 | 7.69 | 7.69 |
| E0108 | m3 | Morter de ciment elaborat a l'obra | 0.031 | 50.96 | 1.58 |
| %1613 | % | Despeses indirectes | 6 % | 21.52 | 1.29 |
|  |  | Total |  |  | 22.81 |

| Amidament | Uts. | Llarg | Parcial |
|---|---|---|---|
| Avinguda dels Arcs dret | 1 | 120.03 | 120.03 |
| Avinguda dels Arcs esq | 1 | 70 | 70.00 |
| Xamfrà Av. Reus | 1 | 23.2 | 23.20 |
| Total |  |  | 213.23 |

**E0681** m Gual vehicles ó vianants, 570x400x100 mm, peça central
12.8 m × 53.8 = 688.64
Gual per a vehicles ó vianants de formigó, format per peces de 570x400x100 mm, sobre una base de formigó HM-20 de 25 cm de gruix i la seva excavació, ambdues incloses, i rejuntat amb morter de ciment, segons plànols, col·locat

| Codi | Ut | Descripció | Rendiment | Preu | Import |
|---|---|---|---|---|---|
| O0101 | h | Cap de colla | 0.05 | 20.6 | 1.03 |
| O0102 | h | Oficial 1ª | 0.25 | 20.46 | 5.12 |
| O0110 | h | Peó | 0.25 | 16.75 | 4.19 |
| P1609 | m3 | Excavació de terres | 0.16 | 11.118 | 1.78 |
| P10093 | u | Gual vehicles, peça central de 570x400x100 mm (material; 23/07/1998) | 2.5 | 11.72 | 29.30 |
| E0108 | m3 | Morter de ciment elaborat a l'obra | 0.03 | 50.96 | 1.53 |
| P0504 | m3 | Formigó HM-20 posat a l'obra | 0.15 | 52 | 7.80 |
| %1613 | % | Despeses indirectes | 6 % | 50.75 | 3.05 |
|  |  | Total |  |  | 53.8 |

| Amidament | Uts. | Llarg | Ample | Parcial |
|---|---|---|---|---|
| Passos vianants Av. dels Arcs | 2 | 3.2 | 2 | 12.80 |
| Total |  |  |  | 12.8 |

**E0682** u Peça de cantonada per a gual vehicles ó vianants, 570x400x280 mm
4 u × 57.32 = 229.28
Peça de cantonada de 570x400x280 mm, per gual de vehicles ó vianants, sobre una base de formigó HM-20 de 25 cm de gruix i la seva excavació, ambdues incloses, i rejuntat amb morter de ciment, segons plànols, col·locat

| Codi | Ut | Descripció | Rendiment | Preu | Import |
|---|---|---|---|---|---|
| O0101 | h | Cap de colla | 0.05 | 20.6 | 1.03 |
| O0102 | h | Oficial 1ª | 0.15 | 20.46 | 3.07 |
| O0110 | h | Peó | 0.25 | 16.75 | 4.19 |
| P1609 | m3 | Excavació de terres | 0.05 | 11.118 | 0.56 |
| P0504 | m3 | Formigó HM-20 posat a l'obra | 0.05 | 52 | 2.60 |
| E0108 | m3 | Morter de ciment elaborat a l'obra | 0.017 | 50.96 | 0.87 |
| P10094 | u | Peça cantonada 570x400x280 mm per a gual de vehicles ó vianants (material; 23/07/1998) | 1 | 41.75 | 41.75 |
| %1613 | % | Despeses indirectes | 6 % | 54.07 | 3.24 |
|  |  | Total |  |  | 57.32 |

| Amidament | Uts. | Parcial |
|---|---|---|
| Passos vianants Av. dels Arcs | 4 | 4.00 |
| Total |  | 4 |

**E0682P** u Peça de cantonada prolongació gual vianants, 600x400x200 mm (peça de darrera)
4 u × 36.17 = 144.68
Peça de cantonada de 6000x400x200 mm, per gual de vianants, sobre una base de formigó HM-20 de 25 cm de gruix i la seva excavació, ambdues incloses, i rejuntat amb morter de ciment, segons plànols, col·locat

| Codi | Ut | Descripció | Rendiment | Preu | Import |
|---|---|---|---|---|---|
| O0101 | h | Cap de colla | 0.05 | 20.6 | 1.03 |
| O0102 | h | Oficial 1ª | 0.12 | 20.46 | 2.46 |
| O0110 | h | Peó | 0.2 | 16.75 | 3.35 |
| P1609 | m3 | Excavació de terres | 0.05 | 11.118 | 0.56 |
| P0504 | m3 | Formigó HM-20 posat a l'obra | 0.05 | 52 | 2.60 |
| E0108 | m3 | Morter de ciment elaborat a l'obra | 0.017 | 50.96 | 0.87 |
| P10094P |  | Peça de cantonada prolongació 600x400x200 per a gual de vianants (23/07/1998) | 1 | 23.25 | 23.25 |
| %1613 | % | Despeses indirectes | 6 % | 34.12 | 2.05 |
|  |  | Total |  |  | 36.17 |

| Amidament | Uts. | Parcial |
|---|---|---|
| Passos vianants Av. dels Arcs | 4 | 4.00 |
| Total |  | 4 |

**E1107** m Vorada de peces de formigó de 8x20 cm tipus tauló
24 m × 15.61 = 374.64
Vorada de peces de formigó de 8x20 cm. tipus tauló, col·locat, inclosa l'excavació i la seva base de formigó HM-20, i rejuntat amb morter de ciment.

| Codi | Ut | Descripció | Rendiment | Preu | Import |
|---|---|---|---|---|---|
| O0101 | h | Cap de colla | 0.03 | 20.6 | 0.62 |
| O0102 | h | Oficial 1ª | 0.06 | 20.46 | 1.23 |
| O0110 | h | Peó | 0.18 | 16.75 | 3.02 |
| P1609 | m3 | Excavació de terres | 0.06 | 11.118 | 0.67 |
| P1006 | m | Vorada pref. form. 8x20 cm. tipus tauló (material; 23/07/1998) | 1 | 3.03 | 3.03 |
| P0504 | m3 | Formigó HM-20 posat a l'obra | 0.04 | 52 | 2.08 |
| E0108 | m3 | Morter de ciment elaborat a l'obra | 0.08 | 50.96 | 4.08 |
| %1613 | % | Despeses indirectes | 6 % | 14.73 | 0.88 |
|  |  | Total |  |  | 15.61 |

| Amidament | Uts. | Llarg | Parcial |
|---|---|---|---|
| Escossells Av. dels Arcs | 4 | 6 | 24.00 |
| Total |  |  | 24 |

**E0673** m2 Paviment lloseta tàctil indicador d'advertència o proximitat de perill
4.8 m2 × 30.93 = 148.46
Paviment de lloseta tàctil indicador d'advertència o proximitat de perill, prefabricada de formigó 20x20 cm. amb botons de 2,5 cm. de diàmetre exterior, 0,5 cm. d'alçada i separats 5 cm. entre els seus centres, de color diferenciat de la resta del paviment, col·locat sobre solera de formigó (inclosa), totalment acabat.

| Codi | Ut | Descripció | Rendiment | Preu | Import |
|---|---|---|---|---|---|
| O0102 | h | Oficial 1ª | 0.4 | 20.46 | 8.18 |
| O0110 | h | Peó | 0.4 | 16.75 | 6.70 |
| E0108 | m3 | Morter de ciment elaborat a l'obra | 0.015 | 50.96 | 0.76 |
| E0199 | kg | Ciment Portland, a peu d'obra (03/02/2006) | 3 | 0.11 | 0.33 |
| P1601 | m3 | Aigua | 0.01 | 0.65 | 0.01 |
| P0504 | m3 | Formigó HM-20 posat a l'obra | 0.1 | 52 | 5.20 |
| P0673 | m2 | Lloseta tàctil de botons (material; 23/07/1998) | 1 | 8 | 8.00 |
| %1613 | % | Despeses indirectes | 6 % | 29.18 | 1.75 |
|  |  | Total |  |  | 30.93 |

| Amidament | Uts. | Llarg | Ample | Parcial |
|---|---|---|---|---|
| Passos vianants | 2 | 4 | 0.6 | 4.80 |
| Total |  |  |  | 4.8 |

**E0674** m2 Paviment lloseta tàctil indicador direccional
4.8 m2 × 30.4 = 145.92
Paviment de lloseta tàctil indicador direccional, prefabricada de formigó de 20x20 cm. amb 4 línies de 2,5 cm. d'ample i 0,5 cm. de ressalt , de color diferenciat de la resta del paviment, col·locat sobre solera de formigó (inclosa), totalment acabat.

| Codi | Ut | Descripció | Rendiment | Preu | Import |
|---|---|---|---|---|---|
| O0102 | h | Oficial 1ª | 0.4 | 20.46 | 8.18 |
| O0110 | h | Peó | 0.4 | 16.75 | 6.70 |
| E0108 | m3 | Morter de ciment elaborat a l'obra | 0.015 | 50.96 | 0.76 |
| E0199 | kg | Ciment Portland, a peu d'obra | 3 | 0.11 | 0.33 |
| P1601 | m3 | Aigua | 0.01 | 0.65 | 0.01 |
| P0504 | m3 | Formigó HM-20 posat a l'obra | 0.1 | 52 | 5.20 |
| P0674 | m2 | Lloseta tàctil de línies (material; 23/07/1998) | 1 | 7.5 | 7.50 |
| %1613 | % | Despeses indirectes | 6 % | 28.68 | 1.72 |
|  |  | Total |  |  | 30.4 |

| Amidament | Uts. | Llarg | Ample | Parcial |
|---|---|---|---|---|
| Passos vianants | 2 | 3 | 0.8 | 4.80 |
| Total |  |  |  | 4.8 |

## 03 DRENATGE
Import: 25789.96

### 0301 DRENATGE TRANSVERSAL
Import: 21068.62

**E0305** m3 Excavació rases i pous, mitjans mecànics, cànon abocador
154.28 m3 × 11.12 = 1715.59
Excavació en rases, pous o fonaments, amb mitjans mecànics en qualsevol tipus de terreny, inclòs càrrega i transport a l'interior d'obra o abocador controlat, inclòs el seu cànon

| Codi | Ut | Descripció | Rendiment | Preu | Import |
|---|---|---|---|---|---|
| O0101 | h | Cap de colla | 0.02 | 20.6 | 0.41 |
| O0102 | h | Oficial 1ª | 0.06 | 20.46 | 1.23 |
| O0110 | h | Peó | 0.12 | 16.75 | 2.01 |
| M0207 | h | Retroexcavadora | 0.06 | 59.41 | 3.56 |
| M0228 | h | Electrobomba sumergible 20 kW (maquinària; 12/01/2009) | 0.02 | 3.801438 | 0.08 |
| M0212B | h | Camió de trabuc de 20 t | 0.06 | 37.33 | 2.24 |
| P1613 | u | Cànon d'abocador | 1.2 | 0.8 | 0.96 |
| %1613 | % | Despeses indirectes | 6 % | 10.49 | 0.63 |
|  |  | Total |  |  | 11.12 |

| Amidament | Uts. | Llarg | Ample | Alt | Parcial |
|---|---|---|---|---|---|
| Tub diàm. 200 | 1 | 20 | 0.6 | 1 | 12.00 |
| Tub diàm. 315 | 1 | 25 | 0.8 | 1.89 | 37.80 |
| Tub diàm. 400 | 1 | 9 | 0.8 | 1.89 | 13.61 |
| Tub diàm. 630 | 1 | 33 | 1 | 1.89 | 62.37 |
| Pous | 4 | 1.5 | 1.5 | 2 | 18.00 |
| Imbornals i reixes | 7 | 1 | 1 | 1.5 | 10.50 |
| Total |  |  |  |  | 154.28 |

**E0317** m3 Rebliment i piconatge rasa 95% PM, material préstec, inclòs càrrega i transport
74.73 m3 × 8.11 = 606.06
Rebliment i piconatge de rasa amb compactació del 95 % Proctor Modificat, amb material procedent de préstec, inclòs càrrega i transport.

| Codi | Ut | Descripció | Rendiment | Preu | Import |
|---|---|---|---|---|---|
| O0101 | h | Cap de colla | 0.01 | 20.6 | 0.21 |
| O0102 | h | Oficial 1ª | 0.03 | 20.46 | 0.61 |
| O0110 | h | Peó | 0.07 | 16.75 | 1.17 |
| P0307 | m3 | Terra de préstec | 1 | 3.4 | 3.40 |
| M0207 | h | Retroexcavadora | 0.03 | 59.41 | 1.78 |
| M0211 | h | Picó vibrant amb placa 60 cm. | 0.05 | 9.611766 | 0.48 |
| %1613 | % | Despeses indirectes | 6 % | 7.65 | 0.46 |
|  |  | Total |  |  | 8.11 |

| Amidament | Uts. | Llarg | Ample | Alt | Parcial |
|---|---|---|---|---|---|
| Tub diàm. 200 | 1 | 20 | 0.6 | 0.5 | 6.00 |
| Tub diàm. 315 | 1 | 25 | 0.8 | 1.34 | 26.80 |
| Tub diàm. 400 | 1 | 9 | 0.8 | 1.24 | 8.93 |
| Tub diàm. 630 | 1 | 33 | 1 | 1 | 33.00 |
| Total |  |  |  |  | 74.73 |

**E0322** m3 Sorra de riu en recobriment de tubs
31.74 m3 × 19.49 = 618.61
Sorra de riu en recobriment de tubs, inclòs càrrega,transport i piconatge.

| Codi | Ut | Descripció | Rendiment | Preu | Import |
|---|---|---|---|---|---|
| O0101 | h | Cap de colla | 0.05 | 20.6 | 1.03 |
| O0110 | h | Peó | 0.16 | 16.75 | 2.68 |
| P0315 | m3 | Sorra de riu a peu d'obra. (material; 12/01/2009) | 1 | 13.18656 | 13.19 |
| M0207 | h | Retroexcavadora | 0.025 | 59.41 | 1.49 |
| %1613 | % | Despeses indirectes | 6 % | 18.39 | 1.10 |
|  |  | Total |  |  | 19.49 |

| Amidament | Uts. | Llarg | Ample | Alt | Parcial |
|---|---|---|---|---|---|
| Tub diàm. 315 | 1 | 25 | 0.8 | 0.55 |  |
| Tub diàm. 400 | 1 | 9 | 0.8 | 0.65 |  |
| Tub diàm. 630 | 1 | 33 | 1 | 0.89 |  |
| Deduim tubs: | -1 | 25 | 0.078 |  |  |
|  | -1 | 9 | 0.12 |  |  |
|  | -1 | 33 | 0.31 |  |  |
| Total |  |  |  |  | 31.74 |

**E0501** m3 Formigó HL-150 recobriment de tubs
110.87 m3 × 59.61 = 6608.96
Formigó tipus HL-150 elaborat en planta,col·locat.

| Codi | Ut | Descripció | Rendiment | Preu | Import |
|---|---|---|---|---|---|
| O0101 | h | Cap de colla | 0.02 | 20.6 | 0.41 |
| O0102 | h | Oficial 1ª | 0.08 | 20.46 | 1.64 |
| O0110 | h | Peó | 0.15 | 16.75 | 2.51 |
| P0500 | m3 | Formigó HL-150 posat a l'obra (material; 23/07/1998) | 1.02 | 50.5 | 51.51 |
| M0225 | h. | Vibrador (maquinària; 12/01/2009) | 0.08 | 2.091306 | 0.17 |
| %1613 | % | Despeses indirectes | 6 % | 56.24 | 3.37 |
|  |  | Total |  |  | 59.61 |

| Amidament | Uts. | Llarg | Ample | Alt | Parcial |
|---|---|---|---|---|---|
| Tub diàm. 315 | 1 | 25 | 0.8 | 1.84 |  |
| Tub diàm. 400 | 1 | 9 | 0.8 | 1.89 |  |
| Tub diàm. 630 | 1 | 33 | 1 | 1.89 |  |
| Deduim tubs: | -1 | 25 | 0.078 |  |  |
|  | -1 | 9 | 0.12 |  |  |
|  | -1 | 33 | 0.31 |  |  |
| Tub diàm. 200 | 1 | 20 | 0.6 | 1 |  |
| Deduim tub | -1 | 20 | 0.03 |  |  |
| Total |  |  |  |  | 110.87 |

**E0837B** u Pou registre DN1000 formigó, tapa Ø650 i bastiment fosa i pates, Hmax=2,00 m
4 u × 503.27 = 2013.08
Pou de registre Ø1000 de formigó prefabricat fins 2,00 m d'alçada, inclòs tapa de fosa de Ø650 mm exterior, estanca i insonora, marc Ø800, amb bastiment de fosa grisa, fins 1 bar de pressió d'aigua i graons d'acer revestits de polipropilè.

| Codi | Ut | Descripció | Rendiment | Preu | Import |
|---|---|---|---|---|---|
| O0101 | h | Cap de colla | 0.025 | 20.6 | 0.52 |
| O0102 | h | Oficial 1ª | 4 | 20.46 | 81.84 |
| O0110 | h | Peó | 4 | 16.75 | 67.00 |
| P1609 | m3 | Excavació de terres | 2.2 | 11.118 | 24.46 |
| P0652 | u | Con reductor asimètric 1000x690 mm (material; 23/07/1998) | 1 | 70 | 70.00 |
| P0504 | m3 | Formigó HM-20 posat a l'obra | 0.6 | 52 | 31.20 |
| E0515 | m2 | Encofrat de fusta per a fonaments i/o formigó ocult | 2.44 | 24.49 | 59.76 |
| M0225 | h. | Vibrador | 0.03 | 2.091306 | 0.06 |
| P0620B | u | Tapa fosa Ø650 mm. exterior, marc Ø800 mm., classe D-400 (material; 23/07/1998) | 1 | 123.5 | 123.50 |
| P0651 | u | Graó d'acer revestit de polipropilè, 40 cm d'amplada (material; 23/07/1998) | 3 | 5.48 | 16.44 |
| %1613 | % | Despeses indirectes | 6 % | 474.78 | 28.49 |
|  |  | Total |  |  | 503.27 |

**E0872** m Tub de PP corrugat doble capa Ø200 mm
20 m × 15.13 = 302.60
Tub de PP corrugat doble capa de 200 mm. de diàmetre nominal i SN 8 kN/m2, inclòs pp de peces especials i accessoris, col·locat.

| Codi | Ut | Descripció | Rendiment | Preu | Import |
|---|---|---|---|---|---|
| O0101 | h | Cap de colla | 0.05 | 20.6 | 1.03 |
| O0102 | h | Oficial 1ª | 0.1 | 20.46 | 2.05 |
| O0110 | h | Peó | 0.1 | 16.75 | 1.68 |
| P1239 | m | Tub de pp DN200 mm., SN 8 kN/m2 (material; 01/04/2009) | 1 | 7.318662 | 7.32 |
| P%1615 | % | Part proporcional accessoris (10/08/1999) | 30 % | 7.32 | 2.20 |
| %1613 | % | Despeses indirectes | 6 % | 14.28 | 0.86 |
|  |  | Total |  |  | 15.13 |

| Amidament | Uts. | Llarg | Parcial |
|---|---|---|---|
| Imbornals Av. dels Vents | 4 | 5 | 20.00 |
| Total |  |  | 20 |

**E0874** m Tub de PP corrugat doble capa Ø315 mm
25 m × 21.33 = 533.25
Tub de PP corrugat doble capa de 315 mm. de diàmetre nominal i SN 8 kN/m2, inclòs pp de peces especials i accessoris, col·locat.

| Codi | Ut | Descripció | Rendiment | Preu | Import |
|---|---|---|---|---|---|
| O0101 | h | Cap de colla | 0.03 | 20.6 | 0.62 |
| O0102 | h | Oficial 1ª | 0.14 | 20.46 | 2.86 |
| O0110 | h | Peó | 0.14 | 16.75 | 2.35 |
| P1241 | m | Tub de pp DN315 mm., SN 8 kN/m2 (material; 23/07/1998) | 1 | 10.99 | 10.99 |
| P%1615 | % | Part proporcional accessoris | 30 % | 10.99 | 3.30 |
| %1613 | % | Despeses indirectes | 6 % | 20.12 | 1.21 |
|  |  | Total |  |  | 21.33 |

| Amidament | Uts. | Parcial |
|---|---|---|
| Connexió a reixes | 25 | 25.00 |
| Total |  | 25 |

**E0875** m Tub de PP corrugat doble capa Ø400 mm
9 m × 24.41 = 219.69
Tub de PP corrugat doble capa de 400 mm. de diàmetre nominal i SN 8 kN/m2, inclòs pp de peces especials i accessoris, col·locat.

| Codi | Ut | Descripció | Rendiment | Preu | Import |
|---|---|---|---|---|---|
| O0101 | h | Cap de colla | 0.03 | 20.6 | 0.62 |
| O0102 | h | Oficial 1ª | 0.16 | 20.46 | 3.27 |
| O0110 | h | Peó | 0.16 | 16.75 | 2.68 |
| P1242 | m | Tub de pp DN400 mm., SN 8 kN/m2 (material; 23/07/1998) | 1 | 12.65 | 12.65 |
| P%1615 | % | Part proporcional accessoris | 30 % | 12.65 | 3.80 |
| %1613 | % | Despeses indirectes | 6 % | 23.02 | 1.38 |
|  |  | Total |  |  | 24.41 |

| Amidament | Uts. | Llarg | Parcial |
|---|---|---|---|
| Desplaçament col·lector DN400 Av. dels Vents | 1 | 9 | 9.00 |
| Total |  |  | 9 |

**E0877** m Tub de PP corrugat doble capa Ø630 mm
33 m × 44.95 = 1483.35
Tub de PP corrugat doble capa de 630 mm. de diàmetre nominal i SN 8 kN/m2, inclòs pp de peces especials i accessoris, col·locat.

| Codi | Ut | Descripció | Rendiment | Preu | Import |
|---|---|---|---|---|---|
| O0101 | h | Cap de colla | 0.05 | 20.6 | 1.03 |
| O0102 | h | Oficial 1ª | 0.25 | 20.46 | 5.12 |
| O0110 | h | Peó | 0.25 | 16.75 | 4.19 |
| P1244 | m | Tub de pp DN630 mm., SN 8 kN/m2 (material; 23/07/1998) | 1 | 24.66 | 24.66 |
| P%1615 | % | Part proporcional accessoris | 30 % | 24.66 | 7.40 |
| %1613 | % | Despeses indirectes | 6 % | 42.40 | 2.54 |
|  |  | Total |  |  | 44.95 |

| Amidament | Uts. | Llarg | Parcial |
|---|---|---|---|
| Trams T-314 | 1 | 25 | 25.00 |
|  | 1 | 8 | 8.00 |
| Total |  |  | 33 |

**E0892** u Anulació d'imbornal ó reixa existent
7 u × 108.9 = 762.30
Anulació d'embornal ó reixa existent, inclosa la connexió amb el col·lector, totalment acabat.

| Codi | Ut | Descripció | Rendiment | Preu | Import |
|---|---|---|---|---|---|
| O0102 | h | Oficial 1ª | 2 | 20.46 | 40.92 |
| O0110 | h | Peó | 2 | 16.75 | 33.50 |
| P0504 | m3 | Formigó HM-20 posat a l'obra | 0.15 | 52 | 7.80 |
| E0515 | m2 | Encofrat de fusta per a fonaments i/o formigó ocult | 0.8 | 24.49 | 19.59 |
| P0805 | u | Maó massís 29x14x5 cm. a rev. (material; 23/07/1998) | 6 | 0.12 | 0.72 |
| M0225 | h. | Vibrador | 0.1 | 2.091306 | 0.21 |
| %1613 | % | Despeses indirectes | 6 % | 102.74 | 6.16 |
|  |  | Total |  |  | 108.9 |

**E0821** u Recreixement i anivellació pericó o bunera
2 u × 58.26 = 116.52
Repicat de xapa de morter, neteja, recreixement i anivellació de pericó, pou de registre, o bunera existent de qualsevol tipus a nova cota d'acabat, totalment acabat.

| Codi | Ut | Descripció | Rendiment | Preu | Import |
|---|---|---|---|---|---|
| O0101 | h | Cap de colla | 0.05 | 20.6 | 1.03 |
| O0102 | h | Oficial 1ª | 0.5 | 20.46 | 10.23 |
| O0110 | h | Peó | 0.5 | 16.75 | 8.38 |
| P0504 | m3 | Formigó HM-20 posat a l'obra | 0.1 | 52 | 5.20 |
| E0515 | m2 | Encofrat de fusta per a fonaments i/o formigó ocult | 1.23 | 24.49 | 30.12 |
| %1613 | % | Despeses indirectes | 6 % | 54.96 | 3.30 |
|  |  | Total |  |  | 58.26 |

| Amidament | Uts. | Parcial |
|---|---|---|
| Av. Reus | 2 | 2.00 |
| Total |  | 2 |

**E0821P** u Recreixement i anivellació pou de registre
10 u × 140.52 = 1405.20
Recreixement i anivellació de pou de registre, totalment acabat.

| Codi | Ut | Descripció | Rendiment | Preu | Import |
|---|---|---|---|---|---|
| O0101 | h | Cap de colla | 0.1 | 20.6 | 2.06 |
| O0102 | h | Oficial 1ª | 1.5 | 20.46 | 30.69 |
| O0110 | h | Peó | 1.5 | 16.75 | 25.13 |
| P0504 | m3 | Formigó HM-20 posat a l'obra | 0.4 | 52 | 20.80 |
| E0515 | m2 | Encofrat de fusta per a fonaments i/o formigó ocult | 2.2 | 24.49 | 53.88 |
| %1613 | % | Despeses indirectes | 6 % | 132.56 | 7.95 |
|  |  | Total |  |  | 140.52 |

**E08201** u Bunera plana amb reixa fosa grisa 648x300x46 mm.
5 u × 181.21 = 906.05
Bunera plana, inclòs reixa 648x300x46 mm. de fosa grisa i bastiment D-400, totalment acabada.

| Codi | Ut | Descripció | Rendiment | Preu | Import |
|---|---|---|---|---|---|
| O0101 | h | Cap de colla | 0.1 | 20.6 | 2.06 |
| O0102 | h | Oficial 1ª | 1 | 20.46 | 20.46 |
| O0110 | h | Peó | 1 | 16.75 | 16.75 |
| P1609 | m3 | Excavació de terres | 0.9 | 11.118 | 10.01 |
| E0502 | m3 | Formigó HM-20 fonaments | 0.25 | 62.85 | 15.71 |
| E0515 | m2 | Encofrat de fusta per a fonaments i/o formigó ocult | 1.87 | 24.49 | 45.80 |
| P06212 | u | Reixa i bastiment 648x300x46 mm. (material; 16/04/2012) | 1 | 60.155577448444 | 60.16 |
| %1613 | % | Despeses indirectes | 6 % | 170.95 | 10.26 |
|  |  | Total |  |  | 181.21 |

| Amidament | Uts. | Parcial |
|---|---|---|
| Av. dels Vents | 4 | 4.00 |
| Carrer Reus | 1 | 1.00 |
| Total |  | 5 |

**E08255B** u Bunera plana amb reixa de fosa, 973x490x70 mm, inclòs bastiment (model corta aguas B-30AD)
5 u × 220.59 = 1102.95
Bunera plana, inclòs subministrament i col·locació de reixa de fosa model B-30AD D-400, de 973x490x70 mm, inclòs bastiment.

| Codi | Ut | Descripció | Rendiment | Preu | Import |
|---|---|---|---|---|---|
| O0101 | h | Cap de colla | 0.01 | 20.6 | 0.21 |
| O0102 | h | Oficial 1ª | 0.05 | 20.46 | 1.02 |
| O0110 | h | Peó | 0.2 | 16.75 | 3.35 |
| P1609 | m3 | Excavació de terres | 0.9 | 11.118 | 10.01 |
| E0502 | m3 | Formigó HM-20 fonaments | 0.25 | 62.85 | 15.71 |
| E0515 | m2 | Encofrat de fusta per a fonaments i/o formigó ocult | 1.87 | 24.49 | 45.80 |
| P0616B0 | u | Reixa i bastiment 973x490x70 mm (material; 23/07/1998) | 1 | 132 | 132.00 |
| %1613 | % | Despeses indirectes | 6 % | 208.10 | 12.49 |
|  |  | Total |  |  | 220.59 |

**E0891** u Connexió de canonada amb col·lector existent
5 u × 158.13 = 790.65
Connexió de canonada amb el col·lector existent, totalment acabat, seguint les indicacions de la Companyia de Serveis Municipal.

| Codi | Ut | Descripció | Rendiment | Preu | Import |
|---|---|---|---|---|---|
| O0102 | h | Oficial 1ª | 2 | 20.46 | 40.92 |
| O0110 | h | Peó | 2 | 16.75 | 33.50 |
| P0504 | m3 | Formigó HM-20 posat a l'obra | 0.4 | 52 | 20.80 |
| M0225 | h. | Vibrador | 0.04 | 2.091306 | 0.08 |
| E0515 | m2 | Encofrat de fusta per a fonaments i/o formigó ocult | 2.2 | 24.49 | 53.88 |
| %1613 | % | Despeses indirectes | 6 % | 149.18 | 8.95 |
|  |  | Total |  |  | 158.13 |

**E0223** m Demolició de col·lector existent de fins a 60 cm de diàmetre amb mitjans mecànics i càrrega sobre camió
70 m × 6.91 = 483.70
Demolició de col·lector existent de fins a 60 cm de diàmetre de qualsevol material, amb mitjans mecànics i càrrega sobre camió, inclòs transport a abocador, cànon i condicionament del mateix.

| Codi | Ut | Descripció | Rendiment | Preu | Import |
|---|---|---|---|---|---|
| O0102 | h | Oficial 1ª | 0.04 | 20.46 | 0.82 |
| O0110 | h | Peó | 0.08 | 16.75 | 1.34 |
| M0201 | h | Compressor amb dos martells | 0.06 | 21.088194 | 1.27 |
| M0204 | h | Pala carregadora neumàtics | 0.02 | 58.268112 | 1.17 |
| M0212B | h | Camió de trabuc de 20 t | 0.03 | 37.33 | 1.12 |
| P1613 | u | Cànon d'abocador | 1 | 0.8 | 0.80 |
| %1613 | % | Despeses indirectes | 6 % | 6.52 | 0.39 |
|  |  | Total |  |  | 6.91 |

| Amidament | Uts. | Llarg | Parcial |
|---|---|---|---|
| Col·lector existent Av. dels Arcs | 1 | 15 | 15.00 |
| T-314 | 1 | 9 | 9.00 |
|  | 2 | 8 | 16.00 |
|  | 1 | 25 | 25.00 |
|  | 1 | 5 | 5.00 |
| Total |  |  | 70 |

**E0224** u Demolició de pou de diàmetre 100 cm, de parets de 30 cm de maó, amb mitjans mecànics i càrrega sobre camió
1 u × 66.68 = 66.68
Demolició de pou de diàmetre 100 cm, de parets de 30 cm de maó, amb mitjans mecànics i càrrega sobre camió, inclòs transport a abocador, cànon i condicionament del mateix.

| Codi | Ut | Descripció | Rendiment | Preu | Import |
|---|---|---|---|---|---|
| O0102 | h | Oficial 1ª | 0.7 | 20.46 | 14.32 |
| O0110 | h | Peó | 0.7 | 16.75 | 11.73 |
| M0207 | h | Retroexcavadora | 0.45 | 59.41 | 26.73 |
| M0212B | h | Camió de trabuc de 20 t | 0.25 | 37.33 | 9.33 |
| P1613 | u | Cànon d'abocador | 1 | 0.8 | 0.80 |
| %1613 | % | Despeses indirectes | 6 % | 62.91 | 3.77 |
|  |  | Total |  |  | 66.68 |

**E0870** u Arqueta drenatge per recollida de cunetes, Hmax=1,60m - 3 reixes (amb tapa reixa petita)
1 u × 1333.38 = 1333.38
Arqueta drenatge per recollida de cunetes, fins 1,60 m d'alçada, amb tapa tipus tràmex forat de 3 cm, 3 reixes i bastiment segons plànols, de formigó en massa, inclòs excavació, base de formigó de neteja i encofrat, totalment acabada.

| Codi | Ut | Descripció | Rendiment | Preu | Import |
|---|---|---|---|---|---|
| O0101 | h | Cap de colla | 0.2 | 20.6 | 4.12 |
| O0102 | h | Oficial 1ª | 2 | 20.46 | 40.92 |
| O0110 | h | Peó | 4 | 16.75 | 67.00 |
| P1609 | m3 | Excavació de terres | 7.3 | 11.118 | 81.16 |
| P0500 | m3 | Formigó HL-150 posat a l'obra | 0.21 | 50.5 | 10.61 |
| P0504 | m3 | Formigó HM-20 posat a l'obra | 3.3 | 52 | 171.60 |
| E0515 | m2 | Encofrat de fusta per a fonaments i/o formigó ocult | 14.55 | 24.49 | 356.33 |
| E0516 | m2 | Encofrat de fusta per a formigó vist | 4.7 | 30.52 | 143.44 |
| P0632 | m2 | Tapa tràmex de 0.03x0.03m (material; 12/01/2009) | 0.704 | 71.104404 | 50.06 |
| P0616B | u | Reixa i bastiment 750x495x70 mm. (material; 23/07/1998) | 3 | 110 | 330.00 |
| P1242 | m | Tub de pp DN400 mm., SN 8 kN/m2 | 0.21 | 12.65 | 2.66 |
| %1613 | % | Despeses indirectes | 6 % | 1257.90 | 75.47 |
|  |  | Total |  |  | 1333.38 |

### 0302 DRENATGE LONGITUDINAL
Import: 3988.1

**E03251** m Formació i reperfilat de cunetes en qualsevol tipus de terreny
180.59 m × 2.31 = 417.16

| Codi | Ut | Descripció | Rendiment | Preu | Import |
|---|---|---|---|---|---|
| O0101 | h | Cap de colla | 0.01 | 20.6 | 0.21 |
| O0110 | h | Peó | 0.02 | 16.75 | 0.34 |
| M0204 | h | Pala carregadora neumàtics | 0.004 | 58.268112 | 0.23 |
| M0208 | h | Motonivelladora | 0.017 | 73.35024 | 1.25 |
| M0212B | h | Camió de trabuc de 20 t | 0.004 | 37.33 | 0.15 |
| %1613 | % | Despeses indirectes | 6 % | 2.18 | 0.13 |
|  |  | Total |  |  | 2.31 |

| Amidament | Uts. | Llarg | Parcial |
|---|---|---|---|
| T-314 costat jardinera | 1 | 36.5 | 36.50 |
| T-314 esq. | 1 | 64.88 | 64.88 |
| T-314 dreta | 1 | 31.55 | 31.55 |
| Guals entrada finca casa T-314 | 1 | 29.75 | 29.75 |
| Entrada finca porta a traslladar | 1 | 17.91 | 17.91 |
| Total |  |  | 180.59 |

**E0880** m3 Formigó en revestiment de cunetes
28.95 m3 × 117.29 = 3395.55
Formigó HM-20 en revestiment de cunetes, amb àrid 12 mm i airejant, inclòs part proporcional d'encofrat, totalment col·locat.

| Codi | Ut | Descripció | Rendiment | Preu | Import |
|---|---|---|---|---|---|
| O0101 | h | Cap de colla | 0.025 | 20.6 | 0.515 |
| O0102 | h | Oficial 1ª | 0.06 | 20.46 | 1.228 |
| O0110 | h | Peó | 0.1 | 16.75 | 1.675 |
| P0509 | m3 | Formigó HM-20 posat a l'obra en revest. cunetes (material; 12/01/2009) | 1.02 | 85.71264 | 87.427 |
| M0225 | h. | Vibrador | 0.1 | 2.091306 | 0.209 |
| E0515 | m2 | Encofrat de fusta per a fonaments i/o formigó ocult | 0.8 | 24.49 | 19.592 |
| %1613 | % | Despeses indirectes | 6 % | 110.646 | 6.639 |
|  |  | Total |  |  | 117.29 |

| Amidament | Uts. | Llarg | Ample | Alt | Parcial |
|---|---|---|---|---|---|
| T-314 costat jardinera | 1 | 36.5 | 1 | 0.12 | 4.38 |
| T-314 esq. | 1 | 64.88 | 1.3 | 0.12 | 10.12 |
| T-314 dreta | 1 | 31.55 | 1.3 | 0.12 | 4.92 |
| Guals entrada finca casa T-314 | 1 | 29.75 |  | 0.2 | 5.95 |
| Entrada finca porta a traslladar | 1 | 17.91 |  | 0.2 | 3.58 |
| Total |  |  |  |  | 28.95 |

**E0517A** m2 Malla electrosoldada en acer corrugat B 500 T, de 20x20 cm i 8 mm
47.66 m2 × 3.68 = 175.39

| Amidament | Uts. | Llarg | Parcial |
|---|---|---|---|
| Guals entrada finca casa T-314 | 1 | 29.75 | 29.75 |
| Entrada finca porta a traslladar | 1 | 17.91 | 17.91 |
| Total |  |  | 47.66 |

### 0303 PROTECCIÓ DE TALUSSOS
Import: 733.24

**E0305** m3 Excavació rases i pous, mitjans mecànics, cànon abocador
4.58 m3 × 11.12 = 50.93

| Amidament | Uts. | Llarg | Ample | Alt | Parcial |
|---|---|---|---|---|---|
| Camí Sant Joan baixants | 1 | 5 | 1.2 | 0.2 | 1.20 |
| Camí Sant Joan pouets drenants | 1 | 1.5 | 1.5 | 1.5 | 3.38 |
| Total |  |  |  |  | 4.58 |

**E0319** m3 Rebliment i piconatge localitzat amb material filtrant
0.68 m3 × 24.62 = 16.74
Rebliment i piconatge localitzat amb material filtrant, inclòs reperfilat, càrrega i transport.

| Codi | Ut | Descripció | Rendiment | Preu | Import |
|---|---|---|---|---|---|
| O0101 | h | Cap de colla | 0.05 | 20.6 | 1.03 |
| O0102 | h | Oficial 1ª | 0.09 | 20.46 | 1.84 |
| O0110 | h | Peó | 0.15 | 16.75 | 2.51 |
| P0308 | m3 | Material filtrant (material; 09/10/2009) | 1 | 16.362 | 16.36 |
| M0207 | h | Retroexcavadora | 0.025 | 59.41 | 1.49 |
| %1613 | % | Despeses indirectes | 6 % | 23.23 | 1.39 |
|  |  | Total |  |  | 24.62 |

| Amidament | Uts. | Llarg | Ample | Alt | Parcial |
|---|---|---|---|---|---|
| POUETS DRENANTS |  |  |  |  |  |
| Graveta 18/25 | 1 | 1.5 | 1.5 | 0.3 | 0.68 |
| Total |  |  |  |  | 0.68 |

**E0822** m Baixant aigües pluvials talús peça U 60x35 cm interiors
5 m × 50.3 = 251.50
Baixant per a talussos de peces prefabricades de formigó de secció en forma d'U, de 60x35 cm interiors mínim.

| Codi | Ut | Descripció | Rendiment | Preu | Import |
|---|---|---|---|---|---|
| O0101 | h | Cap de colla | 0.05 | 20.6 | 1.03 |
| O0102 | h | Oficial 1ª | 0.15 | 20.46 | 3.07 |
| O0110 | h | Peó | 0.2 | 16.75 | 3.35 |
| P0504 | m3 | Formigó HM-20 posat a l'obra | 0.1 | 52 | 5.20 |
| P1019 | m | Baixant prefabricat en forma d'U, 60x35 cm. (material; 23/07/1998) | 1.05 | 33.14 | 34.80 |
| %1613 | % | Despeses indirectes | 6 % | 47.45 | 2.85 |
|  |  | Total |  |  | 50.3 |

| Amidament | Uts. | Llarg | Parcial |
|---|---|---|---|
| Camí Sant Joan | 1 | 5 | 5.00 |
| Total |  |  | 5 |

**E1108** m Vorada de peces de formigó de 8x20 cm tipus jardí
7 m × 15.73 = 110.11

| Amidament | Uts. | Llarg | Parcial |
|---|---|---|---|
| Camí Sant Joan | 1 | 7 | 7.00 |
| Total |  |  | 7 |

**E0502** m3 Formigó HM-20 fonaments
1.8 m3 × 62.85 = 113.13
Formigó en massa tipus HM-20 en fonaments i soleres, elaborat en planta, col·locat.

| Codi | Ut | Descripció | Rendiment | Preu | Import |
|---|---|---|---|---|---|
| O0101 | h | Cap de colla | 0.025 | 20.6 | 0.52 |
| O0102 | h | Oficial 1ª | 0.1 | 20.46 | 2.05 |
| O0110 | h | Peó | 0.2 | 16.75 | 3.35 |
| P0504 | m3 | Formigó HM-20 posat a l'obra | 1.02 | 52 | 53.04 |
| M0225 | h. | Vibrador | 0.16 | 2.091306 | 0.33 |
| %1613 | % | Despeses indirectes | 6 % | 59.29 | 3.56 |
|  |  | Total |  |  | 62.85 |

| Amidament | Uts. | Llarg | Ample | Alt | Parcial |
|---|---|---|---|---|---|
| Camí Sant Joan baixants | 1 | 5 | 1.2 | 0.2 | 1.20 |
| Muret perimetral pou filtració | 4 | 1.5 | 0.5 | 0.2 | 0.60 |
| Total |  |  |  |  | 1.8 |

**E0324** m3 Còdol de riu de 70 a 100 mm per a rebliment de pous filtrants
0.68 m3 × 27.75 = 18.87
Còdol de riu de 75 a 100 mm, escampat amb retroexcavadora, inclòs càrrega i transport.

| Codi | Ut | Descripció | Rendiment | Preu | Import |
|---|---|---|---|---|---|
| O0101 | h | Cap de colla | 0.05 | 20.6 | 1.03 |
| O0102 | h | Oficial 1ª | 0.09 | 20.46 | 1.84 |
| O0110 | h | Peó | 0.15 | 16.75 | 2.51 |
| P0310 | m3 | Còdol de riu de 70 a 100 mm (material; 23/07/1998) | 1 | 19.31 | 19.31 |
| M0207 | h | Retroexcavadora | 0.025 | 59.41 | 1.49 |
| %1613 | % | Despeses indirectes | 6 % | 26.18 | 1.57 |
|  |  | Total |  |  | 27.75 |

| Amidament | Uts. | Llarg | Ample | Alt | Parcial |
|---|---|---|---|---|---|
| Pou filtració | 1 | 1.5 | 1.5 | 0.3 | 0.68 |
| Total |  |  |  |  | 0.68 |

**E0337** m3 Graveta 18-25mm, amidat sobre perfil
0.68 m3 × 25.95 = 17.65
Subministrament i col·locació de graveta, amidat sobre perfil.

| Codi | Ut | Descripció | Rendiment | Preu | Import |
|---|---|---|---|---|---|
| O0101 | h | Cap de colla | 0.04 | 20.6 | 0.82 |
| O0102 | h | Oficial 1ª | 0.08 | 20.46 | 1.64 |
| O0110 | h | Peó | 0.15 | 16.75 | 2.51 |
| P0322 | m3 | Grava de pedrera de 18-25 mm. (material; 23/07/1998) | 1 | 18.02 | 18.02 |
| M0207 | h | Retroexcavadora | 0.025 | 59.41 | 1.49 |
| %1613 | % | Despeses indirectes | 6 % | 24.48 | 1.47 |
|  |  | Total |  |  | 25.95 |

| Amidament | Uts. | Llarg | Ample | Alt | Parcial |
|---|---|---|---|---|---|
| Pou filtració | 1 | 1.5 | 1.5 | 0.3 | 0.68 |
| Total |  |  |  |  | 0.68 |

**E0410A** t Subbase escullera pedra calcària 15-50 kg
2.25 t × 20.64 = 46.44
Subbase d'escullera amb pedra calcària de 15 a 50 kg, col·locats amb pala carregadora, inclòs càrrega i transport, mesurada sobre bàscula.

| Codi | Ut | Descripció | Rendiment | Preu | Import |
|---|---|---|---|---|---|
| O0101 | h | Cap de colla | 0.01 | 20.6 | 0.21 |
| O0102 | h | Oficial 1ª | 0.04 | 20.46 | 0.82 |
| O0110 | h | Peó | 0.1 | 16.75 | 1.68 |
| P0312A | t | Bloc pedra calcària esc. 15-40 kg (material; 14/10/2013) | 1 | 15.1 | 15.10 |
| M0205 | h | Pala carregadora sobre orugues | 0.015 | 73.35 | 1.10 |
| M0212B | h | Camió de trabuc de 20 t | 0.015 | 37.33 | 0.56 |
| %1613 | % | Despeses indirectes | 6 % | 19.47 | 1.17 |
|  |  | Total |  |  | 20.64 |

| Amidament | Uts. | Llarg | Ample | Alt | Parcial |
|---|---|---|---|---|---|
| Pou filtració | 1 | 1.5 | 1.5 | 1 | 2.25 |
| Total |  |  |  |  | 2.25 |

**E0666D** m2 Feltre geotextil de polipropilè 250 g/m2
16 m2 × 3.45 = 55.20
Feltre geotextil de polipropilè amb un pes mínim de 250 g/m2 no teixit, 100% foradat per ambdues cares, amb resistència a la perforació igual o superior a 2900 N, inclòs pèrdues per retalls i encavalcaments, regularització i anivellament de superfície d'assentament, totalment col·locat.

| Codi | Ut | Descripció | Rendiment | Preu | Import |
|---|---|---|---|---|---|
| O0101 | h | Cap de colla | 0.003 | 20.6 | 0.062 |
| O0102 | h | Oficial 1ª | 0.028 | 20.46 | 0.573 |
| O0110 | h | Peó | 0.028 | 16.75 | 0.469 |
| P0642D | m2 | Geotèxtil 250 g/m2 resist>= 2900 N (material; 12/01/2009) | 1.1 | 1.947078 | 2.142 |
| %1613 | % | Despeses indirectes | 6 % | 3.246 | 0.195 |
|  |  | Total |  |  | 3.45 |

| Amidament | Uts. | Llarg | Alt | Parcial |
|---|---|---|---|---|
| Pou filtració | 4 | 2 | 2 | 16.00 |
| Total |  |  |  | 16 |

**E0517** kg Acer especial B-500S de límit elàstic 500 N/mm2 en barres corrugades
24 kg × 0.97 = 23.28
Acer B-500S de límit elàstic 500 n/mm2 en barres corrugades, inclusivament l'elaboració i la seva col·locació

| Codi | Ut | Descripció | Rendiment | Preu | Import |
|---|---|---|---|---|---|
| O0101 | h | Cap de colla | 0.001 | 20.6 | 0.0206 |
| O0102 | h | Oficial 1ª | 0.004 | 20.46 | 0.0818 |
| O0110 | h | Peó | 0.004 | 16.75 | 0.0670 |
| P0602 | kg | Filferro recuit | 0.008 | 1.565904 | 0.0125 |
| P0607 | kg | Acer corrugat B-500s en barres (material; 01/04/2009) | 1 | 0.7171 | 0.7171 |
| M0245 | h | Cisalla elèctrica | 0.003 | 3.729324 | 0.0112 |
| M0246 | h | Màquina de doblegar rodó d'acer | 0.003 | 2.997882 | 0.0090 |
| %1613 | % | Despeses indirectes | 6 % | 0.9192 | 0.0552 |
|  |  | Total |  |  | 0.97 |

| Amidament | Uts. | Llarg | Parcial |
|---|---|---|---|
| Muret perimetral pou filtració | 40 | 0.6 | 24.00 |
| Total |  |  | 24 |

**E0515** m2 Encofrat de fusta per a fonaments i/o formigó ocult
1.2 m2 × 24.49 = 29.39
Encofrat de fusta per a fonaments i formigó ocult, col·locat.

| Codi | Ut | Descripció | Rendiment | Preu | Import |
|---|---|---|---|---|---|
| O0101 | h | Cap de colla | 0.02 | 20.6 | 0.41 |
| O0102 | h | Oficial 1ª | 0.11 | 20.46 | 2.25 |
| O0110 | h | Peó | 0.11 | 16.75 | 1.84 |
| P0602 | kg | Filferro recuit | 0.3 | 1.565904 | 0.47 |
| P0604 | kg | Claus d'acer (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.05 | 1.59681 | 0.08 |
| M0214 | h | Camió grua | 0.025 | 42.073368 | 1.05 |
| %1613 | % | Despeses indirectes | 6 % | 23.10 | 1.39 |
|  |  | Total |  |  | 24.49 |

| Amidament | Uts. | Llarg | Ample | Alt | Parcial |
|---|---|---|---|---|---|
| Muret perimetral pou filtració | 8 | 1.5 | 0.5 | 0.2 | 1.20 |
| Total |  |  |  |  | 1.2 |

## 04 OBRES COMPLEMENTÀRIES I SERVEIS AFECTATS
Import: 108097.27

### 0401 MURS CONTENCIÓ
Import: 26023.7

**E0305** m3 Excavació rases i pous, mitjans mecànics, cànon abocador
56.58 m3 × 11.12 = 629.17

| Amidament | Uts. | Llarg | Ample | Alt | Parcial |
|---|---|---|---|---|---|
| Muret tancament finca T-314-Camí Sant Joan | 1 | 16 | 0.6 | 0.4 | 3.84 |
| Mur 1 segons llistats | 1 | 14 | 2 | 0.8 | 22.40 |
| Mur 2 segons llistats | 1 | 24 | 1.58 | 0.8 | 30.34 |
| Total |  |  |  |  | 56.58 |

**E0320** m3 Rebliment i piconatge de material granular en extradós
47.2 m3 × 22.54 = 1063.89
Rebliment i piconatge de material granular en extradós d'obres de fàbrica, inclòs càrrega i transport.

| Codi | Ut | Descripció | Rendiment | Preu | Import |
|---|---|---|---|---|---|
| O0101 | h | Cap de colla | 0.05 | 20.6 | 1.03 |
| O0110 | h | Peó | 0.1 | 16.75 | 1.68 |
| P0309 | m3 | Material granular seleccionat (material; 12/01/2009) | 1 | 16.9983 | 17.00 |
| M0213 | h | Camió cisterna de 8 m3 | 0.01 | 47.997018 | 0.48 |
| M0207 | h | Retroexcavadora | 0.01 | 59.41 | 0.59 |
| M0211 | h | Picó vibrant amb placa 60 cm. | 0.05 | 9.611766 | 0.48 |
| %1613 | % | Despeses indirectes | 6 % | 21.26 | 1.28 |
|  |  | Total |  |  | 22.54 |

| Amidament | Uts. | Llarg | Ample | Alt | Parcial |
|---|---|---|---|---|---|
| Mur 1 segons llistats | 1 | 14 | 0.5 | 2.8 | 19.60 |
| Mur 2 segons llistats | 1 | 24 | 0.5 | 2.3 | 27.60 |
| Total |  |  |  |  | 47.2 |

**E0666D** m2 Feltre geotextil de polipropilè 250 g/m2
190.8 m2 × 3.45 = 658.26

| Amidament | Uts. | Llarg | Ample | Alt | Parcial |
|---|---|---|---|---|---|
| Mur 1 segons llistats | 2 | 14 |  | 2.8 | 78.40 |
| Mur 2 segons llistats | 2 | 24 |  | 2.3 | 110.40 |
|  | 4 |  | 0.5 |  | 2.00 |
| Total |  |  |  |  | 190.8 |

**E0867** m Tub porós PVC Ø200 per trasdós mur drenatge
38 m × 11.58 = 440.04
Tub porós PVC de 200 mm de diàmetre, amb junt d'estanqueïtat, col·locat en rasa de trasdós de mur per drenatge.

| Codi | Ut | Descripció | Rendiment | Preu | Import |
|---|---|---|---|---|---|
| O0102 | h | Oficial 1ª | 0.05 | 20.46 | 1.02 |
| O0110 | h | Peó | 0.05 | 16.75 | 0.84 |
| P1151 | m | Tub porós de DN200 mm (material; 23/07/1998) | 1 | 7.31 | 7.31 |
| P1171 | pp | Accessoris i connexions PVC (material; 12/01/2009) | 1 | 1.761642 | 1.76 |
| %1613 | % | Despeses indirectes | 6 % | 10.93 | 0.66 |
|  |  | Total |  |  | 11.58 |

| Amidament | Uts. | Llarg | Parcial |
|---|---|---|---|
| Mur 1 segons llistats | 1 | 14 | 14.00 |
| Mur 2 segons llistats | 1 | 24 | 24.00 |
| Total |  |  | 38 |

**E0421C** m2 Muret fàbrica blocs formigo Split, de 40x20x20 cm, massissats
9.6 m2 × 55.63 = 534.05
Fàbrica de blocs de formigó de 40x20x20 cm. tipus Split o similar, a cara vista i collat amb morter de ciment blanc i sorra de marbre 1:4., inclusivament la p.p. del massissat i armat i forquilla de fixació, segons plànols.

| Codi | Ut | Descripció | Rendiment | Preu |
|---|---|---|---|---|
| O0101 | h | Cap de colla | 0.08 | 20.6 |
| O0102 | h | Oficial 1ª | 0.45 | 20.46 |
| O0110 | h | Peó | 0.45 | 16.75 |
| P0818B | u | Bloc de formigó SPLIT, color blanc (material; 23/07/1998) | 12.5 | 1.83 |
| P0607 | kg | Acer corrugat B-500s en barres | 5.25 | 0.7171 |
| P0506 | m3 | Formigó HA-25 posat a l'obra (material; 10/07/2006) | 0.12 | 55 |
| E0108 | m3 | Morter de ciment elaborat a l'obra | 0.016 | 50.96 |
| %1613 | % | Despeses indirectes | 6 % |  |

| Amidament | Uts. | Llarg | Alt | Parcial |
|---|---|---|---|---|
| Muret tancament finca T-314-Camí Sant Joan | 1 | 16 | 0.6 | 9.60 |
| Total |  |  |  | 9.6 |

**E0421D** m Remat de coronació amb peça en forma d'U, 20 cm amplada
16 m × 15.19 = 243.04
Remat de coronació amb peça en forma d'U de 20 cm amplada

| Codi | Ut | Descripció | Rendiment | Preu | Import |
|---|---|---|---|---|---|
| O0101 | h | Cap de colla | 0.04 | 20.6 | 0.82 |
| O0102 | h | Oficial 1ª | 0.25 | 20.46 | 5.12 |
| O0110 | h | Peó | 0.25 | 16.75 | 4.19 |
| P0818C | u | Peça en forma d'U, 20 cm d'amplada (material; 10/07/2006) | 5 | 0.79 | 3.95 |
| E0108 | m3 | Morter de ciment elaborat a l'obra | 0.005 | 50.96 | 0.25 |
| %1613 | % | Despeses indirectes | 6 % | 14.33 | 0.86 |
|  |  | Total |  |  | 15.19 |

| Amidament | Uts. | Llarg | Parcial |
|---|---|---|---|
| Muret tancament finca T-314-Camí Sant Joan | 1 | 16 | 16.00 |
| Total |  |  | 16 |

**E0420** m Reixat 1,5 m alçària d'acer pintat amb malla d'acer plastificat
16 m × 22.29 = 356.64
Reixat d'1,5 m. d'alçària d'acer pintat amb malla d'acer plastificat i pals de tub de D 48 mm., col·locats cada 3 m. sobre daus de formigó, totalment acabada.

| Codi | Ut | Descripció | Rendiment | Preu | Import |
|---|---|---|---|---|---|
| O0101 | h | Cap de colla | 0.05 | 20.6 | 1.03 |
| O0102 | h | Oficial 1ª | 0.2 | 20.46 | 4.09 |
| O0110 | h | Peó | 0.2 | 16.75 | 3.35 |
| P0603 | m2 | Tela metàl·lica galv. i plast (material; 12/01/2009) | 1.515 | 3.997176 | 6.06 |
| P0906 | m | Pal tub acer galvanitzat DN48 mm. (material; 12/01/2009) | 0.75 | 6.449052 | 4.84 |
| P0504 | m3 | Formigó HM-20 posat a l'obra | 0.032 | 52 | 1.66 |
| %1613 | % | Despeses indirectes | 6 % | 21.03 | 1.26 |
|  |  | Total |  |  | 22.29 |

| Amidament | Uts. | Llarg | Parcial |
|---|---|---|---|
| Muret tancament finca T-314-Camí Sant Joan | 1 | 16 | 16.00 |
| Total |  |  | 16 |

**E0517** kg Acer especial B-500S de límit elàstic 500 N/mm2 en barres corrugades
3257.81 kg × 0.97 = 3160.08

| Amidament | Uts. | Llarg | Ample | Alt | Parcial |
|---|---|---|---|---|---|
| Muret tancament finca T-314-Camí Sant Joan | 40 | 16 | 0.6 | 0.4 | 153.60 |
| Mur 1 segons llistats | 1 | 1339.84 |  |  | 1339.84 |
| Mur 2 segons llistats | 1 | 1764.37 |  |  | 1764.37 |
| Total |  |  |  |  | 3257.81 |

**E0515** m2 Encofrat de fusta per a fonaments i/o formigó ocult
46.62 m2 × 24.49 = 1141.72

| Amidament | Uts. | Llarg | Alt | Parcial |
|---|---|---|---|---|
| Mur 1 segons llistats | 2 | 14 | 0.4 | 11.20 |
|  | 2 | 2 | 0.4 | 1.60 |
| Mur 2 segons llistats | 2 | 24 | 0.4 | 19.20 |
|  | 2 | 1.68 | 0.4 | 1.34 |
| Muret tancament finca T-314-Camí Sant Joan | 2 | 16 | 0.4 | 12.80 |
|  | 2 | 0.6 | 0.4 | 0.48 |
| Total |  |  |  | 46.62 |

**E0516** m2 Encofrat de fusta per a formigó vist
192.79 m2 × 30.52 = 5883.95
Encofrat de fusta per a formigó vist, col·locat.

| Codi | Ut | Descripció | Rendiment | Preu | Import |
|---|---|---|---|---|---|
| O0101 | h | Cap de colla | 0.02 | 20.6 | 0.41 |
| O0102 | h | Oficial 1ª | 0.2 | 20.46 | 4.09 |
| O0110 | h | Peó | 0.2 | 16.75 | 3.35 |
| P0602 | kg | Filferro recuit | 0.3 | 1.565904 | 0.47 |
| P0604 | kg | Claus d'acer | 0.15 | 1.710132 | 0.26 |
| P0701 | m | Tauló de fusta de pi | 2 | 0.422382 | 0.84 |
| P0702 | m3 | Llata de fusta de pi | 0.001 | 288.456 | 0.29 |
| P0704 | m2 | Tauler de fusta de pi 22 mm. | 1 | 15.049 | 15.05 |
| P0706 | u | Puntal telescòpic. | 0.05 | 11.290992 | 0.56 |
| P0707 | l | Desencofrant | 0.06 | 1.59681 | 0.10 |
| M0214 | h | Camió grua | 0.08 | 42.073368 | 3.37 |
| %1613 | % | Despeses indirectes | 6 % | 28.79 | 1.73 |
|  |  | Total |  |  | 30.52 |

| Amidament | Uts. | Llarg | Alt | Parcial |
|---|---|---|---|---|
| Mur 1 segons llistats | 2 | 14 | 2.8 | 78.40 |
|  | 2 | 0.4 | 2.8 | 2.24 |
| Mur 2 segons llistats | 2 | 24 | 2.3 | 110.40 |
|  | 2 | 0.38 | 2.3 | 1.75 |
| Total |  |  |  | 192.79 |

**E0505** m3 Formigó HA-25 fonaments i soleres
31.31 m3 × 65.96 = 2065.21
Formigó tipus HA-25 en fonaments i soleres, elaborat en planta,col·locat.

| Codi | Ut | Descripció | Rendiment | Preu | Import |
|---|---|---|---|---|---|
| O0101 | h | Cap de colla | 0.025 | 20.6 | 0.52 |
| O0102 | h | Oficial 1ª | 0.1 | 20.46 | 2.05 |
| O0110 | h | Peó | 0.2 | 16.75 | 3.35 |
| P0506 | m3 | Formigó HA-25 posat a l'obra | 1.02 | 55 | 56.10 |
| M0225 | h. | Vibrador | 0.1 | 2.091306 | 0.21 |
| %1613 | % | Despeses indirectes | 6 % | 62.23 | 3.73 |
|  |  | Total |  |  | 65.96 |

| Amidament | Uts. | Llarg | Ample | Alt | Parcial |
|---|---|---|---|---|---|
| Muret tancament finca T-314-Camí Sant Joan | 1 | 16 | 0.6 | 0.4 | 3.84 |
| Mur 1 segons llistats | 1 | 10.08 |  |  | 10.08 |
| Mur 2 segons llistats | 1 | 17.39 |  |  | 17.39 |
| Total |  |  |  |  | 31.31 |

**E0508** m3 Formigó HA-25 alçats
27.91 m3 × 71.75 = 2002.54
Formigó tipus HA-25 en alçats, elaborat en planta, col·locat.

| Codi | Ut | Descripció | Rendiment | Preu | Import |
|---|---|---|---|---|---|
| O0101 | h | Cap de colla | 0.03 | 20.6 | 0.62 |
| O0102 | h | Oficial 1ª | 0.08 | 20.46 | 1.64 |
| O0110 | h | Peó | 0.12 | 16.75 | 2.01 |
| P0506 | m3 | Formigó HA-25 posat a l'obra | 1.02 | 55 | 56.10 |
| M0225 | h. | Vibrador | 0.1 | 2.091306 | 0.21 |
| M0234 | h | Camió amb bomba de formigonar (maquinària; 12/01/2009) | 0.08 | 88.916562 | 7.11 |
| %1613 | % | Despeses indirectes | 6 % | 67.69 | 4.06 |
|  |  | Total |  |  | 71.75 |

| Amidament | Uts. | Llarg | Parcial |
|---|---|---|---|
| Mur 1 segons llistats | 1 | 12.74 | 12.74 |
| Mur 2 segons llistats | 1 | 15.17 | 15.17 |
| Total |  |  | 27.91 |

**E0501** m3 Formigó HL-150 recobriment de tubs
6.69 m3 × 59.61 = 398.79

| Amidament | Uts. | Llarg | Ample | Alt | Parcial |
|---|---|---|---|---|---|
| Muret tancament finca T-314-Camí Sant Joan | 0.1 | 16 | 0.6 | 0.4 | 0.38 |
| Mur 1 segons llistats | 1 | 2.52 |  |  | 2.52 |
| Mur 2 segons llistats | 1 | 3.79 |  |  | 3.79 |
| Total |  |  |  |  | 6.69 |

**E0418** m Pilaret d'obra vista, amb maó massís de 24x11,5x5,5 cm
8 m × 164.06 = 1312.48
Pilaret d'obra vista de fins a 0,50x0,50 m, de maó massís de 24x11,5X5 cm., de característiques similars a l'existent, col·locat amb morter de ciment, totalment acabat.

| Codi | Ut | Descripció | Rendiment | Preu |
|---|---|---|---|---|
| O0101 | h | Cap de colla | 1 | 20.6 |
| O0102 | h | Oficial 1ª | 3 | 20.46 |
| O0110 | h | Peó | 3 | 16.75 |
| P0819 | u | Maó massís 24x11,5x5 cm c.v. (material; 12/01/2009) | 83 | 0.15453 |
| E0108 | m3 | Morter de ciment elaborat a l'obra | 0.198 | 50.96 |
| %1613 | % | Despeses indirectes | 6 % |  |

| Amidament | Uts. | Alt | Parcial |
|---|---|---|---|
| Mur 1 pilarets | 5 | 1 | 5.00 |
| Pilars porta finca dalt mur 1 | 2 | 1.5 | 3.00 |
| Total |  |  | 8 |

**E0421F** m Peça de coronació de muret de 20 cm d'amplada
18 m × 11.16 = 200.88
Peça de coronoació de muret de 20 cm de gruix de peces prefabricades de 40x20x5, de color blanc, col·locada amb morter blanc.

| Codi | Ut | Descripció | Rendiment | Preu | Import |
|---|---|---|---|---|---|
| O0101 | h | Cap de colla | 0.04 | 20.6 | 0.82 |
| O0102 | h | Oficial 1ª | 0.15 | 20.46 | 3.07 |
| O0110 | h | Peó | 0.15 | 16.75 | 2.51 |
| P50607 | u | Peça de coronoació muret, 20 cm d'amplada (material; 07/11/2017) | 2.5 | 1.55 | 3.88 |
| E0108 | m3 | Morter de ciment elaborat a l'obra | 0.005 | 50.96 | 0.25 |
| %1613 | % | Despeses indirectes | 6 % | 10.53 | 0.63 |
|  |  | Total |  |  | 11.16 |

| Amidament | Uts. | Llarg | Ample | Parcial |
|---|---|---|---|---|
| Mur 1 segons llistats | 1 | 14 |  | 14.00 |
| Mur 1 sobre pilarets | 5 | 0.4 | 2 | 4.00 |
| Total |  |  |  | 18 |

**E0418A** m2 Gelosia de peça ceràmica similar a l'existent, col·locada amb morter mixt 1:2:10
14 m2 × 118.31 = 1656.34

| Codi | Ut | Descripció | Rendiment | Preu | Import |
|---|---|---|---|---|---|
| O0101 | h | Cap de colla | 0.1 | 20.6 | 2.06 |
| O0102 | h | Oficial 1ª | 0.65 | 20.46 | 13.30 |
| O0110 | h | Peó | 0.65 | 16.75 | 10.89 |
| P0819A | u | Peça de ceràmica per gelosia (material; 28/11/2016) | 18.54 | 4.56 | 84.54 |
| E0108 | m3 | Morter de ciment elaborat a l'obra | 0.016 | 50.96 | 0.82 |
| %1613 | % | Despeses indirectes | 6 % | 111.61 | 6.70 |
|  |  | Total |  |  | 118.31 |

| Amidament | Uts. | Llarg | Alt | Parcial |
|---|---|---|---|---|
| Mur 1 segons llistats | 1 | 14 | 1 | 14.00 |
| Total |  |  |  | 14 |

**E0701N** m Barana d'acer galvanitzat amb perfils superior i inferior 50x20x1.5 mm. h 50 cm
24 m × 58.48 = 1403.52
Barana d'acer galvanitzat amb perfils superior i inferior 50x20x1.5 mm. ,barres verticals diàmetre 20 mm.cada 10cm., de 50 cm. d'alçaria,muntants cada 150 cm. de 50x50x2 mm soldades, imprimació i pintura oxiron negre incloses,amb ancoratges a mur amb pletina d'1 cm. i 4 visos amb tacs, col.locada i totalment acabada.

| Codi | Ut | Descripció | Rendiment | Preu | Import |
|---|---|---|---|---|---|
| O0101 | h | Cap de colla | 0.05 | 20.6 | 1.030 |
| O0102 | h | Oficial 1ª | 0.2 | 20.46 | 4.092 |
| O0110 | h | Peó | 0.5 | 16.75 | 8.375 |
| P1423N | m | Barana acer galv.passa.trave. 50 cm (material; 01/09/2013) | 1 | 39.74 | 39.740 |
| M0235 | h | Equip de soldadura elèctrica (maquinària; 12/01/2009) | 0.1 | 14.546424 | 1.455 |
| M0226 | h | Grup electrògen de 20/30 kVA | 0.1 | 4.73892 | 0.474 |
| %1613 | % | Despeses indirectes | 6 % | 55.166 | 3.310 |
|  |  | Total |  |  | 58.48 |

| Amidament | Uts. | Llarg | Parcial |
|---|---|---|---|
| Mur 2 | 1 | 24 | 24.00 |
| Total |  |  | 24 |

**E0737** m Pintura d'ampit o barana metàl·lica de color RAL a determinar (23/07/1998)
24 m × 29.01 = 696.24
Pintura d'ampit o barana metàl·lica amb un mínim d'una capa d'emprimació anticorrosiva i una capa d'oxiron color RAL a determinar, amb túnel de polimeritzat inclòs després de l'aplicació de cada capa.

| Codi | Ut | Descripció | Rendiment | Preu | Import |
|---|---|---|---|---|---|
| O0101 | h | Cap de colla | 0.05 | 20.6 | 1.03 |
| O0102 | h | Oficial 1ª | 0.6 | 20.46 | 12.28 |
| O0110 | h | Peó | 0.6 | 16.75 | 10.05 |
| P1903 | kg | Pintura d'emprimació (material; 11/11/2014) | 0.3 | 5.7870065998485 | 1.74 |
| P1904 | kg | Pintura (material; 11/11/2014) | 2 × 0.3 | 6.5128017419699 | 3.91 |
|  |  | Total |  |  | 29.01 |

| Amidament | Uts. | Llarg | Parcial |
|---|---|---|---|
| Mur 2 | 1 | 24 | 24.00 |
| Total |  |  | 24 |

**E0534** m2 Pintat de mur de formigó exterior amb pintura plàstica, amb acabat llis
188.8 m2 × 11.53 = 2176.86
Pintat de mur de formigó exterior amb pintura plàstica, amb acabat llis amb una capa de fons diluïda i dues d'acabat.

| Codi | Ut | Descripció | Rendiment | Preu | Import |
|---|---|---|---|---|---|
| O0102 | h | Oficial 1ª | 0.39 | 20.46 | 7.98 |
| O0110 | h | Peó | 0.04 | 16.75 | 0.67 |
| P0416 | kg | Pintura plàstica per exteriors (material; 23/07/1998) | 0.5 | 4.45 | 2.23 |
| %1613 | % | Despeses indirectes | 6 % | 10.88 | 0.65 |
|  |  | Total |  |  | 11.53 |

| Amidament | Uts. | Llarg | Alt | Parcial |
|---|---|---|---|---|
| Mur 1 segons llistats | 2 | 14 | 2.8 | 78.40 |
| Mur 2 segons llistats | 2 | 24 | 2.3 | 110.40 |
| Total |  |  |  | 188.8 |

### 0402 ENLLUMENAT PÚBLIC
Import: 18927.81

**E0305** m3 Excavació rases i pous, mitjans mecànics, cànon abocador
46.4 m3 × 11.12 = 515.97

| Amidament | Uts. | Llarg | Ample | Alt | Parcial |
|---|---|---|---|---|---|
| Canalització enllumenat | 1 | 145 | 0.4 | 0.8 | 46.40 |
| Total |  |  |  |  | 46.4 |

**E0317B** m3 Rebliment i piconatge rasa 95% PM, material pròpia obra, inclòs càrrega i transport
17.4 m3 × 4.2 = 73.08
Rebliment i piconatge de rasa amb compactació del 95 % Proctor Modificat, amb material procedent de la pròpia obra, inclòs càrrega i transport.

| Codi | Ut | Descripció | Rendiment | Preu | Import |
|---|---|---|---|---|---|
| O0101 | h | Cap de colla | 0.01 | 20.6 | 0.21 |
| O0102 | h | Oficial 1ª | 0.03 | 20.46 | 0.61 |
| O0110 | h | Peó | 0.07 | 16.75 | 1.17 |
| M0207 | h | Retroexcavadora | 0.025 | 59.41 | 1.49 |
| M0211 | h | Picó vibrant amb placa 60 cm. | 0.05 | 9.611766 | 0.48 |
| %1613 | % | Despeses indirectes | 6 % | 3.96 | 0.24 |
|  |  | Total |  |  | 4.2 |

| Amidament | Uts. | Llarg | Ample | Alt | Parcial |
|---|---|---|---|---|---|
| Canalització enllumenat | 1 | 145 | 0.4 | 0.3 | 17.40 |
| Total |  |  |  |  | 17.4 |

**E0502** m3 Formigó HM-20 fonaments
31.9 m3 × 62.85 = 2004.92

| Amidament | Uts. | Llarg | Ample | Alt | Parcial |
|---|---|---|---|---|---|
| Canalització enllumenat | 1 | 145 | 0.4 | 0.6 | 34.80 |
| deduir tub | -2 | 145 | 0.01 |  | -2.90 |
| Total |  |  |  |  | 31.9 |

**E10100B** m Tub de PVC corrugat de Ø90 (14/07/1995)
290 m × 2.71 = 785.90
Tub de PVC corrugat de 90 mm. de diàmetre nominal, enterrat amb grau de resistència al xoc 7, col.locat.

| Codi | Ut | Descripció | Rendiment | Preu | Import |
|---|---|---|---|---|---|
| O0102 | h | Oficial 1ª | 0.01 | 20.46 | 0.205 |
| O0110 | h | Peó | 0.01 | 16.75 | 0.168 |
| P091272 | m | Tub corrugat Ø90 mm. (material; 23/07/1998) | 1 | 2.18 | 2.180 |
| % | % | Despeses generals (14/07/1995) | 6 % | 2.553 | 0.153 |
|  |  | Total |  |  | 2.71 |

| Amidament | Uts. | Llarg | Parcial |
|---|---|---|---|
| Canalització enllumenat | 2 | 145 | 290.00 |
| Total |  |  | 290 |

**E10131** m Subministrament i col·locació de cinta senyalitzadora
145 m × 1.12 = 162.40

| Codi | Ut | Descripció | Rendiment | Preu | Import |
|---|---|---|---|---|---|
| O0101 | h | Cap de colla | 0.015 | 20.6 | 0.31 |
| O0110 | h | Peó | 0.02 | 16.75 | 0.34 |
| PUC001 | m | Cinta senyalitzadora PVC (material; 01/09/2013) | 1.05 | 0.38 | 0.40 |
| %1613 | % | Despeses indirectes | 6 % | 1.05 | 0.06 |
|  |  | Total |  |  | 1.12 |

| Amidament | Uts. | Llarg | Parcial |
|---|---|---|---|
| Canalització enllumenat | 1 | 145 | 145.00 |
| Total |  |  | 145 |

**E10121** m Conductor coure nu de 35 mm2, unipolar soterrada (14/07/1995)
145 m × 3.8 = 551.00
Conductor de coure nu de 35 mm2, unipolar, col·locat al fons de la rasa i sortint a punts de llum, compresa la part proporcional de tub protector dels sortints i soldadures als punts metàl·lics o a les derivacions.

| Codi | Ut | Descripció | Rendiment | Preu | Import |
|---|---|---|---|---|---|
| O0101 | h | Cap de colla | 0.01 | 20.6 | 0.206 |
| O0102 | h | Oficial 1ª | 0.03 | 20.46 | 0.614 |
| O0110 | h | Peó | 0.03 | 16.75 | 0.503 |
| P10111 | m | Conductor Cu nu unipolar d'1x35 mm2 (material; 23/07/1998) | 1.05 | 1.29 | 1.355 |
| P10207 | pp | Soldadures a xarxa i petit mat. (12/01/2009) | 1 | 0.9078 | 0.908 |
| % | % | Despeses generals | 6 % | 3.586 | 0.215 |
|  |  | Total |  |  | 3.8 |

| Amidament | Uts. | Llarg | Parcial |
|---|---|---|---|
| Canalització enllumenat | 1 | 145 | 145.00 |
| Total |  |  | 145 |

**E10104** m Conductor coure tetrapolar 4x6 mm2 soterrada (14/07/1995)
145 m × 5.67 = 822.15
Conductor de coure tetrapolar 4x6 mm2, de designació UNE RV 0,6/1 kV, col·locat en línia d'enllumenat soterrada, allotjat en tub corrugat.

| Codi | Ut | Descripció | Rendiment | Preu | Import |
|---|---|---|---|---|---|
| O0101 | h | Cap de colla | 0.01 | 20.6 | 0.21 |
| O0102 | h | Oficial 1ª | 0.04 | 20.46 | 0.82 |
| O0110 | h | Peó | 0.04 | 16.75 | 0.67 |
| P10104 | m | Conductor Cu tetrapolar 4x6 rv 0,6/1 kV (material; 23/07/1998) | 1.05 | 3.48 | 3.65 |
| % | % | Despeses generals | 6 % | 5.35 | 0.32 |
|  |  | Total |  |  | 5.67 |

| Amidament | Uts. | Llarg | Parcial |
|---|---|---|---|
| Canalització enllumenat | 1 | 145 | 145.00 |
| Total |  |  | 145 |

**E10129** u Fonamentació fanal columna h>5m alçada
7 u × 69.28 = 484.96
Fonamentació de fanal amb columna de més de 5 m d'alçada, inclòs excavació, formigó HM-20 i placa amb perns d'ancoratge, totalment acabada.

| Codi | Ut | Descripció | Rendiment | Preu | Import |
|---|---|---|---|---|---|
| O0101 | h | Cap de colla | 0.12 | 20.6 | 2.47 |
| O0110 | h | Peó | 0.48 | 16.75 | 8.04 |
| P1609 | m3 | Excavació de terres | 0.64 | 11.118 | 7.12 |
| E0502 | m3 | Formigó HM-20 fonaments | 0.64 | 62.85 | 40.22 |
| P1680 | u | Placa, perns i cargoleria per ancoratge (material; 12/01/2009) | 1 | 7.510158 | 7.51 |
| %1613 | % | Despeses indirectes | 6 % | 65.36 | 3.92 |
|  |  | Total |  |  | 69.28 |

| Amidament | Uts. | Parcial |
|---|---|---|
| Perímetre rotonda | 7 | 7.00 |
| Total |  | 7 |

**E10122** u Piqueta connexió a terra 17,3x500 mm (14/07/1995)
7 u × 19.95 = 139.65
Piqueta connexió a terra, clavetejada verticalment i connexionada la línia amb soldadura aluminotèrmica.

| Codi | Ut | Descripció | Rendiment | Preu | Import |
|---|---|---|---|---|---|
| O0101 | h | Cap de colla | 0.002 | 20.6 | 0.04 |
| O0102 | h | Oficial 1ª | 0.04 | 20.46 | 0.82 |
| O0110 | h | Peó | 0.08 | 16.75 | 1.34 |
| P10112 | u | Piqueta courejada 17,3x500 mm (material; 09/10/2009) | 1 | 12.12 | 12.12 |
| P102081 | pp | Soldadures pica i llums (09/10/2009) | 1 | 4.5 | 4.50 |
| % | % | Despeses generals | 6 % | 18.82 | 1.13 |
|  |  | Total |  |  | 19.95 |

| Amidament | Uts. | Parcial |
|---|---|---|
| Perímetre rotonda | 7 | 7.00 |
| Total |  | 7 |

**E111303** u Columna troncocònica h=8 m en acer galvanitzat (14/07/1995)
7 u × 752.19 = 5265.33
Columna troncocònica de planxa d'acer galvanitzat, de 8m/4mm/90mm, inclosos els perns d'ancoratge i 3 caixes de fusibles SERTSEM CF-105 i cable 3x2,5 mm2 , instal·lat i connexionat en caixa a l'interior, hissada, aplomada i fixada sobre dau de formigó.

| Codi | Ut | Descripció | Rendiment | Preu |
|---|---|---|---|---|
| O0101 | h | Cap de colla | 0.5 | 20.6 |
| O0102 | h | Oficial 1ª | 2 | 20.46 |
| O0110 | h | Peó | 3 | 16.75 |
| P99021 | u | Columna troncocònica de 8 m d'alçada (material; 23/07/1998) | 1 | 446.104 |
| P10109 | m | Conductor Cu tripolar 3x2,5 rv 0,6/1 kV (material; 23/07/1998) | 8 | 1.3 |
| P10110 | m | Conductor Cu bipolar 2x2,5 rv 0,6/1 kV (material; 23/07/1998) | 8 | 0.98 |
| P10209 | pp | Petit material (material; 12/01/2009) | 2 | 29.834592 |
| M0214 | h | Camió grua | 2 | 42.073368 |
| % | % | Despeses generals | 6 % |  |

| Amidament | Uts. | Parcial |
|---|---|---|
| Perímetre rotonda | 7 | 7.00 |
| Total |  | 7 |

**E111566I** u Llumenera model VMAX 70 W LED de Carandini o similar L073/V2.F4Q1.PT2.C9 (14/07/1995)
7 u × 524.73 = 3673.11
Llumenera model VMAX 70 W LED de Carandini o similar L073/V2.F4Q1.PT2.C9 làmpades i caixa de fusibles inclòs.

| Codi | Ut | Descripció | Rendiment | Preu | Import |
|---|---|---|---|---|---|
| O0101 | h | Cap de colla | 0.15 | 20.6 | 3.09 |
| O0102 | h | Oficial 1ª | 1.05 | 20.46 | 21.48 |
| O0110 | h | Peó | 1.05 | 16.75 | 17.59 |
| P99019I | u | Lluminària Vmax L073.V2.F4Q1.PT2.C9 (material; 23/07/1998) | 1 | 402 | 402.00 |
| P10209 | pp | Petit material | 1 | 29.834592 | 29.83 |
| M0214 | h | Camió grua | 0.5 | 42.073368 | 21.04 |
| % | % | Despeses generals | 6 % | 495.03 | 29.70 |
|  |  | Total |  |  | 524.73 |

| Amidament | Uts. | Parcial |
|---|---|---|
| Perímetre rotonda | 7 | 7.00 |
| Total |  | 7 |

**E111567A** u Llumenera model TOPSTREET 250PP 63 W de Carandini o similar, amb fixació a columna (14/07/1995)
1 u × 899.97 = 899.97
Llumenera model TOPSTREET 250PP DE 63 W(TO4.TST250PP.GEN2.C.A.N.CI.L063.LRD.C-PROTEC.C1+FL-60) amb fixació a columna de Carandini o similar, làmpades i caixa de fusibles inclòs.

| Codi | Ut | Descripció | Rendiment | Preu | Import |
|---|---|---|---|---|---|
| O0101 | h | Cap de colla | 0.15 | 20.6 | 3.09 |
| O0102 | h | Oficial 1ª | 1.05 | 20.46 | 21.48 |
| O0110 | h | Peó | 1.05 | 16.75 | 17.59 |
| P99020B | u | Lluminària model TO4.TST250PP.GEN2.C.A.N.CI.L063.LRD.C-PROTEC.C1 +FL-60 (braç) (material; 23/07/1998) | 1 | 756 | 756.00 |
| P10209 | pp | Petit material | 1 | 29.834592 | 29.83 |
| M0214 | h | Camió grua | 0.5 | 42.073368 | 21.04 |
| % | % | Despeses generals | 6 % | 849.03 | 50.94 |
|  |  | Total |  |  | 899.97 |

| Amidament | Uts. | Parcial |
|---|---|---|
| Av. dels Arcs | 1 | 1.00 |
| Total |  | 1 |

**E113011** u Braç de fixació vertical adaptat a columna per llumenera peatonal de Carandini o similar
1 u × 184.55 = 184.55

| Codi | Ut | Descripció | Rendiment | Preu | Import |
|---|---|---|---|---|---|
| O0101 | h | Cap de colla | 0.15 | 20.6 | 3.09 |
| O0102 | h | Oficial 1ª | 1 | 20.46 | 20.46 |
| O0110 | h | Peó | 1.2 | 16.75 | 20.10 |
| P10231L2 | u | Braç de fixació per llumenera peatonal (material; 02/09/2009) | 1 | 88 | 88.00 |
| P10209 | pp | Petit material | 1 | 29.834592 | 29.83 |
| M0214 | h | Camió grua | 0.3 | 42.073368 | 12.62 |
| %1613 | % | Despeses indirectes | 6 % | 174.10 | 10.45 |
|  |  | Total |  |  | 184.55 |

**E1210B** u Pericó registre (B) 45x45x60 cm, amb tapa (semàf i enllum, s/base formigó)
10 u × 87.89 = 878.90
Pericó registre tipus B de 45x45x60 cm, amb tapa, per instal·lacions semafòriques o d'enllumenat, i parets de totxo gero arrebossat i lliscat interiorment.

| Codi | Ut | Descripció | Rendiment | Preu | Import |
|---|---|---|---|---|---|
| O0101 | h | Cap de colla | 0.09 | 20.6 | 1.85 |
| O0102 | h | Oficial 1ª | 0.45 | 20.46 | 9.21 |
| O0110 | h | Peó | 0.9 | 16.75 | 15.08 |
| P0805 | u | Maó massís 29x14x5 cm. a rev. | 100 | 0.12 | 12.00 |
| E0108 | m3 | Morter de ciment elaborat a l'obra | 0.1 | 50.96 | 5.10 |
| P0841 | m2 | EnlluÏment parets exteriors (material; 12/01/2009) | 1.08 | 20.006484 | 21.61 |
| P0622B | u | Tapa fosa 480x480x30, marc 500x500, classe B-125 (material; 23/07/1998) | 1 | 18.07 | 18.07 |
| %1613 | % | Despeses indirectes | 6 % | 82.92 | 4.98 |
|  |  | Total |  |  | 87.89 |

**E9910204B** u Desplaçament de fanal, inclòs base de fonamentació.
2 u × 313.98 = 627.96
Desmuntatge, apilament i muntatge de fanal, inclou la demolició de la base de formigó del fanal existent, l'excavació i construcció de la nova base de formigó, inclosos els perns; el desplaçament del punt de connexionat (tub 90mm, cable de coure nu 35mm, nou cablejat, etc), la reposició de panot i tots i tots els treballs i materials necessaris.

| Codi | Ut | Descripció | Rendiment | Preu | Import |
|---|---|---|---|---|---|
| O0101 | h | Cap de colla | 0.5 | 20.6 | 10.30 |
| O0102 | h | Oficial 1ª | 2 | 20.46 | 40.92 |
| O0110 | h | Peó | 3 | 16.75 | 50.25 |
| P1230 | m | Tub PVC DN110 mm., PN 10 (material; 11/11/2014) | 1 | 2.7676988086232 | 2.77 |
| P0504 | m3 | Formigó HM-20 posat a l'obra | 1.5 | 52 | 78.00 |
| P10209 | pp | Petit material | 1 | 29.834592 | 29.83 |
| M0214 | h | Camió grua | 2 | 42.073368 | 84.15 |
| %1613 | % | Despeses indirectes | 6 % | 296.22 | 17.77 |
|  |  | Total |  |  | 313.98 |

| Amidament | Uts. | Parcial |
|---|---|---|
| Avgda. dels Arcs | 2 | 2.00 |
| Total |  | 2 |

**E10215** u Retirada llumenera i trasllat al magatzem
2 u × 82.66 = 165.32
Retirada de llumenera i trasllat al magatzem de l'Ajuntament.

| Codi | Ut | Descripció | Rendiment | Preu | Import |
|---|---|---|---|---|---|
| O0101 | h | Cap de colla | 0.05 | 20.6 | 1.03 |
| O0102 | h | Oficial 1ª | 0.25 | 20.46 | 5.12 |
| O0110 | h | Peó | 1.1 | 16.75 | 18.43 |
| P1609 | m3 | Excavació de terres | 0.64 | 11.118 | 7.12 |
| M0214 | h | Camió grua | 1.1 | 42.073368 | 46.28 |
| %1613 | % | Despeses indirectes | 6 % | 77.98 | 4.68 |
|  |  | Total |  |  | 82.66 |

**E10216** u Retirada pal elèctric o telefònic i trasllat al magatzem
2 u × 61.72 = 123.44
Retirada de pal elèctric o telefònic i trasllat al magatzem de l'Ajuntament.

| Codi | Ut | Descripció | Rendiment | Preu | Import |
|---|---|---|---|---|---|
| O0101 | h | Cap de colla | 0.02 | 20.6 | 0.41 |
| O0102 | h | Oficial 1ª | 0.2 | 20.46 | 4.09 |
| O0110 | h | Peó | 0.8 | 16.75 | 13.40 |
| P1609 | m3 | Excavació de terres | 0.6 | 11.118 | 6.67 |
| M0214 | h | Camió grua | 0.8 | 42.073368 | 33.66 |
| %1613 | % | Despeses indirectes | 6 % | 58.23 | 3.49 |
|  |  | Total |  |  | 61.72 |

**E10225** m Arrencada de tubs i accessoris d'instal·lació elèctrica superficial ó soterrada, amb mitjans manuals i mecànics
115 m × 4.08 = 469.20
Arrencada de tubs de qualsevol diàmetre, cablejat i accessoris d'instal·lació elèctrica superficial o soterrada, inclòs part proporcional d'accessoris i arquetes, amb mitjans mecànics i manuals, inclòs càrrega i transport a abocador, cànon i condicionament del mateix.

| Codi | Ut | Descripció | Rendiment | Preu | Import |
|---|---|---|---|---|---|
| O0102 | h | Oficial 1ª | 0.1 | 20.46 | 2.05 |
| O0110 | h | Peó | 0.1 | 16.75 | 1.68 |
| M0212B | h | Camió de trabuc de 20 t | 0.003 | 37.33 | 0.11 |
| P1613 | u | Cànon d'abocador | 0.01 | 0.8 | 0.01 |
| %1613 | % | Despeses indirectes | 6 % | 3.85 | 0.23 |
|  |  | Total |  |  | 4.08 |

| Amidament | Uts. | Llarg | Parcial |
|---|---|---|---|
| Retirada cablejat aeri creuament | 1 | 115 | 115.00 |
| Total |  |  | 115 |

**E1617** pa A justificar condicionament de quadre elèctric existent (28/11/2016)
1 pa × 600 = 600.00
Partida alçada a justificar per condicionament de quadre elèctric.

**PAENLL** pa A justificar per a permisos,escomeses elèctriques i legalització (28/11/2016)
1 pa × 500 = 500.00
A justificar per a permisos, escomeses elèctriques, connexió a xarxa existent i legalització de les instal·lacions.

### 0403 JARDINERIA
Import: 5230.46

**E0316** m3 Terraplè amb compactació segons plec, material pròpia obra, inclòs transport
217.94 m3 × 4.66 = 1015.60

| Amidament | Uts. | Llarg | Ample | Alt | Parcial |
|---|---|---|---|---|---|
| zona rotonda | 1 | 179.08 | 0.5 |  | 89.54 |
| Cunya entre camí i talús existent camí | 1 | 214 |  | 0.6 | 128.40 |
| Total |  |  |  |  | 217.94 |

**E1103** m3 Aportació i estesa de terra vegetal seleccionada
53.72 m3 × 17.39 = 934.19
Aportació i estesa de terra vegetal seleccionada, adobada i garbellada, col·locada.

| Codi | Ut | Descripció | Rendiment | Preu | Import |
|---|---|---|---|---|---|
| O0101 | h | Cap de colla | 0.01 | 20.6 | 0.21 |
| O0102 | h | Oficial 1ª | 0.04 | 20.46 | 0.82 |
| O0110 | h | Peó | 0.15 | 16.75 | 2.51 |
| P1503 | m3 | Terra veg. adobada i garbell. (material; 12/01/2009) | 1.15 | 11.187972 | 12.87 |
| %1613 | % | Despeses indirectes | 6 % | 16.41 | 0.98 |
|  |  | Total |  |  | 17.39 |

| Amidament | Uts. | Llarg | Ample | Parcial |
|---|---|---|---|---|
| zona rotonda | 1 | 179.08 | 0.3 | 53.72 |
| Total |  |  |  | 53.72 |

**E1188** m2 Malla antiherba gramatge de 140 g/m2
179.08 m2 × 3.53 = 632.15
Subministrament i col·locació de malla antiherba de 140 gr/m2 de gramatge, inclou transport.

| Codi | Ut | Descripció | Rendiment | Preu | Import |
|---|---|---|---|---|---|
| O0102 | h | Oficial 1ª | 0.04 | 20.46 | 0.82 |
| O0110 | h | Peó | 0.06 | 16.75 | 1.01 |
| P50018 | m2 | Malla antiherba gramatge de 140 g/m2 (material; 23/07/1998) | 1 | 1.5 | 1.50 |
| %1613 | % | Despeses indirectes | 6 % | 3.33 | 0.20 |
|  |  | Total |  |  | 3.53 |

| Amidament | Uts. | Llarg | Parcial |
|---|---|---|---|
| zona rotonda | 1 | 179.08 | 179.08 |
| Total |  |  | 179.08 |

**E0337** m3 Graveta 18-25mm, amidat sobre perfil
26.86 m3 × 25.95 = 697.02

| Amidament | Uts. | Llarg | Alt | Parcial |
|---|---|---|---|---|
| zona rotonda | 1 | 179.08 | 0.15 | 26.86 |
| Total |  |  |  | 26.86 |

**E0413** m2 Escullera concertada pedra calcària 400-800 kg., rejuntat amb formigó
10 m2 × 42.32 = 423.20
Escullera concertada de amb blocs de pedra calcària de 400 a 800 kg., inclòs rejuntat de formigó tipus HM-20, totalment col.locada.

| Codi | Ut | Descripció | Rendiment | Preu | Import |
|---|---|---|---|---|---|
| O0101 | h | Cap de colla | 0.025 | 20.6 | 0.52 |
| O0102 | h | Oficial 1ª | 0.05 | 20.46 | 1.02 |
| O0110 | h | Peó | 0.162 | 16.75 | 2.71 |
| P0325B | t | Bloc pedra calcària.esc.400-800 kg (material; 13/12/2011) | 1.43 | 17.75 | 25.38 |
| P0504 | m3 | Formigó HM-20 posat a l'obra | 0.06 | 52 | 3.12 |
| M0204 | h | Pala carregadora neumàtics | 0.054 | 58.268112 | 3.15 |
| M0212B | h | Camió de trabuc de 20 t | 0.108 | 37.33 | 4.03 |
| %1613 | % | Despeses indirectes | 6 % | 39.93 | 2.40 |
|  |  | Total |  |  | 42.32 |

| Amidament | Uts. | Llarg | Alt | Parcial |
|---|---|---|---|---|
| Entrega mur 2 amb talús existent | 1 | 5 | 2 | 10.00 |
| Total |  |  |  | 10 |

**E1182** u Paperera circular basculant inoxidable de color gris (12/01/2007)
2 u × 122.535 = 245.07
Paperera circular inoxidable de color gris i basculant, col·locada.

| Amidament | Uts. | Parcial |
|---|---|---|
| Noves voreres | 2 | 2.00 |
| Total |  | 2 |

**E1155A** u Plantació arbres perímetre 18-25 cm, mitjans mecànics
3 u × 37.35 = 112.05
Plantació d'arbre de 18 a 25 cm. de perímetre de tronc a 1 m d'alçària (a partir del coll de l'arrel), comprenent l'excavació del clot de 120x120x80 cm amb mitjans mecànics, aportació de terra vegetal, adob, plantació en el lloc determinat i primer reg.

| Codi | Ut | Descripció | Rendiment | Preu | Import |
|---|---|---|---|---|---|
| O0102 | h | Oficial 1ª | 0.25 | 20.46 | 5.115 |
| O0110 | h | Peó | 0.4 | 16.75 | 6.700 |
| M0278 | h | Minicarregadora amb acces.retro. (maquinària; 12/01/2009) | 0.15 | 47.924904 | 7.189 |
| M0214 | h | Camió grua | 0.3 | 42.073368 | 12.622 |
| BR3P1110 | m3 | Terra vegetal adobada, granel (material; 12/01/2009) | 0.125 | 26.589462 | 3.324 |
| BR3A2000 | kg | Adob mineral simple, sulfat amoni (material; 12/01/2009) | 1.1 | 0.123624 | 0.136 |
| P1601 | m3 | Aigua | 0.25 | 0.65 | 0.163 |
| %1613 | % | Despeses indirectes | 6 % | 35.249 | 2.115 |
|  |  | Total |  |  | 37.35 |

**E1192** u Subministrament olivera (Olea Europea) de 3 m d'alçada i 85-90 cm de perímetre (28/11/2016)
3 u × 390.39 = 1171.17
Subministrament d'olivera (Olea Europaea) de 3 m d'alçada i 85 a 90 cm de perímetre, en contenidor de més de 80 litres.

### 0404 SERVEIS AFECTATS
Import: 29340.18

#### 04041 LÍNIES ELÈCTRIQUES
Import: 4998.05

**E0305** m3 Excavació rases i pous, mitjans mecànics, cànon abocador
22.5 m3 × 11.12 = 250.20

| Amidament | Uts. | Llarg | Ample | Alt | Parcial |
|---|---|---|---|---|---|
| Canalització de poste a vivenda | 1 | 50 | 0.5 | 0.9 | 22.50 |
| Total |  |  |  |  | 22.5 |

**E0317** m3 Rebliment i piconatge rasa 95% PM, material préstec, inclòs càrrega i transport
10 m3 × 8.11 = 81.10

| Amidament | Uts. | Llarg | Ample | Alt | Parcial |
|---|---|---|---|---|---|
| Canalització de poste a vivenda | 1 | 50 | 0.5 | 0.4 | 10.00 |
| Total |  |  |  |  | 10 |

**E0322** m3 Sorra de riu en recobriment de tubs
4.5 m3 × 19.49 = 87.71

| Amidament | Uts. | Llarg | Ample | Alt | Parcial |
|---|---|---|---|---|---|
| Canalització de poste a vivenda | 0.2 | 50 | 0.5 | 0.9 | 4.50 |
| Total |  |  |  |  | 4.5 |

**E0502** m3 Formigó HM-20 fonaments
10.5 m3 × 62.85 = 659.93

| Amidament | Uts. | Llarg | Ample | Alt | Parcial |
|---|---|---|---|---|---|
| Canalització de poste a vivenda | 1 | 50 | 0.5 | 0.5 | 12.50 |
| deduim tubs | -2 | 50 | 0.02 |  | -2.00 |
| Total |  |  |  |  | 10.5 |

**E101002** m Tub de PVC corrugat de Ø160 (14/07/1995)
100 m × 6.43 = 643.00
Tub de PVC corrugat de 160 mm. de diàmetre nominal, enterrat amb grau de resistència al xoc 7, col.locat.

| Codi | Ut | Descripció | Rendiment | Preu | Import |
|---|---|---|---|---|---|
| O0102 | h | Oficial 1ª | 0.015 | 20.46 | 0.31 |
| O0110 | h | Peó | 0.015 | 16.75 | 0.25 |
| P09129 | m | Tub corrugat Ø160 mm. (material; 23/07/1998) | 1.05 | 5.24 | 5.50 |
| % | % | Despeses generals | 6 % | 6.06 | 0.36 |
|  |  | Total |  |  | 6.43 |

| Amidament | Uts. | Llarg | Parcial |
|---|---|---|---|
| Canalització de poste a vivenda | 2 | 50 | 100.00 |
| Total |  |  | 100 |

**E034001** u Cales per a localització serveis
5 u × 53.8 = 269.00
Cales pera a la localització dels serveis existents.

| Codi | Ut | Descripció | Rendiment | Preu | Import |
|---|---|---|---|---|---|
| O0101 | h | Cap de colla | 0.1 | 20.6 | 2.06 |
| O0102 | h | Oficial 1ª | 0.4 | 20.46 | 8.18 |
| O0110 | h | Peó | 1 | 16.75 | 16.75 |
| M0207 | h | Retroexcavadora | 0.4 | 59.41 | 23.76 |
| %1613 | % | Despeses indirectes | 6 % | 50.75 | 3.05 |
|  |  | Total |  |  | 53.8 |

**E10131** m Subministrament i col·locació de cinta senyalitzadora
50 m × 1.12 = 56.00

| Amidament | Uts. | Llarg | Parcial |
|---|---|---|---|
| Canalització de poste a vivenda | 1 | 50 | 50.00 |
| Total |  |  | 50 |

**E10133** m Subministrament i col·locació de placa PEAD ENDESA
50 m × 4.27 = 213.50
Subministrament i col·locació de placa PEAD.

| Codi | Ut | Descripció | Rendiment | Preu | Import |
|---|---|---|---|---|---|
| O0101 | h | Cap de colla | 0.001 | 20.6 | 0.02 |
| O0110 | h | Peó | 0.055 | 16.75 | 0.92 |
| PUC002 | m | Placa protecció mecànica PEHD 1000x250x2.1 mm (material; 01/09/2013) | 1.05 | 2.94 | 3.09 |
| %1613 | % | Despeses indirectes | 6 % | 4.03 | 0.24 |
|  |  | Total |  |  | 4.27 |

| Amidament | Uts. | Llarg | Parcial |
|---|---|---|---|
| Canalització de poste a vivenda | 1 | 50 | 50.00 |
| Total |  |  | 50 |

**E10138** ut Subministrament i instal·lació de caixa general de protecció tipus CGP de doble aïllament i autoextingible.
1 ut × 235.32 = 235.32
Subministrament i instal·lació de caixa general de protecció CGP de polièster reforçat amb fibra de vidre, de fins a 160 A, segons esquema de ENDESA , seccionable en càrrega (BUC) , inclosa base portafusibles trifàsica (sense fusibles), neutre seccionable, borns de connexió i grau de protecció IP-43, IK09, muntada superficialment

| Codi | Ut | Descripció | Rendiment | Preu | Import |
|---|---|---|---|---|---|
| O0101 | h | Cap de colla | 0.25 | 20.6 | 5.15 |
| O0102 | h | Oficial 1ª | 1 | 20.46 | 20.46 |
| O0110 | h | Peó | 1 | 16.75 | 16.75 |
| P10115 | ut | Caixa general de protecció, esquema segons companyia (material; 23/07/1998) | 1 | 179.64 | 179.64 |
| %1613 | % | Despeses indirectes | 6 % | 222.00 | 13.32 |
|  |  | Total |  |  | 235.32 |

| Amidament | Uts. | Parcial |
|---|---|---|
| Segons previssió | 1 | 1.00 |
| Total |  | 1 |

**E10136** u Armari prefabricat monobloc amb pedestal i porta metàl·lica d'acer galvanitzat (2150x800x330mm)
1 u × 1000.11 = 1000.11
Armari prefabricat monobloc amb pedestal i porta metàl·lica d'acer galvanitzat per a caixa general de protecció i caixa de seccionament de 2150x800x330 mm, amb porta metàl·lica d'acer galvanitzat, col·locat i muntat.

| Codi | Ut | Descripció | Rendiment | Preu | Import |
|---|---|---|---|---|---|
| O0101 | h | Cap de colla | 1 | 20.6 | 20.60 |
| O0102 | h | Oficial 1ª | 4 | 20.46 | 81.84 |
| O0110 | h | Peó | 4 | 16.75 | 67.00 |
| P10117 | u | Armari monobloc per a CS i CGP amb pedestal (material; 23/07/1998) | 1 | 774.06 | 774.06 |
| %1613 | % | Despeses indirectes | 6 % | 943.50 | 56.61 |
|  |  | Total |  |  | 1000.11 |

**E10147** u Treballs de col·locació de caixa de companyia de qualsevol tipus empotrada en tanca existent
1 u × 128.78 = 128.78
Treballs de col·locació de caixa de companyia de qualsevol tipus empotrada en tanca existent, inclou tots els treballs necesaris per deixar la partida completament acabada.

| Codi | Ut | Descripció | Rendiment | Preu | Import |
|---|---|---|---|---|---|
| O0101 | h | Cap de colla | 0.15 | 20.6 | 3.09 |
| O0102 | h | Oficial 1ª | 2 | 20.46 | 40.92 |
| O0110 | h | Peó | 4 | 16.75 | 67.00 |
| P09129 | m | Tub corrugat Ø160 mm. | 2 | 5.24 | 10.48 |
| %1613 | % | Despeses indirectes | 6 % | 121.49 | 7.29 |
|  |  | Total |  |  | 128.78 |

| Amidament | Uts. | Parcial |
|---|---|---|
| Segons previssió | 1 | 1.00 |
| Total |  | 1 |

**E10146** m Treballs d'adaptació de l'escomesa particular de les vivendes a nova instal·lació soterrada
20 m × 68.67 = 1373.40
Treballs d'adaptació de l'escomesa particular de les vivendes a nova instal·lació soterrada, inclou formació de regata en tanca exterior ó minat per sota la tanca, demolició del paviment interior, excavació de rasa en qualsevol tipus de terreny amb medis mecànics ó manuals i posterior rebliment amb material de la pròpia excavació ó de prèstec, càrrega i transport del material sobrant a abocador controlat, inclòs el seu cànon i acondicionament, subministrament i col·locació de tub indicat per la companyia subministradora, reposició del paviment afectat amb material igual ó similar a l'existent, instal·lació del cablejat necesari des de la caixa exterior fins a l'entrada a la vivenda amb les connexions i materials necesaris, deixant la partida completament acabada.

| Codi | Ut | Descripció | Rendiment | Preu | Import |
|---|---|---|---|---|---|
| O0101 | h | Cap de colla | 0.15 | 20.6 | 3.09 |
| O0102 | h | Oficial 1ª | 0.8 | 20.46 | 16.37 |
| O0110 | h | Peó | 1.2 | 16.75 | 20.10 |
| P0307 | m3 | Terra de préstec | 0.08 | 3.4 | 0.27 |
| P0315 | m3 | Sorra de riu a peu d'obra. | 0.12 | 13.18656 | 1.58 |
| P1613 | u | Cànon d'abocador | 1 | 0.8 | 0.80 |
| M0212B | h | Camió de trabuc de 20 t | 0.06 | 37.33 | 2.24 |
| P0504 | m3 | Formigó HM-20 posat a l'obra | 0.05 | 52 | 2.60 |
| E0108 | m3 | Morter de ciment elaborat a l'obra | 0.015 | 50.96 | 0.76 |
| P0822 | m2 | Paviment de qualsevol tipus, similar a l'existent. (material; 23/07/1998) | 0.5 | 18.54 | 9.27 |
| P091271 | m | Tub corrugat Ø63 mm. (material; 23/07/1998) | 1 | 0.81 | 0.81 |
| E10121D | m | Cablejat elèctric ó telefònic per escomesa particular i petit material (material; 23/07/1998) | 1 | 6.89 | 6.89 |
| %1613 | % | Despeses indirectes | 6 % | 64.78 | 3.89 |
|  |  | Total |  |  | 68.67 |

| Amidament | Uts. | Llarg | Parcial |
|---|---|---|---|
| Segons previssió | 1 | 20 | 20.00 |
| Total |  |  | 20 |

#### 04042 TELEFONIA
Import: 11675.43

**E0305** m3 Excavació rases i pous, mitjans mecànics, cànon abocador
120.51 m3 × 11.12 = 1340.07

| Amidament | Uts. | Llarg | Ample | Alt | Parcial |
|---|---|---|---|---|---|
| Creuament Av. dels Arcs | 1 | 18 | 0.4 | 1.07 | 7.70 |
| Poste Camí Sant Joan a desmuntar-poste aeri | 1 | 61 | 0.4 | 1.07 | 26.11 |
| Escomesa vivenda T-314 | 1 | 30 | 0.4 | 1.07 | 12.84 |
| Arquetes | 10 | 1.5 | 1.5 | 1 | 22.50 |
| Previssió diàm. 63 | 1 | 20 | 0.4 | 1.07 | 8.56 |
| Previssió diàm. 110 | 1 | 100 | 0.4 | 1.07 | 42.80 |
| Total |  |  |  |  | 120.51 |

**E0317** m3 Rebliment i piconatge rasa 95% PM, material préstec, inclòs càrrega i transport
73.28 m3 × 8.11 = 594.30

| Amidament | Uts. | Llarg | Ample | Alt | Parcial |
|---|---|---|---|---|---|
| Creuament Av. dels Arcs | 1 | 18 | 0.4 | 0.8 | 5.76 |
| Poste Camí Sant Joan a desmuntar-poste aeri | 1 | 61 | 0.4 | 0.8 | 19.52 |
| Escomesa vivenda T-314 | 1 | 30 | 0.4 | 0.8 | 9.60 |
| Previssió diàm. 63 | 1 | 20 | 0.4 | 0.8 | 6.40 |
| Previssió diàm. 110 | 1 | 100 | 0.4 | 0.8 | 32.00 |
| Total |  |  |  |  | 73.28 |

**E0502** m3 Formigó HM-20 fonaments
29.14 m3 × 62.85 = 1831.45

| Amidament | Uts. | Llarg | Ample | Alt | Parcial |
|---|---|---|---|---|---|
| Creuament Av. dels Arcs | 1 | 18 | 0.3 | 0.35 | 1.89 |
| Poste Camí Sant Joan a desmuntar-poste aeri | 1 | 61 | 0.4 | 0.35 | 8.54 |
| Escomesa vivenda T-314 | 1 | 30 | 0.4 | 0.35 | 4.20 |
| Previssió diàm. 63 | 1 | 20 | 0.4 | 0.35 | 2.80 |
| Previssió diàm. 110 | 1 | 100 | 0.4 | 0.35 | 14.00 |
| deduim tubs | -1 | 229 | 0.01 |  | -2.29 |
| Total |  |  |  |  | 29.14 |

**E034001** u Cales per a localització serveis
10 u × 53.8 = 538.00

**E10100A** m Tub de PVC Ø63 (14/07/1995)
172 m × 1.25 = 215.00
Tub de PVC de 63 mm. de diàmetre nominal, enterrat amb grau de resistència al xoc 7, col.locat, inclòs separadors.

| Codi | Ut | Descripció | Rendiment | Preu | Import |
|---|---|---|---|---|---|
| O0102 | h | Oficial 1ª | 0.01 | 20.46 | 0.20 |
| O0110 | h | Peó | 0.01 | 16.75 | 0.17 |
| P091271 | m | Tub corrugat Ø63 mm. | 1 | 0.81 | 0.81 |
| % | % | Despeses generals | 6 % | 1.18 | 0.07 |
|  |  | Total |  |  | 1.25 |

| Amidament | Uts. | Llarg | Parcial |
|---|---|---|---|
| Creuament Av. dels Arcs | 4 | 18 | 72.00 |
| Escomesa vivenda T-314 | 2 | 30 | 60.00 |
| Previssió | 2 | 20 | 40.00 |
| Total |  |  | 172 |

**E10100** m Tub de PVC Ø110 (14/07/1995)
522 m × 3.25 = 1696.50
Tub de PVC de 110 mm. de diàmetre nominal, enterrat amb grau de resistència al xoc 7, col.locat, inclòs separadors.

| Codi | Ut | Descripció | Rendiment | Preu | Import |
|---|---|---|---|---|---|
| O0102 | h | Oficial 1ª | 0.012 | 20.46 | 0.246 |
| O0110 | h | Peó | 0.012 | 16.75 | 0.201 |
| P09127 | m | Tub corrugat Ø110 mm. (material; 23/07/1998) | 1.05 | 2.49 | 2.615 |
| % | % | Despeses generals | 6 % | 3.062 | 0.184 |
|  |  | Total |  |  | 3.25 |

| Amidament | Uts. | Llarg | Parcial |
|---|---|---|---|
| Poste Camí Sant Joan a desmuntar-poste aeri | 2 | 61 | 122.00 |
| Previssió | 4 | 100 | 400.00 |
| Total |  |  | 522 |

**E10123** u Pericó prefabricat tipus H telefonia
5 u × 490.99 = 2454.95
Pericó prefabricat tipus H per a conduccions de telefonia, segons especificacions de la companyia subministradora, inclou bastiment i tapa de formigó homologada, totalment acabat.

| Codi | Ut | Descripció | Rendiment | Preu | Import |
|---|---|---|---|---|---|
| O0101 | h | Cap de colla | 0.1 | 20.6 | 2.06 |
| O0102 | h | Oficial 1ª | 0.5 | 20.46 | 10.23 |
| O0110 | h | Peó | 0.5 | 16.75 | 8.38 |
| M0214 | h | Camió grua | 0.2 | 42.073368 | 8.41 |
| P10123 | u | Pericó prefab. tipus H (material; 23/07/1998) | 1 | 434.12 | 434.12 |
| %1613 | % | Despeses indirectes | 6 % | 463.20 | 27.79 |
|  |  | Total |  |  | 490.99 |

| Amidament | Uts. | Parcial |
|---|---|---|
|  | 3 | 3.00 |
| Previssió | 2 | 2.00 |
| Total |  | 5 |

**E10126** u Pericó construït tipus D telefonia
2 u × 524.53 = 1049.06
Pericó construït tipus D per a conduccions de telefonia, segons especificacions de la companyia subministradora, inclou bastiment i tapa de formigó homologada, totalment acabat.

| Codi | Ut | Descripció | Rendiment | Preu |
|---|---|---|---|---|
| O0101 | h | Cap de colla | 1 | 20.6 |
| O0102 | h | Oficial 1ª | 5 | 20.46 |
| O0110 | h | Peó | 5 | 16.75 |
| E0515 | m2 | Encofrat de fusta per a fonaments i/o formigó ocult | 8.1 | 24.49 |
| P0607 | kg | Acer corrugat B-500s en barres | 50 | 0.7171 |
| P0602 | kg | Filferro recuit | 1 | 1.565904 |
| P0506 | m3 | Formigó HA-25 posat a l'obra | 0.95 | 55 |
| %1613 | % | Despeses indirectes | 6 % |  |

| Amidament | Uts. | Parcial |
|---|---|---|
| Previssió | 2 | 2.00 |
| Total |  | 2 |

**E10127** u Pericó prefabricat tipus M telefonia
3 u × 178.63 = 535.89
Pericó prefabricat tipus M per a conduccions de telefonia, segons especificacions de la companyia subministradora, inclou bastiment i tapa de fundició amb l'inscripció "Telefonia", totalment acabat.

| Codi | Ut | Descripció | Rendiment | Preu | Import |
|---|---|---|---|---|---|
| O0101 | h | Cap de colla | 0.05 | 20.6 | 1.03 |
| O0102 | h | Oficial 1ª | 0.3 | 20.46 | 6.14 |
| O0110 | h | Peó | 0.3 | 16.75 | 5.03 |
| M0214 | h | Camió grua | 0.15 | 42.073368 | 6.31 |
| P10125 | u | Pericó prefabr. tipus M (material; 23/07/1998) | 1 | 150.01 | 150.01 |
| %1613 | % | Despeses indirectes | 6 % | 168.52 | 10.11 |
|  |  | Total |  |  | 178.63 |

| Amidament | Uts. | Parcial |
|---|---|---|
|  | 1 | 1.00 |
| Previssió | 2 | 2.00 |
| Total |  | 3 |

**E0306** m3 Excavació forat per fonamentació postes de serveis, amb mitjans mecànics en qualsevol tipus de terreny, inclòs càrrega i transpo
4.5 m3 × 18.75 = 84.38
Excavació forat per fonamentació postes de serveis, amb mitjans mecànics en qualsevol tipus de terreny, inclòs càrrega i transport a l'interior d'obra o abocador controlat, inclòs el seu cànon

| Codi | Ut | Descripció | Rendiment | Preu | Import |
|---|---|---|---|---|---|
| O0101 | h | Cap de colla | 0.025 | 20.6 | 0.52 |
| O0102 | h | Oficial 1ª | 0.07 | 20.46 | 1.43 |
| O0110 | h | Peó | 0.25 | 16.75 | 4.19 |
| M0207B | h | Retroexcavadora amb martell trencador | 0.12 | 68.89 | 8.27 |
| M0228 | h | Electrobomba sumergible 20 kW | 0.02 | 3.801438 | 0.08 |
| M0212B | h | Camió de trabuc de 20 t | 0.06 | 37.33 | 2.24 |
| P1613 | u | Cànon d'abocador | 1.2 | 0.8 | 0.96 |
| %1613 | % | Despeses indirectes | 6 % | 17.69 | 1.06 |
|  |  | Total |  |  | 18.75 |

| Amidament | Uts. | Llarg | Ample | Alt | Parcial |
|---|---|---|---|---|---|
| Postes a retirar | 1 | 1.5 | 1.5 | 2 | 4.50 |
| Total |  |  |  |  | 4.5 |

**E10131** m Subministrament i col·locació de cinta senyalitzadora
229 m × 1.12 = 256.48

| Amidament | Uts. | Llarg | Parcial |
|---|---|---|---|
| Creuament Av. dels Arcs | 1 | 18 | 18.00 |
| Poste Camí Sant Joan a desmuntar-poste aeri | 1 | 61 | 61.00 |
| Escomesa vivenda T-314 | 1 | 30 | 30.00 |
| Previssió diàm. 63 | 1 | 20 | 20.00 |
| Previssió diàm. 110 | 1 | 100 | 100.00 |
| Total |  |  | 229 |

**E0201** m3 Enderroc fonament formigó en massa, inclòs transport a abocador
21.6 m3 × 49.97 = 1079.35
Enderroc de fonament de formigó en massa, inclòs transport dels materials a l'abocador, cànon i condicionament del mateix

| Codi | Ut | Descripció | Rendiment | Preu | Import |
|---|---|---|---|---|---|
| O0102 | h | Oficial 1ª | 0.2 | 20.46 | 4.09 |
| O0110 | h | Peó | 1 | 16.75 | 16.75 |
| M0207B | h | Retroexcavadora amb martell trencador | 0.3 | 68.89 | 20.67 |
| M0212B | h | Camió de trabuc de 20 t | 0.125 | 37.33 | 4.67 |
| P1613 | u | Cànon d'abocador | 1.2 | 0.8 | 0.96 |
| %1613 | % | Despeses indirectes | 6 % | 47.14 | 2.83 |
|  |  | Total |  |  | 49.97 |

| Amidament | Uts. | Llarg | Ample | Alt | Parcial |
|---|---|---|---|---|---|
| Tram anul·lar Av. dels Arcs | 1 | 15 | 0.4 | 0.4 | 2.40 |
| Previssió diàm. 63 | 1 | 20 | 0.4 | 0.4 | 3.20 |
| Previssió diàm. 110 | 1 | 100 | 0.4 | 0.4 | 16.00 |
| Total |  |  |  |  | 21.6 |

#### 04043 AIGUA POTABLE
Import: 5672.78

**E0305** m3 Excavació rases i pous, mitjans mecànics, cànon abocador
13.6 m3 × 11.12 = 151.23

| Amidament | Uts. | Llarg | Ample | Alt | Parcial |
|---|---|---|---|---|---|
| Creuaments calçada | 1 | 30 | 0.5 | 0.8 | 12.00 |
| Vorera | 1 | 10 | 0.4 | 0.4 | 1.60 |
| Total |  |  |  |  | 13.6 |

**E0317** m3 Rebliment i piconatge rasa 95% PM, material préstec, inclòs càrrega i transport
5.3 m3 × 8.11 = 42.98

| Amidament | Uts. | Llarg | Ample | Alt | Parcial |
|---|---|---|---|---|---|
| Creuaments calçada | 1 | 30 | 0.5 | 0.3 | 4.50 |
| Vorera | 1 | 10 | 0.4 | 0.2 | 0.80 |
| Total |  |  |  |  | 5.3 |

**E0322** m3 Sorra de riu en recobriment de tubs
0.8 m3 × 19.49 = 15.59

| Amidament | Uts. | Llarg | Ample | Alt | Parcial |
|---|---|---|---|---|---|
| Vorera | 1 | 10 | 0.4 | 0.2 | 0.80 |
| Total |  |  |  |  | 0.8 |

**E0502** m3 Formigó HM-20 fonaments
7.5 m3 × 62.85 = 471.38

| Amidament | Uts. | Llarg | Ample | Alt | Parcial |
|---|---|---|---|---|---|
| Creuaments calçada | 1 | 30 | 0.5 | 0.5 | 7.50 |
| Total |  |  |  |  | 7.5 |

**E034001** u Cales per a localització serveis
10 u × 53.8 = 538.00

**E0872** m Tub de PP corrugat doble capa Ø200 mm
30 m × 15.13 = 453.90

| Amidament | Uts. | Llarg | Parcial |
|---|---|---|---|
| Creuaments calçada | 1 | 30 | 30.00 |
| Total |  |  | 30 |

**E09191** u Escomesa de servei d'aigua per a habitatge
3 u × 184.09 = 552.27
Escomesa de servei d'aigua per a habitatge, inclosa arqueta, amb collaret de fosa 110-75/1", ràcor d'enllaç de llautó, canonada de PEAD PE-100 DN 32 mm, PN-10, colzes, vàlvula comporta retenció i enllaç al comptador existent.

| Codi | Ut | Descripció | Rendiment | Preu | Import |
|---|---|---|---|---|---|
| O0101 | h | Cap de colla | 0.25 | 20.6 | 5.150 |
| O0102 | h | Oficial 1ª | 0.5 | 20.46 | 10.230 |
| O0110 | h | Peó | 0.5 | 16.75 | 8.375 |
| A09209 | u | Collaret fosa 125/2" (material; 12/01/2009) | 1 | 56.475564 | 56.476 |
| A09210 | u | Enllaç mascle isiflo 63/1" (material; 12/01/2009) | 1 | 22.849836 | 22.850 |
| A09213 | u | Colze PE DN32 mm. (material; 12/01/2009) | 2 | 2.482782 | 4.966 |
| A09214 | u | Vàlvula comporta/retenció 1" (material; 12/01/2009) | 1 | 14.21676 | 14.217 |
| P09103 | m | Tub PEAD DN50 mm, PE-100, PN-10 (material; 23/07/1998) | 1.02 | 0.94 | 0.959 |
| A09225 | u | Arqueta amb marc i tapa de fosa (material; 12/01/2009) | 1 | 49.933794 | 49.934 |
| E0108 | m3 | Morter de ciment elaborat a l'obra | 0.01 | 50.96 | 0.510 |
| %1613 | % | Despeses indirectes | 6 % | 173.667 | 10.420 |
|  |  | Total |  |  | 184.09 |

**E09186** u Connexió a la xarxa existent d'aigua potable, inclòs totes les peces, accessoris
6 u × 301.61 = 1809.66
Connexió a la xarxa existent d'aigua potable, inclòs totes les peces, accessoris i petit material per a la seva connexió i derivació de la nova canonada, segons indicacions de la Companyia de Serveis Municipal.

| Codi | Ut | Descripció | Rendiment | Preu | Import |
|---|---|---|---|---|---|
| O0101 | h | Cap de colla | 1 | 20.6 | 20.60 |
| O0102 | h | Oficial 1ª | 5 | 20.46 | 102.30 |
| O0110 | h | Peó | 5 | 16.75 | 83.75 |
| P09107 | m | Tub PEAD DN110mm, PE-100, PN-10 (material; 23/07/1998) | 3 | 4.32 | 12.96 |
| A0901 | pp | Accessoris per a tub de polietilè (material; 09/10/2009) | 0.3 | 15.15 | 4.55 |
| P0315 | m3 | Sorra de riu a peu d'obra. | 0.17 | 13.18656 | 2.24 |
| P0504 | m3 | Formigó HM-20 posat a l'obra | 0.5 | 52 | 26.00 |
| A0902 | pp | Elements de muntatge (12/01/2009) | 3 | 0.1836 | 0.55 |
| P1609 | m3 | Excavació de terres | 0.17 | 11.118 | 1.89 |
| M0207 | h | Retroexcavadora | 0.5 | 59.41 | 29.71 |
| %1613 | % | Despeses indirectes | 6 % | 284.55 | 17.07 |
|  |  | Total |  |  | 301.61 |

**E1210** u Pericó registre (B) 45x45x60 cm, amb tapa (aigua potable, base formigó)
8 u × 93.72 = 749.76
Pericó de registre de 40x40x60 cm, amb tapa, totalment acabat

| Codi | Ut | Descripció | Rendiment | Preu | Import |
|---|---|---|---|---|---|
| O0101 | h | Cap de colla | 0.1 | 20.6 | 2.060 |
| O0102 | h | Oficial 1ª | 0.5 | 20.46 | 10.230 |
| O0110 | h | Peó | 1 | 16.75 | 16.750 |
| P0805 | u | Maó massís 29x14x5 cm. a rev. | 100 | 0.12 | 12.000 |
| E0108 | m3 | Morter de ciment elaborat a l'obra | 0.1 | 50.96 | 5.096 |
| P0841 | m2 | Enlluïment parets exteriors | 1.08 | 20.006484 | 21.607 |
| P0504 | m3 | Formigó HM-20 posat a l'obra | 0.05 | 52 | 2.600 |
| P0622B | u | Tapa fosa 480x480x30, marc 500x500, classe B-125 | 1 | 18.07 | 18.070 |
| %1613 | % | Despeses indirectes | 6 % | 88.413 | 5.305 |
|  |  | Total |  |  | 93.72 |

**E09105** m Tub PEAD Ø75 PN-10 (14/07/1995)
10 m × 4.81 = 48.10
Tub de polietilè d'alta densitat PE-100, de Ø75 mm de diàmetre nominal, de 10 bar de pressió nominal, inclòs pp de peces especials i accessoris, soldat i col·locat.

| Codi | Ut | Descripció | Rendiment | Preu | Import |
|---|---|---|---|---|---|
| O0101 | h | Cap de colla | 0.016 | 20.6 | 0.33 |
| O0102 | h | Oficial 1ª | 0.032 | 20.46 | 0.65 |
| O0110 | h | Peó | 0.032 | 16.75 | 0.54 |
| P09105 | m | Tub PEAD DN75mm, PE-100, PN-10 (material; 23/07/1998) | 1.02 | 2.12 | 2.16 |
| A0901 | pp | Accessoris per a tub de polietilè | 0.045 | 15.15 | 0.68 |
| A0902 | pp | Elements de muntatge | 1 | 0.1836 | 0.18 |
| % | % | Despeses generals | 6 % | 4.54 | 0.27 |
|  |  | Total |  |  | 4.81 |

**E09101** m Tub PEAD Ø32 PN-10 (14/07/1995)
30 m × 1.97 = 59.10
Tub de polietilè d'alta densitat PE-100, de Ø32 mm de diàmetre nominal, de 10 bar de pressió nominal, inclòs pp de peces especials i accessoris, soldat i col·locat.

| Codi | Ut | Descripció | Rendiment | Preu | Import |
|---|---|---|---|---|---|
| O0101 | h | Cap de colla | 0.01 | 20.6 | 0.21 |
| O0102 | h | Oficial 1ª | 0.02 | 20.46 | 0.41 |
| O0110 | h | Peó | 0.02 | 16.75 | 0.34 |
| P09101 | m | Tub PEAD DN32 mm, PE-100, PN-10 (material; 23/07/1998) | 1.02 | 0.41 | 0.42 |
| A0901 | pp | Accessoris per a tub de polietilè | 0.02 | 15.15 | 0.30 |
| A0902 | pp | Elements de muntatge | 1 | 0.1836 | 0.18 |
| % | % | Despeses generals | 6 % | 1.86 | 0.11 |
|  |  | Total |  |  | 1.97 |

**E09177** u Vàlvula bola Ø32 mm. (14/07/1995)
2 u × 40.89 = 81.78
Subministrament i instal·lació de vàlvula de bola DN32 mm, i 10 bar de PN.

| Codi | Ut | Descripció | Rendiment | Preu | Import |
|---|---|---|---|---|---|
| O0101 | h | Cap de colla | 0.05 | 20.6 | 1.030 |
| O0102 | h | Oficial 1ª | 0.35 | 20.46 | 7.161 |
| O0110 | h | Peó | 0.35 | 16.75 | 5.863 |
| P09803 | u | Vàlvula de bola 32 mm,PN-10 (material; 23/07/1998) | 1 | 24.52 | 24.520 |
| % | % | Despeses generals | 6 % | 38.574 | 2.314 |
|  |  | Total |  |  | 40.89 |

**E09168** u Vàlvula comporta manual Ø65 mm. (14/07/1995)
3 u × 97.51 = 292.53
Subministrament i instal·lació de vàlvula comporta manual DN65 mm. i 10 bar de PN.

| Codi | Ut | Descripció | Rendiment | Preu | Import |
|---|---|---|---|---|---|
| O0101 | h | Cap de colla | 0.05 | 20.6 | 1.03 |
| O0102 | h | Oficial 1ª | 0.45 | 20.46 | 9.21 |
| O0110 | h | Peó | 0.45 | 16.75 | 7.54 |
| P09701 | u | Vàlvula comporta. manual 65 mm, PN-10 (material; 23/07/1998) | 1 | 74.21 | 74.21 |
| % | % | Despeses generals | 6 % | 91.99 | 5.52 |
|  |  | Total |  |  | 97.51 |

**E10131** m Subministrament i col·locació de cinta senyalitzadora
40 m × 1.12 = 44.80

**E0225** m Desmuntatge per a substitució de tubs per a distribució de gasos i fluids, de qualsevol diàmetre
30 m × 5.39 = 161.70
Desmuntatge per a substitució de tubs per a distribució de gasos i fluids, de qualsevol diàmetre, inclòs part proporcional d'accessoris i valvuleria, amb mitjans mecànics i manuals, inclòs càrrega i transport a abocador, cànon i condicionament del mateix.

| Codi | Ut | Descripció | Rendiment | Preu | Import |
|---|---|---|---|---|---|
| O0102 | h | Oficial 1ª | 0.05 | 20.46 | 1.02 |
| O0110 | h | Peó | 0.05 | 16.75 | 0.84 |
| M0207 | h | Retroexcavadora | 0.025 | 59.41 | 1.49 |
| M0212B | h | Camió de trabuc de 20 t | 0.025 | 37.33 | 0.93 |
| P1613 | u | Cànon d'abocador | 1 | 0.8 | 0.80 |
| %1613 | % | Despeses indirectes | 6 % | 5.08 | 0.30 |
|  |  | Total |  |  | 5.39 |

| Amidament | Uts. | Llarg | Parcial |
|---|---|---|---|
| Trams a anul·lar | 1 | 30 | 30.00 |
| Total |  |  | 30 |

**E1613** pa Pagament íntegre per modificació de les arquetes existents de mecanismes de reg. (28/11/2016)
1 pa × 200 = 200.00
Partida alçada de pagament íntegre per modificació i adaptació de les arquetes existents de mecanismes de reg.

#### 04044 CLAVEGUERAM
Import: 6993.92

**E0223** m Demolició de col·lector existent de fins a 60 cm de diàmetre amb mitjans mecànics i càrrega sobre camió
66 m × 6.91 = 456.06

| Amidament | Uts. | Llarg | Parcial |
|---|---|---|---|
| Col·lector existent Av. dels Arcs | 1 | 20 | 20.00 |
| T-314 | 1 | 25 | 25.00 |
| Camí Sant Joan | 1 | 21 | 21.00 |
| Total |  |  | 66 |

**E0224** u Demolició de pou de diàmetre 100 cm, de parets de 30 cm de maó, amb mitjans mecànics i càrrega sobre camió
2 u × 66.68 = 133.36

**E034001** u Cales per a localització serveis
6 u × 53.8 = 322.80

**E0305** m3 Excavació rases i pous, mitjans mecànics, cànon abocador
69.35 m3 × 11.12 = 771.17

| Amidament | Uts. | Llarg | Ample | Alt | Parcial |
|---|---|---|---|---|---|
| Col·lector Av. dels Arcs | 1 | 12 | 0.8 | 1.89 | 18.14 |
| T-314 | 1 | 17 | 0.6 | 1.5 | 15.30 |
| Camí Sant Joan | 1 | 21 | 0.6 | 1.5 | 18.90 |
| Pou registre | 4 | 1.5 | 1.5 | 1.89 | 17.01 |
| Total |  |  |  |  | 69.35 |

**E0317** m3 Rebliment i piconatge rasa 95% PM, material préstec, inclòs càrrega i transport
37.46 m3 × 8.11 = 303.80

| Amidament | Uts. | Llarg | Ample | Alt | Parcial |
|---|---|---|---|---|---|
| Col·lector Av. dels Arcs | 1 | 12 | 0.8 | 1.29 | 12.38 |
| T-314 | 1 | 17 | 0.6 | 1.1 | 11.22 |
| Camí Sant Joan | 1 | 21 | 0.6 | 1.1 | 13.86 |
| Total |  |  |  |  | 37.46 |

**E0322** m3 Sorra de riu en recobriment de tubs
14.88 m3 × 19.49 = 290.01

| Amidament | Uts. | Llarg | Ample | Alt | Parcial |
|---|---|---|---|---|---|
| Col·lector Av. dels Arcs | 1 | 12 | 0.8 | 0.6 | 5.76 |
| T-314 | 1 | 17 | 0.6 | 0.4 | 4.08 |
| Camí Sant Joan | 1 | 21 | 0.6 | 0.4 | 5.04 |
| Total |  |  |  |  | 14.88 |

**E0501** m3 Formigó HL-150 recobriment de tubs
14.88 m3 × 59.61 = 887.00

| Amidament | Uts. | Llarg | Ample | Alt | Parcial |
|---|---|---|---|---|---|
| Col·lector Av. dels Arcs | 1 | 12 | 0.8 | 0.6 | 5.76 |
| T-314 | 1 | 17 | 0.6 | 0.4 | 4.08 |
| Camí Sant Joan | 1 | 21 | 0.6 | 0.4 | 5.04 |
| Total |  |  |  |  | 14.88 |

**E0872** m Tub de PP corrugat doble capa Ø200 mm
38 m × 15.13 = 574.94

| Amidament | Uts. | Llarg | Parcial |
|---|---|---|---|
| T-314 | 1 | 17 | 17.00 |
| Camí Sant Joan | 1 | 21 | 21.00 |
| Total |  |  | 38 |

**E0875** m Tub de PP corrugat doble capa Ø400 mm
12 m × 24.41 = 292.92

| Amidament | Uts. | Llarg | Parcial |
|---|---|---|---|
| Col·lector Av. dels Arcs | 1 | 12 | 12.00 |
| Total |  |  | 12 |

**E0837B** u Pou registre DN1000 formigó, tapa Ø650 i bastiment fosa i pates, Hmax=2,00 m
4 u × 503.27 = 2013.08

**E0891** u Connexió de canonada amb col·lector existent
6 u × 158.13 = 948.78

| Amidament | Uts. | Parcial |
|---|---|---|
| connexió a pou existent | 6 | 6.00 |
| Total |  | 6 |

### 0405 OBRES ACCESSORIES
Import: 2575.12

**E99301** u Desmuntatge i posterior col·locació de porta metàl·lica existent a nova ubicació
2 u × 450.69 = 901.38
Desmuntatge de porta metàl·lica existent i posterior col·locació a la seva posició definitiva, tot inclòs.

| Codi | Ut | Descripció | Rendiment | Preu | Import |
|---|---|---|---|---|---|
| O0101 | h | Cap de colla | 1 | 20.6 | 20.60 |
| O0102 | h | Oficial 1ª | 5 | 20.46 | 102.30 |
| O0110 | h | Peó | 8 | 16.75 | 134.00 |
| M0214 | h | Camió grua | 4 | 42.073368 | 168.29 |
| %1613 | % | Despeses indirectes | 6 % | 425.19 | 25.51 |
|  |  | Total |  |  | 450.69 |

**E0429** u Porta de vehicles de 2 fulles, de fins a 4 m d'amplada, totalment acabada i col·locada (12/01/2007)
1 u × 1673.742 = 1673.74
Porta de vehicles de dues fulles, de característiques similars a l'existent, de fins a 4 m d'amplada, totalment acabada i col·locada

### 0406 ELEMENTS DIVERSOS (28/11/2016)
Import: 26000

**E1609A** pa A justificar per desviaments provissionals durant les obres (28/11/2016)
1 pa × 5000 = 5000.00
Partida alçada a justificar per realitzar desviaments provissionals durant les obres.

**E1601** pa A justificar obres no previstes i imprescindibles (28/11/2016)
1 pa × 12000 = 12000.00
Partida alçada a justificar per a obres no previstes i imprescindibles de realitzar.

**E1606** pa A justificar desviament de serveis existents (28/11/2016)
1 pa × 9000 = 9000.00
Partida alçada a justificar per desviament de serveis existents.

## 05 SENYALITZACIÓ, ABALISAMENT I SISTEMES DE CONTENCIÓ
Import: 36856.46

### 0501 SENYALITZACIÓ HORITZONTAL I ABALISAMENT
Import: 4384.27

**E0704** m Premarcatge de marca viària longitudinal
1387 m × 0.13 = 180.31

| Codi | Ut | Descripció | Rendiment | Preu | Import |
|---|---|---|---|---|---|
| O0101 | h | Cap de colla | 0.001 | 20.6 | 0.02 |
| O0110 | h | Peó | 0.006 | 16.75 | 0.10 |
| %1613 | % | Despeses indirectes | 6 % | 0.12 | 0.01 |
|  |  | Total |  |  | 0.13 |

| Amidament | Uts. | Llarg | Parcial |
|---|---|---|---|
| Eix 1 | 1 | 626 | 626.00 |
| Eix 2 | 1 | 212 | 212.00 |
| Eix 3 | 1 | 143 | 143.00 |
| Eix 4 | 1 | 147 | 147.00 |
| Eix 6 | 1 | 195 | 195.00 |
| Rotonda | 1 | 64 | 64.00 |
| Total |  |  | 1387 |

**E0706** m Marca viària longitudinal 15 cm. amplada, pintura acrílica
1387 m × 0.55 = 762.85
Marca viària longitudinal de 15 cm. d'amplada, amb pintura acrílica i microesferes de vidre, amb màquina autopropulsada.

| Codi | Ut | Descripció | Rendiment | Preu | Import |
|---|---|---|---|---|---|
| O0101 | h | Cap de colla | 0.001 | 20.6 | 0.02 |
| O0110 | h | Peó | 0.002 | 16.75 | 0.03 |
| P1422 | kg | Pintura (material; 12/01/2009) | 0.135 | 2.26644 | 0.31 |
| P1421 | kg | Microesferes de vidre (material; 12/01/2009) | 0.082 | 0.958086 | 0.08 |
| M0220 | h | Escombradora autopropulsada | 0.001 | 42.145482 | 0.04 |
| M0224 | h | Màquina pintura bandes autop. (maquinària; 12/01/2009) | 0.001 | 41.56857 | 0.04 |
| %1613 | % | Despeses indirectes | 6 % | 0.52 | 0.03 |
|  |  | Total |  |  | 0.55 |

| Amidament | Uts. | Llarg | Parcial |
|---|---|---|---|
| Eix 1 | 1 | 626 | 626.00 |
| Eix 2 | 1 | 212 | 212.00 |
| Eix 3 | 1 | 143 | 143.00 |
| Eix 4 | 1 | 147 | 147.00 |
| Eix 6 | 1 | 195 | 195.00 |
| Rotonda | 1 | 64 | 64.00 |
| Total |  |  | 1387 |

**E0732** m Marca viària transversal 40 cm. amplada, pintura blanca
50 m × 1.43 = 71.50
Marca viària transversal de 40 cm. d'amplada, amb pintura blanca i microesferes de vidre, amb màquina autopropulsada.

| Codi | Ut | Descripció | Rendiment | Preu | Import |
|---|---|---|---|---|---|
| O0101 | h | Cap de colla | 0.001 | 20.6 | 0.02 |
| O0110 | h | Peó | 0.003 | 16.75 | 0.05 |
| P1422 | kg | Pintura | 0.4 | 2.26644 | 0.91 |
| P1421 | kg | Microesferes de vidre | 0.3 | 0.958086 | 0.29 |
| M0220 | h | Escombradora autopropulsada | 0.001 | 42.145482 | 0.04 |
| M0224 | h | Màquina pintura bandes autop. | 0.001 | 41.56857 | 0.04 |
| %1613 | % | Despeses indirectes | 6 % | 1.35 | 0.08 |
|  |  | Total |  |  | 1.43 |

| Amidament | Uts. | Llarg | Parcial |
|---|---|---|---|
| Línies detenció | 1 | 50 | 50.00 |
| Total |  |  | 50 |

**E0708** m2 Marca viària transversal, fletxes, inscripcions i zebrats, pintura acrílica
146.68 m2 × 11.33 = 1661.88
Marca viària transversal, fletxes, inscripcions i zebrats, amb pintura acrílica i microesferes de vidre, totalment acabada.

| Codi | Ut | Descripció | Rendiment | Preu | Import |
|---|---|---|---|---|---|
| O0101 | h | Cap de colla | 0.095 | 20.6 | 1.96 |
| O0110 | h | Peó | 0.286 | 16.75 | 4.79 |
| P1422 | kg | Pintura | 0.9 | 2.26644 | 2.04 |
| P1421 | kg | Microesferes de vidre | 0.55 | 0.958086 | 0.53 |
| M0220 | h | Escombradora autopropulsada | 0.002 | 42.145482 | 0.08 |
| M0224 | h | Màquina pintura bandes autop. | 0.031 | 41.56857 | 1.29 |
| %1613 | % | Despeses indirectes | 6 % | 10.69 | 0.64 |
|  |  | Total |  |  | 11.33 |

| Amidament | Uts. | Llarg | Ample | Parcial |
|---|---|---|---|---|
| Passos vianants | 8 | 4 | 0.5 | 16.00 |
| Zebrejats | 1 | 28 | 4 | 112.00 |
|  | 1 | 6.32 |  | 6.32 |
| stops M-6.4 | 2 | 3.18 |  | 6.36 |
| ceda el pas | 4 | 1.5 |  | 6.00 |
| Total |  |  |  | 146.68 |

**E0708BO** m Pintura en vorades de color alternatiu blanc i vermell.
242.59 m × 4.14 = 1004.32
Pintura acrilica en vorades de color alternatiu blanc i vermell, totalment acabada.

| Codi | Ut | Descripció | Rendiment | Preu | Import |
|---|---|---|---|---|---|
| O0101 | h | Cap de colla | 0.04 | 20.6 | 0.82 |
| O0110 | h | Peó | 0.11 | 16.75 | 1.84 |
| P1422 | kg | Pintura | 0.297 | 2.26644 | 0.67 |
| M0220 | h | Escombradora autopropulsada | 0.002 | 42.145482 | 0.08 |
| M0224 | h | Màquina pintura bandes autop. | 0.012 | 41.56857 | 0.50 |
| %1613 | % | Despeses indirectes | 6 % | 3.91 | 0.23 |
|  |  | Total |  |  | 4.14 |

| Amidament | Uts. | Llarg | Parcial |
|---|---|---|---|
| Rotonda | 1 | 64 | 64.00 |
| Isletas | 1 | 12.74 | 12.74 |
|  | 2 | 11.78 | 23.56 |
|  | 1 | 9.98 | 9.98 |
| Illetes agrofolch | 1 | 35.31 | 35.31 |
|  | 1 | 34 | 34.00 |
| Vorada ctra. T-314 | 1 | 63 | 63.00 |
| Total |  |  | 242.59 |

**E0787** m2 Eliminació marques viàries amb qualssevol procediments
21.75 m2 × 25.56 = 555.93
Eliminació de les marques viàries amb qualssevol dels següents procediments: aigua a perssió, projecció d'abrasius o fresat, mitjançant utilització de sistemes fixos rotatoris o flotants horitzontals.

| Codi | Ut | Descripció | Rendiment | Preu | Import |
|---|---|---|---|---|---|
| O0101 | h | Cap de colla | 0.025 | 20.6 | 0.52 |
| O0102 | h | Oficial 1ª | 0.12 | 20.46 | 2.46 |
| O0110 | h | Peó | 0.24 | 16.75 | 4.02 |
| M0242 | h | Fresadora | 0.12 | 133.009122 | 15.96 |
| %1616 | % | Eines i medis auxiliars (02/09/2009) | 5 % | 22.96 | 1.15 |
| %1613 | % | Despeses indirectes | 6 % | 24.11 | 1.45 |
|  |  | Total |  |  | 25.56 |

| Amidament | Uts. | Llarg | Ample | Parcial |
|---|---|---|---|---|
| Eix 1 | 1 | 145 | 0.15 | 21.75 |
| Total |  |  |  | 21.75 |

**E0781C** u Pilona tubular flexible Ø100 mm., h=1000 mm banda reflectant
3 u × 49.16 = 147.48
Pilona tubular flexible de Ø100x1000 mm d'alçada, color negre, amb banda reflectant, segons plànols, totalment col·locada.

| Codi | Ut | Descripció | Rendiment | Preu | Import |
|---|---|---|---|---|---|
| O0102 | h | Oficial 1ª | 0.15 | 20.46 | 3.07 |
| O0110 | h | Peó | 0.3 | 16.75 | 5.03 |
| P0504 | m3 | Formigó HM-20 posat a l'obra | 0.05 | 52 | 2.60 |
| P1477D | u | Pilona tubular flexible Ø100 mm., h=1000 mm amb banda reflectant, color negre (material; 23/07/1998) | 1 | 34 | 34.00 |
| M0214 | h | Camió grua | 0.04 | 42.073368 | 1.68 |
| %1613 | % | Despeses indirectes | 6 % | 46.38 | 2.78 |
|  |  | Total |  |  | 49.16 |

### 0502 SENYALITZACIÓ VERTICAL
Import: 14814.37

**E0731** u Retirada de senyal a magatzem de Diputació
25 u × 13.24 = 331.00
Retirada de senyal, inclòs càrrega i transport al magatzem de Diputació.

| Codi | Ut | Descripció | Rendiment | Preu | Import |
|---|---|---|---|---|---|
| O0101 | h | Cap de colla | 0.1 | 20.6 | 2.06 |
| O0110 | h | Peó | 0.4 | 16.75 | 6.70 |
| M0212B | h | Camió de trabuc de 20 t | 0.1 | 37.33 | 3.73 |
| %1613 | % | Despeses indirectes | 6 % | 12.49 | 0.75 |
|  |  | Total |  |  | 13.24 |

**E0731E** u Trasllat de panell publicitari existent de qualsevol tipus
1 u × 195.02 = 195.02
Trasllat de panell publicitari existent de qualsevol tipus a nova ubicació, incloent la demolició de la base de formigó de la senyal existent, l'excavació i construcció de la nova base de formigó, la reposició de panot i tots els treballs i materials necessaris per deixar la partida acabada.

| Codi | Ut | Descripció | Rendiment | Preu | Import |
|---|---|---|---|---|---|
| O0101 | h | Cap de colla | 3 | 20.6 | 61.80 |
| O0110 | h | Peó | 3 | 16.75 | 50.25 |
| M0212B | h | Camió de trabuc de 20 t | 0.5 | 37.33 | 18.67 |
| P1609 | m3 | Excavació de terres | 0.72 | 11.118 | 8.00 |
| E0502 | m3 | Formigó HM-20 fonaments | 0.72 | 62.85 | 45.25 |
| %1613 | % | Despeses indirectes | 6 % | 183.97 | 11.04 |
|  |  | Total |  |  | 195.02 |

**E0731C** u Trasllat de senyal d'indicació o orientació existent
2 u × 41.47 = 82.94
Trasllat de senyal d'indicació o orientació existent , inclosa fonamentació.

| Codi | Ut | Descripció | Rendiment | Preu | Import |
|---|---|---|---|---|---|
| O0101 | h | Cap de colla | 0.1 | 20.6 | 2.06 |
| O0110 | h | Peó | 0.4 | 16.75 | 6.70 |
| M0212B | h | Camió de trabuc de 20 t | 0.1 | 37.33 | 3.73 |
| P1609 | m3 | Excavació de terres | 0.36 | 11.118 | 4.00 |
| E0502 | m3 | Formigó HM-20 fonaments | 0.36 | 62.85 | 22.63 |
| %1613 | % | Despeses indirectes | 6 % | 39.12 | 2.35 |
|  |  | Total |  |  | 41.47 |

**E0709** u Placa reflectora triangular L=90 cm., nivell 2 HIP
10 u × 93.72 = 937.20
Placa reflectora triangular de 90 cm. de costat, per a senyals de trànsit, nivell 2 HIP, inclòs ancoratges i cargoleria.

| Codi | Ut | Descripció | Rendiment | Preu | Import |
|---|---|---|---|---|---|
| O0102 | h | Oficial 1ª | 0.175 | 20.46 | 3.5805 |
| O0110 | h | Peó | 0.2 | 16.75 | 3.3500 |
| P1401 | u | Placa triang. reflect. 90 cm. (material; 12/01/2009) | 1 | 81.48882 | 81.4888 |
| %1613 | % | Despeses indirectes | 6 % | 88.4193 | 5.3052 |
|  |  | Total |  |  | 93.72 |

**E0711** u Placa reflectora circular Ø60 cm, nivell 2 HIP
11 u × 87.73 = 965.03
Placa reflectora circular de 60 cm. de diàmetre, per a senyals de trànsit, nivell 2 HIP, inclòs ancoratges i cargoleria.

| Codi | Ut | Descripció | Rendiment | Preu | Import |
|---|---|---|---|---|---|
| O0102 | h | Oficial 1ª | 0.175 | 20.46 | 3.58 |
| O0110 | h | Peó | 0.2 | 16.75 | 3.35 |
| P1403 | u | Placa circular reflect. 60 cm. (material; 12/01/2009) | 1 | 75.833022 | 75.83 |
| %1613 | % | Despeses indirectes | 6 % | 82.76 | 4.97 |
|  |  | Total |  |  | 87.73 |

**E0715** u Placa reflectora quadrada de 60 cm. costat, nivell 2 HIP
4 u × 76.53 = 306.12
Placa reflectora quadrada de 60 cm. de costat, per a senyals de trànsit, nivell 2 HIP, inclòs ancoratges i cargoleria.

| Codi | Ut | Descripció | Rendiment | Preu | Import |
|---|---|---|---|---|---|
| O0102 | h | Oficial 1ª | 0.175 | 20.46 | 3.58 |
| O0110 | h | Peó | 0.2 | 16.75 | 3.35 |
| P1408 | u | Placa infor. refl. 60x60 cm. (material; 12/01/2009) | 1 | 65.273472 | 65.27 |
| %1613 | % | Despeses indirectes | 6 % | 72.20 | 4.33 |
|  |  | Total |  |  | 76.53 |

**E0713** u Placa reflectora octogonal 60 cm. doble apotema, nivell 2 HIP
1 u × 105.17 = 105.17
Placa reflectora octogonal de 60 cm. de doble apotema, per a senyals de trànsit, nivell 2 HIP, inclòs ancoratges i cargoleria.

| Codi | Ut | Descripció | Rendiment | Preu | Import |
|---|---|---|---|---|---|
| O0102 | h | Oficial 1ª | 0.175 | 20.46 | 3.58 |
| O0110 | h | Peó | 0.2 | 16.75 | 3.35 |
| P1425 | u | Placa octog. reflect. 60 cm. (material; 12/01/2009) | 1 | 92.285316 | 92.29 |
| %1613 | % | Despeses indirectes | 6 % | 99.22 | 5.95 |
|  |  | Total |  |  | 105.17 |

**E0729** u Fonamentació de senyals
22 u × 25.25 = 555.50
Fonamentació de senyals, totalment acabada.

| Codi | Ut | Descripció | Rendiment | Preu | Import |
|---|---|---|---|---|---|
| O0101 | h | Cap de colla | 0.12 | 20.6 | 2.47 |
| O0110 | h | Peó | 0.48 | 16.75 | 8.04 |
| P1609 | m3 | Excavació de terres | 0.18 | 11.118 | 2.00 |
| E0502 | m3 | Formigó HM-20 fonaments | 0.18 | 62.85 | 11.31 |
| %1613 | % | Despeses indirectes | 6 % | 23.82 | 1.43 |
|  |  | Total |  |  | 25.25 |

**E0725** m Suport rectangular d'acer galvanitzat de 80x40x2 mm.
57.6 m × 15.39 = 886.46
Suport rectangular d'acer galvanitzat de 80x40x2 mm., col.locat.

| Codi | Ut | Descripció | Rendiment | Preu | Import |
|---|---|---|---|---|---|
| O0102 | h | Oficial 1ª | 0.05 | 20.46 | 1.02 |
| O0110 | h | Peó | 0.09 | 16.75 | 1.51 |
| P1417 | m | Suport tub acer galv. 80x40x2mm. (material; 12/01/2009) | 1 | 11.991528 | 11.99 |
| %1613 | % | Despeses indirectes | 6 % | 14.52 | 0.87 |
|  |  | Total |  |  | 15.39 |

| Amidament | Uts. | Llarg | Parcial |
|---|---|---|---|
|  | 18 | 3.2 | 57.60 |
| Total |  |  | 57.6 |

**E0739** m Suport rectangular d'acer galvanitzat de 100x50x3 mm.
16 m × 24.7 = 395.20
Suport rectangular d'acer galvanitzat de 100x50x3 mm.,col·locat.

| Codi | Ut | Descripció | Rendiment | Preu | Import |
|---|---|---|---|---|---|
| O0102 | h | Oficial 1ª | 0.05 | 20.46 | 1.02 |
| O0110 | h | Peó | 0.09 | 16.75 | 1.51 |
| P1440 | m | Suport acer galv. 100x50x3 mm (material; 12/01/2009) | 1 | 20.768832 | 20.77 |
| %1613 | % | Despeses indirectes | 6 % | 23.30 | 1.40 |
|  |  | Total |  |  | 24.7 |

| Amidament | Uts. | Llarg | Parcial |
|---|---|---|---|
| senyals dobles | 4 | 4 | 16.00 |
| Total |  |  | 16 |

**E0755** m2 Placa d'alumini fins a 0,25 m², nivell 2 HIP, amb abraçadores
0.38 m2 × 283.46 = 107.71
Placa d'alumini fins a 0,25 m², per a senyals de trànsit senyals d'orientació, amb revestiment reflectant nivell 2 HIP, inclosos abraçadores d'unió al suport i cargoleria corresponent, totalment col·locada.

| Codi | Ut | Descripció | Rendiment | Preu | Import |
|---|---|---|---|---|---|
| O0101 | h | Cap de colla | 0.15 | 20.6 | 3.090 |
| O0102 | h | Oficial 1ª | 0.3 | 20.46 | 6.138 |
| O0110 | h | Peó | 0.4 | 16.75 | 6.700 |
| P1495 | m2 | Placa d'alumini fins 0,25 m2 (material; 11/03/2009) | 1 | 251.49 | 251.490 |
| %1613 | % | Despeses indirectes | 6 % | 267.418 | 16.045 |
|  |  | Total |  |  | 283.46 |

| Amidament | Uts. | Llarg | Parcial |
|---|---|---|---|
| PS eix 2 | 1 | 0.136 | 0.14 |
| PS eix 4 | 1 | 0.136 | 0.14 |
| DF eje 4 | 1 | 0.097 | 0.10 |
| Total |  |  | 0.38 |

**E0756** m2 Placa d'alumini >0,25 m² i <0,50 m², nivell 2 HIP, amb abraçadores
9.02 m2 × 264.19 = 2382.99
Placa d'alumini superior a 0,25 m² i fins a 0,50 m², per a d'orientació, amb revestiment reflectant HIP nivell 2, inclosos abraçadores d'unió al suport i cargoleria corresponent, totalment col·locada.

| Codi | Ut | Descripció | Rendiment | Preu | Import |
|---|---|---|---|---|---|
| O0101 | h | Cap de colla | 0.15 | 20.6 | 3.09 |
| O0102 | h | Oficial 1ª | 0.3 | 20.46 | 6.14 |
| O0110 | h | Peó | 0.4 | 16.75 | 6.70 |
| P1496 | m2 | Placa d'alumini de 0,25 a 0,50 m2 (material; 11/03/2009) | 1 | 233.31 | 233.31 |
| %1613 | % | Despeses indirectes | 6 % | 249.24 | 14.95 |
|  |  | Total |  |  | 264.19 |

| Amidament | Uts. | Llarg | Parcial |
|---|---|---|---|
| PS eix 1 | 1 | 0.324 | 0.32 |
| PS eix 2 | 1 | 2.986 | 2.99 |
| PSeje 3 | 1 | 0.324 | 0.32 |
| PS eje 4 | 1 | 2.09 | 2.09 |
| DF eje 1 | 1 | 1.195 | 1.20 |
| DF eje 2 | 1 | 0.299 | 0.30 |
| DF eje 3 | 1 | 0.597 | 0.60 |
| DF eje 4 | 1 | 1.195 | 1.20 |
| Total |  |  | 9.02 |

**E0757** m2 Placa d'alumini >0,50 m² i <1,00 m², nivell 2 HIP, amb abraçadores
9.88 m2 × 220.3 = 2176.56
Placa d'alumini superior a 0,50 m² i fins a 1,00 m², per a senyals de trànsit d'orientació, amb revestiment reflectant HIP nivell 2, inclosos abraçadores d'unió al suport i cargoleria corresponent, totalment col·locada.

| Codi | Ut | Descripció | Rendiment | Preu | Import |
|---|---|---|---|---|---|
| O0101 | h | Cap de colla | 0.15 | 20.6 | 3.09 |
| O0102 | h | Oficial 1ª | 0.3 | 20.46 | 6.14 |
| O0110 | h | Peó | 0.4 | 16.75 | 6.70 |
| P1497 | m2 | Placa d'alumini de 0,50 m2 a 1,00 m2 (material; 11/03/2009) | 1 | 191.9 | 191.90 |
| %1613 | % | Despeses indirectes | 6 % | 207.83 | 12.47 |
|  |  | Total |  |  | 220.3 |

| Amidament | Uts. | Llarg | Parcial |
|---|---|---|---|
| PS eje 1 | 1 | 4.61 | 4.61 |
| PSeje 3 | 1 | 5.269 | 5.27 |
| Total |  |  | 9.88 |

**E0758B** m2 Placa d'alumini >1,50 m² , nivell 2 HIP, amb abraçadores
3.31 m2 × 166.77 = 552.01
Placa d'alumini superior a 1,50 m² , per a senyals de trànsit d'orientació, amb revestiment reflectant HIP nivell 2, inclosos abraçadores d'unió al suport i cargoleria corresponent, totalment col·locada.

| Codi | Ut | Descripció | Rendiment | Preu | Import |
|---|---|---|---|---|---|
| O0101 | h | Cap de colla | 0.15 | 20.6 | 3.09 |
| O0102 | h | Oficial 1ª | 0.3 | 20.46 | 6.14 |
| O0110 | h | Peó | 0.4 | 16.75 | 6.70 |
| P1498B | m2 | Placa d'alumini superior a 1,50 m2 (material; 11/03/2009) | 1 | 141.4 | 141.40 |
| %1613 | % | Despeses indirectes | 6 % | 157.33 | 9.44 |
|  |  | Total |  |  | 166.77 |

| Amidament | Uts. | Parcial |
|---|---|---|
| PS1 eix 1 | 3.305 | 3.31 |
| Total |  | 3.31 |

**E0730** u Fonamentació de cartell de pre-senyalització
9 u × 112.21 = 1009.89
Fonamentació de cartell de pre-senyalització, totalment acabada.

| Codi | Ut | Descripció | Rendiment | Preu | Import |
|---|---|---|---|---|---|
| O0101 | h | Cap de colla | 0.12 | 20.6 | 2.47 |
| O0102 | h | Oficial 1ª | 0.36 | 20.46 | 7.37 |
| O0110 | h | Peó | 1.2 | 16.75 | 20.10 |
| P1609 | m3 | Excavació de terres | 1.175 | 11.118 | 13.06 |
| E0502 | m3 | Formigó HM-20 fonaments | 1 | 62.85 | 62.85 |
| %1613 | % | Despeses indirectes | 6 % | 105.85 | 6.35 |
|  |  | Total |  |  | 112.21 |

**E0744** u Base d'acer galvanitzat per a suport de 76 mm.
1 u × 104.04 = 104.04

| Codi | Ut | Descripció | Rendiment | Preu | Import |
|---|---|---|---|---|---|
| O0102 | h | Oficial 1ª | 0.05 | 20.46 | 1.02 |
| O0110 | h | Peó | 0.09 | 16.75 | 1.51 |
| P1471 | u | Base d'acer galvanit. suport 76 mm. (material; 23/07/1998) | 1 | 95.62 | 95.62 |
| %1613 | % | Despeses indirectes | 6 % | 98.15 | 5.89 |
|  |  | Total |  |  | 104.04 |

| Amidament | Uts. | Parcial |
|---|---|---|
| DF eje 2 | 1 | 1.00 |
| Total |  | 1 |

**E0744A** u Base d'acer galvanitzat per a suport de 90 mm.
1 u × 111.89 = 111.89
Base d'acer galvanitzat per a suport de 90 mm. col·locada.

| Codi | Ut | Descripció | Rendiment | Preu | Import |
|---|---|---|---|---|---|
| O0102 | h | Oficial 1ª | 0.05 | 20.46 | 1.02 |
| O0110 | h | Peó | 0.09 | 16.75 | 1.51 |
| P1471A | u | Base d'acer galvanit. suport 90 mm. (material; 12/01/2009) | 1 | 103.02 | 103.02 |
| %1613 | % | Despeses indirectes | 6 % | 105.55 | 6.33 |
|  |  | Total |  |  | 111.89 |

| Amidament | Uts. | Parcial |
|---|---|---|
| DF eje 3 | 1 | 1.00 |
| Total |  | 1 |

**E0744B** u Base d'acer galvanitzat per a suport de 114 mm.
2 u × 133.86 = 267.72
Base d'acer galvanitzat per a suport de 114 mm. col·locada.

| Codi | Ut | Descripció | Rendiment | Preu | Import |
|---|---|---|---|---|---|
| O0102 | h | Oficial 1ª | 0.05 | 20.46 | 1.02 |
| O0110 | h | Peó | 0.09 | 16.75 | 1.51 |
| P1471B | u | Base d'acer galvanit. suport 114 mm. (material; 12/01/2009) | 1 | 123.747624 | 123.75 |
| %1613 | % | Despeses indirectes | 6 % | 126.28 | 7.58 |
|  |  | Total |  |  | 133.86 |

| Amidament | Uts. | Parcial |
|---|---|---|
| DF eje 1 | 1 | 1.00 |
| DF eje 4 | 1 | 1.00 |
| Total |  | 2 |

**E0744C** u Base d'acer galvanitzat per a suport de Ø140/Ø168 mm.
5 u × 163.66 = 818.30
Base d'acer galvanitzat per a suport de 140 mm., col·locada.

| Codi | Ut | Descripció | Rendiment | Preu | Import |
|---|---|---|---|---|---|
| O0102 | h | Oficial 1ª | 0.05 | 20.46 | 1.02 |
| O0110 | h | Peó | 0.09 | 16.75 | 1.51 |
| P1471C | u | Base d'acer galvanit. suport 140 mm. (material; 12/01/2009) | 1 | 151.872084 | 151.87 |
| %1613 | % | Despeses indirectes | 6 % | 154.40 | 9.26 |
|  |  | Total |  |  | 163.66 |

| Amidament | Uts. | Parcial |
|---|---|---|
| PS1 eje 1 | 1 | 1.00 |
| PS eje 2 | 1 | 1.00 |
| PS eje 4 | 1 | 1.00 |
| PS eje 1 | 1 | 1.00 |
| PSeje 3 | 1 | 1.00 |
| Total |  | 5 |

**E0738B** m Pal d'alumini anoditzat color plata, Ø76 mm. MB
2.85 m × 27.79 = 79.20
Pal d'alumini anoditzat color plata, estriat, de 76 mm. de diàmetre MB, col·locat.

| Codi | Ut | Descripció | Rendiment | Preu | Import |
|---|---|---|---|---|---|
| O0102 | h | Oficial 1ª | 0.05 | 20.46 | 1.02 |
| O0110 | h | Peó | 0.09 | 16.75 | 1.51 |
| P1481 | m | Pal alumini diàmetre 76 mm. MB (material; 12/01/2009) | 1 | 23.6946 | 23.69 |
| %1613 | % | Despeses indirectes | 6 % | 26.22 | 1.57 |
|  |  | Total |  |  | 27.79 |

| Amidament | Uts. | Llarg | Parcial |
|---|---|---|---|
| DF eje 2 | 1 | 2.85 | 2.85 |
| Total |  |  | 2.85 |

**E0745** m Pal d'alumini anoditzat color plata, Ø90 mm. MC
6.61 m × 34.86 = 230.42
Pal d'alumini anoditzat color plata, estriat, de 90 mm. de diàmetre MC, col·locat.

| Codi | Ut | Descripció | Rendiment | Preu | Import |
|---|---|---|---|---|---|
| O0102 | h | Oficial 1ª | 0.05 | 20.46 | 1.02 |
| O0110 | h | Peó | 0.09 | 16.75 | 1.51 |
| P1472 | m | Pal alumini diàmetre 90 mm. MC (material; 23/07/1998) | 1 | 30.36 | 30.36 |
| %1613 | % | Despeses indirectes | 6 % | 32.89 | 1.97 |
|  |  | Total |  |  | 34.86 |

| Amidament | Uts. | Llarg | Parcial |
|---|---|---|---|
| DF eje 1 | 1 | 1.675 | 1.68 |
| DF eje 3 | 1 | 3.075 | 3.08 |
| DF eje 4 | 1 | 1.85 | 1.85 |
| Total |  |  | 6.61 |

**E0746** m Pal d'alumini anoditzat color plata, Ø114 mm. MD
7.45 m × 39.99 = 297.93
Pal d'alumini anoditzat color plata, estriat, de 114 mm. de diàmetre MD, col·locat.

| Codi | Ut | Descripció | Rendiment | Preu | Import |
|---|---|---|---|---|---|
| O0102 | h | Oficial 1ª | 0.05 | 20.46 | 1.02 |
| O0110 | h | Peó | 0.09 | 16.75 | 1.51 |
| P1473 | m | Pal alumini diàmetre 114 mm. MD (material; 23/07/1998) | 1 | 35.2 | 35.20 |
| %1613 | % | Despeses indirectes | 6 % | 37.73 | 2.26 |
|  |  | Total |  |  | 39.99 |

| Amidament | Uts. | Llarg | Parcial |
|---|---|---|---|
| PS eje 4 | 1 | 2.745 | 2.75 |
| DF eje 1 | 1 | 2.35 | 2.35 |
| DF eje 4 | 1 | 2.35 | 2.35 |
| Total |  |  | 7.45 |

**E0746A** m Pal d'alumini anoditzat color plata, Ø114/Ø140 mm. ME
12.32 m × 60.02 = 739.45
Pal d'alumini anoditzat color plata, estriat, de 114 mm. de diàmetre MF, col·locat.

| Codi | Ut | Descripció | Rendiment | Preu | Import |
|---|---|---|---|---|---|
| O0102 | h | Oficial 1ª | 0.05 | 20.46 | 1.02 |
| O0110 | h | Peó | 0.09 | 16.75 | 1.51 |
| P1473A | m | Pal alumini diàmetre 114 o 140 mm. ME (material; 12/01/2009) | 1 | 54.0855 | 54.09 |
| %1613 | % | Despeses indirectes | 6 % | 56.62 | 3.40 |
|  |  | Total |  |  | 60.02 |

| Amidament | Uts. | Llarg | Parcial |
|---|---|---|---|
| PS1 eje 1 | 1 | 2.35 | 2.35 |
| PS eje 1 | 1 | 3.645 | 3.65 |
| PS eje 2 | 1 | 2.35 | 2.35 |
| PSeje 3 | 1 | 3.97 | 3.97 |
| Total |  |  | 12.32 |

**E0746B** m Pal d'alumini anoditzat color plata, Ø140 mm. MF
4.7 m × 97.94 = 460.32
Pal d'alumini anoditzat color plata, estriat, de 140 mm. de diàmetre MF, col·locat.

| Codi | Ut | Descripció | Rendiment | Preu | Import |
|---|---|---|---|---|---|
| O0102 | h | Oficial 1ª | 0.05 | 20.46 | 1.02 |
| O0110 | h | Peó | 0.09 | 16.75 | 1.51 |
| P1473B | m | Pal alumini diàmetre 140 mm. MF (material; 23/07/1998) | 1 | 89.87 | 89.87 |
| %1613 | % | Despeses indirectes | 6 % | 92.40 | 5.54 |
|  |  | Total |  |  | 97.94 |

| Amidament | Uts. | Llarg | Parcial |
|---|---|---|---|
| PS eje 1 | 1 | 2.35 | 2.35 |
| PSeje 3 | 1 | 2.35 | 2.35 |
| Total |  |  | 4.7 |

**E0741** u Fita de fosa senyalització límit Diputació h=70cm
10 u × 71.63 = 716.30
Fita de fosa per a senyalització de límit Diputació de 70 cm d'alçada i 12 cm. de diàmetre, tipus Barcelona o similar, inclòs excavació, formigó HM-20 i ancoratges en fonament i inscripció, col·locada.

| Codi | Ut | Descripció | Rendiment | Preu | Import |
|---|---|---|---|---|---|
| O0102 | h | Oficial 1ª | 0.15 | 20.46 | 3.069 |
| O0110 | h | Peó | 0.25 | 16.75 | 4.188 |
| P1609 | m3 | Excavació de terres | 0.15 | 11.118 | 1.668 |
| P0504 | m3 | Formigó HM-20 posat a l'obra | 0.1 | 52 | 5.200 |
| P1470 | u | Fita de fosa h=70 d=12 (material; 23/07/1998) | 1 | 44 | 44.000 |
| P1680 | u | Placa, perns i cargoleria per ancoratge | 1 | 7.510158 | 7.510 |
| M0235 | h | Equip de soldadura elèctrica | 0.1 | 14.546424 | 1.455 |
| M0226 | h | Grup electrògen de 20/30 kVA | 0.1 | 4.73892 | 0.474 |
| %1613 | % | Despeses indirectes | 6 % | 67.564 | 4.054 |
|  |  | Total |  |  | 71.63 |

### 0503 SISTEMES DE CONTENCIÓ
Import: 17657.82

**E0214** m Desmuntatge barrera de seguretat flexible i demolició ancoratges
80 m × 6.72 = 537.60
Desmuntatge de barrera de seguretat flexible i demolició d'ancoratges amb base de formigó,inclòs p.p. de suports i transport a abocador o magatzem, i cànon.

| Codi | Ut | Descripció | Rendiment | Preu | Import |
|---|---|---|---|---|---|
| O0102 | h | Oficial 1ª | 0.05 | 20.46 | 1.02 |
| O0110 | h | Peó | 0.1 | 16.75 | 1.68 |
| M0201 | h | Compressor amb dos martells | 0.02 | 21.088194 | 0.42 |
| M0207 | h | Retroexcavadora | 0.01 | 59.41 | 0.59 |
| M0229 | h | Electrobomba sumergible 20 kW | 0.1 | 7.05687 | 0.71 |
| M0212B | h | Camió de trabuc de 20 t | 0.03 | 37.33 | 1.12 |
| P1613 | u | Cànon d'abocador | 1 | 0.8 | 0.80 |
| %1613 | % | Despeses indirectes | 6 % | 6.34 | 0.38 |
|  |  | Total |  |  | 6.72 |

| Amidament | Uts. | Llarg | Parcial |
|---|---|---|---|
| T-314 costat dret | 1 | 80 | 80.00 |
| Total |  |  | 80 |

**E1197** m Barrera de seguretat mixta de fusta-metall, nivell contenció N2
148 m × 91.26 = 13506.48
Barrera de seguretat mixta de fusta-metall homologada, nivell de contenció N2, formada per trams de 4 metres amb ànima de ferro galvanitzada en calent i recoberta de fusta. Verticals de 160 mm de diàmetre i alçada de 700 mm i els horitzontals de 18 mm. de diàmetre, inclòs elements de fixació, materials auxiliars, enclavament i soldadures.

| Codi | Ut | Descripció | Rendiment | Preu | Import |
|---|---|---|---|---|---|
| O0101 | h | Cap de colla | 0.05 | 20.6 | 1.03 |
| O0102 | h | Oficial 1ª | 0.25 | 20.46 | 5.12 |
| O0110 | h | Peó | 0.25 | 16.75 | 4.19 |
| P1609 | m3 | Excavació de terres | 0.13 | 11.118 | 1.45 |
| P1197 | m | Barrera de seguretat de fusta-metall amb ànima d'acer galv. (material; 23/07/1998) | 1 | 72.54 | 72.54 |
| M0253 | h | Màquina per a clavar muntants metàl·lics (maquinària; 12/01/2009) | 0.04 | 43.968936 | 1.76 |
| %1613 | % | Despeses indirectes | 6 % | 86.09 | 5.17 |
|  |  | Total |  |  | 91.26 |

| Amidament | Uts. | Llarg | Parcial |
|---|---|---|---|
| T-314 costat dret | 1 | 80 | 80.00 |
| T-314-Camí Sant Joan | 1 | 68 | 68.00 |
| Total |  |  | 148 |

**E1197A** u Extrem de 12 m de barrera de seguretat mixta de fusta-metall
2 u × 1568.19 = 3136.38
Extrem de 12 m mínim de barrera de seguretat mixta de fusta-metall, amb abatiment o encastament en talús del desmunt, galvanitzada en calent, incloent tanca de secció doble ona, pals cada 2 m, xapes de reforç, peça en angle, topall final, elements de fixació, peça reflectora a dues cares, inclòs enclavament i soldadures, totalment col·locat.

| Codi | Ut | Descripció | Rendiment | Preu | Import |
|---|---|---|---|---|---|
| O0101 | h | Cap de colla | 0.25 | 20.6 | 5.15 |
| O0102 | h | Oficial 1ª | 1 | 20.46 | 20.46 |
| O0110 | h | Peó | 1 | 16.75 | 16.75 |
| P1424A | u | Extrem de 12 metres de fusta-metall (material; 23/07/1998) | 1 | 1429.03 | 1429.03 |
| P1424 | u | Part proporc. mater. barreres (material; 11/05/2010) | 1 | 6.2822 | 6.28 |
| M0253 | h | Màquina per a clavar muntants metàl·lics | 0.04 | 43.968936 | 1.76 |
| %1613 | % | Despeses indirectes | 6 % | 1479.43 | 88.77 |
|  |  | Total |  |  | 1568.19 |

**E1197B** u Terminal en forma de cua de peix mixt de fusta-metall
2 u × 76.48 = 152.96
Terminal en forma de cua de peix per a barrera de seguretat mixta de fusta-metall, secció doble ona, inclòs elements de fixació, peça reflectora, totalment col·locat.

| Codi | Ut | Descripció | Rendiment | Preu | Import |
|---|---|---|---|---|---|
| O0101 | h | Cap de colla | 0.02 | 20.6 | 0.41 |
| O0102 | h | Oficial 1ª | 0.05 | 20.46 | 1.02 |
| O0110 | h | Peó | 0.05 | 16.75 | 0.84 |
| P1448A | u | Terminal en forma de cua de peix mixta de fusta-metall (material; 23/07/1998) | 1 | 63.6 | 63.60 |
| P1424 | u | Part proporc. mater. barreres | 1 | 6.2822 | 6.28 |
| %1613 | % | Despeses indirectes | 6 % | 72.15 | 4.33 |
|  |  | Total |  |  | 76.48 |

**E0736** m Barrera de seguretat enclavada BMSNA4/T
10 m × 32.44 = 324.40
Barrera de seguretat metàl·lica simple amb separador, tipus BMSNA4/T o similar, inclòs enclavament, soldadures i material auxiliar, pal de perfil tubular de 120x55 mm cada 4 m, peça reflectora a dues cares cada 8m, topall final si s'escau, totalment col·locada en recta o corba de qualsevol radi.

| Codi | Ut | Descripció | Rendiment | Preu | Import |
|---|---|---|---|---|---|
| O0101 | h | Cap de colla | 0.02 | 20.6 | 0.41 |
| O0102 | h | Oficial 1ª | 0.04 | 20.46 | 0.82 |
| O0110 | h | Peó | 0.04 | 16.75 | 0.67 |
| P1414 | m | Barrera seguretat doble ona (material; 23/07/1998) | 1 | 20.66 | 20.66 |
| P1424 | u | Part proporc. mater. barreres | 1 | 6.2822 | 6.28 |
| M0253 | h | Màquina per a clavar muntants metàl·lics | 0.04 | 43.968936 | 1.76 |
| %1613 | % | Despeses indirectes | 6 % | 30.60 | 1.84 |
|  |  | Total |  |  | 32.44 |

## 06 MESURES CORRECTORES D'IMPACTE AMBIENTAL
Import: 1868.28

**E1143** m2 Hidrosembra projectada en 2 fases (23/07/1998)
404.56 m2 × 1.18 = 477.38
Hidrosembra projectada en dues fases amb espècies adaptades agroclimàticament a la zona, inclòs el subministrament de tots els components necessaris (aigua, llavors, estabilitzant, adobs, mulch) i regs d'arrelament; totalment acabada segons les característiques especificades al plec de condicions.

| Codi | Ut | Descripció | Rendiment | Preu | Import |
|---|---|---|---|---|---|
| O0110 | h | Peó | 0.02 | 16.75 | 0.34 |
| P1601 | m3 | Aigua | 0.04 | 0.65 | 0.03 |
| P1101 |  | Adob mineral d'anivellament lent (material; 12/01/2009) | 1 | 0.030906 | 0.03 |
| P1122 |  | Fixador sintètic base acrílica (material; 12/01/2009) | 1.2 | 0.072114 | 0.09 |
| P1120 |  | Bioactivador microbià (material; 12/01/2009) | 1 | 0.123624 | 0.12 |
| P1505 |  | Barreja llavors herbàcies hidros (material; 12/01/2009) | 1 | 0.123624 | 0.12 |
| P1123 |  | Mulch prot hidros fibra semi-cur (material; 12/01/2009) | 3 | 0.010302 | 0.03 |
| M0213 | h | Camió cisterna de 8 m3 | 0.003 | 47.997018 | 0.14 |
| P1126 | u | Altres conceptes (12/01/2009) | 1 | 0.2856 | 0.29 |
|  |  | Total |  |  | 1.18 |

| Amidament | Uts. | Llarg | Parcial |
|---|---|---|---|
| Camí Sant Joan dret | 1 | 165.56 | 165.56 |
| Camí Sant Joan esq. | 1 | 25 | 25.00 |
| Cunya entre camí i talús existent camí | 1 | 214 | 214.00 |
| Total |  |  | 404.56 |

**E0327** m2 Estesa terra vegetal en talussos (material aportació)
404.56 m2 × 3.01 = 1217.73
Estesa de terra vegetal procedent de préstec per talussos, inclòs càrrega i transport.

| Codi | Ut | Descripció | Rendiment | Preu | Import |
|---|---|---|---|---|---|
| O0101 | h | Cap de colla | 0.001 | 20.6 | 0.02 |
| O0102 | h | Oficial 1ª | 0.004 | 20.46 | 0.08 |
| O0110 | h | Peó | 0.025 | 16.75 | 0.42 |
| P1503 | m3 | Terra veg. adobada i garbell. | 0.13 | 11.187972 | 1.45 |
| M0250 | h | Dumper 2 tn descàrrega hidrau. (maquinària; 12/01/2009) | 0.01 | 49.882284 | 0.50 |
| M0212B | h | Camió de trabuc de 20 t | 0.01 | 37.33 | 0.37 |
| %1613 | % | Despeses indirectes | 6 % | 2.84 | 0.17 |
|  |  | Total |  |  | 3.01 |

| Amidament | Uts. | Llarg | Parcial |
|---|---|---|---|
| Camí Sant Joan dret | 1 | 165.56 | 165.56 |
| Camí Sant Joan esq. | 1 | 25 | 25.00 |
| Cunya entre camí i talús existent camí | 1 | 214 | 214.00 |
| Total |  |  | 404.56 |

**E0312** m2 Escarificat del ferm
293.5 m2 × 0.59 = 173.17
Estriat amb escarificador de paviment de mescles bituminoses, inclosa la neteja de la superfície, càrrega i transport a l'abocador del material sobrant, cànon d'abocament i manteniment de l'abocador

| Codi | Ut | Descripció | Rendiment | Preu | Import |
|---|---|---|---|---|---|
| O0101 | h | Cap de colla | 0.004 | 20.6 | 0.08 |
| O0110 | h | Peó | 0.01 | 16.75 | 0.17 |
| M0206 | h | Pala carregadora sobre orugues amb escarificador (maquinària; 12/01/2009) | 0.004 | 75.30762 | 0.30 |
| %1613 | % | Despeses indirectes | 6 % | 0.55 | 0.03 |
|  |  | Total |  |  | 0.59 |

| Amidament | Uts. | Llarg | Parcial |
|---|---|---|---|
| Camí Sant Joan | 1 | 293.5 | 293.50 |
| Total |  |  | 293.5 |

## 07 GESTIÓ DE RESIDUS (23/07/1998)
Import: 663.38

**E1551** u Acondicionament de la zona de residus (23/07/1998)
1 u × 190 = 190.00
Acondicionament del terreny per la implementació dels residus, inclou l'excavació i reperfilat de la superfície del terreny per col·locar posteriorment els diferents contenidors, zones d'apilament i aïllament, i la seva posterior retirada per deixar la zona en un correcte estat.

**E1552** m3 Classificació a peu d'obra de residus (23/07/1998)
8 m3 × 19.88 = 159.04
Classificació a preu d'obra de residus de la construcció o demolició en residus inerts, no especials i especials, amb mitjans manuals o mecànics.

**E1561** m3 Càrrega i transport residus inerts o no especials barrejats, contenidor 5 m3 (23/07/1998)
4 m3 × 27.48 = 109.92
Càrrega amb mitjans manuals o mecànics i transport de residus inerts o no especials a instal·lació autoritzada de gestió de residus, amb contenidor de 5 m3 de capacitat, inclòs el seu subministrament.

**E1563** m3 Càrrega i transport residus (ferralla i plàstic), contenidor 1 m3 (23/07/1998)
3 m3 × 32.99 = 98.97
Càrrega amb mitjans manuals o mecànics i transport de residus de plàstic i/o ferralla a instal·lació autoritzada de gestió de residus, amb contenidor d'1 m3 de capacitat, inclòs el seu subministrament.

**E1564** m3 Càrrega i transport residus especials, bidó 200 l (23/07/1998)
0.2 m3 × 143 = 28.60
Càrrega amb mitjans manuals o mecànics i transport de residus especials a instal·lació autoritzada de gestió de residus, amb bidó de plàstic de 200 l de capacitat, inclòs el seu subministrament.

**E1571** m3 Disposició controlada residus inerts o no especials barrejats (23/07/1998)
4 m3 × 5.9 = 23.60
Disposició controlada a centre de reciclatge de residus inerts o no especials barrejats, procedents de construcció o demolició.

**E1572** m3 Disposició controlada residus de metalls no especials barrejats (23/07/1998)
1 m3 × 13.25 = 13.25
Disposició controlada a centre de reciclatge de residus de metalls no especials barrejats, procedents de construcció o demolició.

**E1573** m3 Disposició controlada residus de plàstics no especials (23/07/1998)
2 m3 × 8.2 = 16.40
Disposició controlada a centre de reciclatge de residus de plàstics no especials, procedents de construcció o demolició.

**E1574** m3 Disposició controlada residus de fusta no especials (23/07/1998)
1 m3 × 7.35 = 7.35
Disposició controlada a centre de reciclatge de residus de fusta no especials, procedents de construcció o demolició.

**E1575** m3 Disposició controlada residus especials barrejats (23/07/1998)
0.2 m3 × 81.26 = 16.25
Disposició controlada a centre de selecció i transferència de residus especials barrejats, procedents de construcció o demolició.

## 08 SEGURETAT I SALUT (28/11/2016)
Import: 13337.51

## Preus auxiliars

**E0108** m3 Morter de ciment elaborat a l'obra (23/07/1998)
Preu: 50.96

| Codi | Ut | Descripció | Rendiment | Preu | Import |
|---|---|---|---|---|---|
| O0110 | h | Peó | 1 | 16.75 | 16.75 |
| P1601 | m3 | Aigua | 0.2 | 0.65 | 0.13 |
| P0301 | m3 | Sorra per a formigons i morters (material; 23/07/1998) | 0.67 | 22.15 | 14.84 |
| P0401 | kg | Ciment pòrtland P-350 (material; 23/07/1998) | 200 | 0.07 | 14.00 |
| M0218 | h | Formigonera de 250 l (maquinària; 10/07/2006) | 0.7 | 7.48 | 5.24 |
|  |  | Total |  |  | 50.96 |

## Recursos

**O0110** h Peó
Manobre

**P1613** u Cànon d'abocador
Canon d'abocador

**P1615** u Condicionament de l'abocador
Acondiciament de l'abocador

**P1007** m Vorada pref. form. 8x20 cm. tipus jardí
Vorada pref. form. 8x20 cm. jardí

**P1902** u Rigola blanca 20x20x8 cm
Rigola blanca 20x20x8

**P0812** m2 Rajola hidr. gris 20x20x4 cm
Rajola hidr. gris 20x20x4 c

**P10094** u Peça cantonada 570x400x280 mm per a gual de vehicles ó vianants
Gual vehicles, peça cantonada 570x400x280 mm

**P0620B** u Tapa fosa Ø650 mm. exterior, marc Ø800 mm., classe D-400
Tapa Ø650 mm. exterior i bastiment, pou Ø800 mm., estanca i insonora

**P0651** u Graó d'acer revestit de polipropilè, 40 cm d'amplada
Graó per a pou de registre 300x300x300 mm

**P1239** m Tub de pp DN200 mm., SN 8 kN/m2
Tub de pp d 200 mm., SN 8 kN/m2

**P1241** m Tub de pp DN315 mm., SN 8 kN/m2
Tub de pp d 315 mm., SN 8 kN/m2

**P1242** m Tub de pp DN400 mm., SN 8 kN/m2
Tub de pp d 400 mm., SN 8 kN/m2

**P1244** m Tub de pp DN630 mm., SN 8 kN/m2
Tub de pp d 630 mm., SN 8 kN/m2

**P06212** u Reixa i bastiment 648x300x46 mm
Reixa i bastiment 650x330x40 mm.

**P0616B0** u Reixa i bastiment 973x490x70 mm
Reixa i bastiment 973x500x70 mm.

**P0632** m2 Tapa tràmex de 0.03x0.03m
Reixa de 0.03x0.03m

**P1019** m Baixant prefabricat en forma d'U, 60x35 cm
Baixant prefabricat secció en forma d'U, 60x35 cm.

**P0312A** t Bloc pedra calcària esc. 15-40 kg
Bloc pedra calcària esc. 400 kg

**P0642D** m2 Geotèxtil 250 g/m2 resist>= 2900 N
Geotextil 250 g/m2 resist>= 2900 N

**P1151** m Tub porós de DN200 mm
Tub porós de Ø200mm

**P0603** m2 Tela metàl·lica galv. i plast
Tela metàl.lica galv. i plast

**P0906** m Pal tub acer galvanitzat DN48 mm
Pal tub acer galv. d 48 mm.

**P0819** u Maó massís 24x11,5x5 cm c.v
Maó foradat 24x11,5x5 cm c.v.

**P1903** kg Pintura d'emprimació
Pintura d'imprimació

**P10111** m Conductor Cu nu unipolar d'1x35 mm2
Conductor Coure nu de 1x35 mm2

**P10104** m Conductor Cu tetrapolar 4x6 rv 0,6/1 kV
Conductor Cu tetrapolar de 4x6 mm2

**P99021** u Columna troncocònica de 8 m d'alçada
Columna troncocònica 8 m

**P10109** m Conductor Cu tripolar 3x2,5 rv 0,6/1 kV
Conductor Cu 3x2,5 rv 0,6/1 kV

**P10110** m Conductor Cu bipolar 2x2,5 rv 0,6/1 kV
Conductor Cu 2x2,5 rv 0,6/1 kV

**P99020B** u Lluminària model TO4.TST250PP.GEN2.C.A.N.CI.L063.LRD.C-PROTEC.C1 +FL-60 (braç)
Lluminària model TOPSTREET 250PP

**P10231L2** u Braç de fixació per llumenera peatonal
Braç de fixació vertical model BVL-60/404

**P1230** m Tub PVC DN110 mm., PN 10
Ø

**M0278** h Minicarregadora amb acces.retro
Minicarregadora sobre pneumàtics, amb accessori retroexcavador de 25 a 39 cm d'amplària

**BR3P1110** m3 Terra vegetal adobada, granel
Terra vegetal adobada, a granel

**BR3A2000** kg Adob mineral simple, sulfat amoni
Adob mineral solid de fons simple, sulfat amonic 21% gr

**P091271** m Tub corrugat Ø63 mm
Tub corrugat Ø65 mm.

**P09107** m Tub PEAD DN110mm, PE-100, PN-10
Tub PEAD DN63mm, PE-100, PN-10

**A0901** pp Accessoris per a tub de polietilè
Accessori per a tub de polietilè

**P09105** m Tub PEAD DN75mm, PE-100, PN-10
Tub PEAD DN63mm, PE-100, PN-10

**P09101** m Tub PEAD DN32 mm, PE-100, PN-10
Tub PE DN32 mm, PN-10

**P1440** m Suport acer galv. 100x50x3 mm
Suport acer galv. 100x50x3mm

**P1497** m2 Placa d'alumini de 0,50 m2 a 1,00 m2
Placa d'alumini de 0,50 m2 a 1.00 m2

**P1481** m Pal alumini diàmetre 76 mm. MB
Pal alumini 76 mm. diàmetre

**P1472** m Pal alumini diàmetre 90 mm. MC
Pal alumini 90 mm. diàmetre

**P1473** m Pal alumini diàmetre 114 mm. MD
Pal alumini diàmetre 114 o 140 mm. ME

**P1473A** m Pal alumini diàmetre 114 o 140 mm. ME
Pal alumini 114 mm. diàmetre

**P1473B** m Pal alumini diàmetre 140 mm. MF
Pal alumini 140 mm. diàmetre

**P1470** u Fita de fosa h=70 d=12
Fita de fundició h=70 d=12

**P0301** m3 Sorra per a formigons i morters
Sorra per a formigons i mort.
